# Panel complementario de tráfico

- Propiedad del archivo: CYPE Ingenieros S.A.
- Formato: FIEBDC-3/2016
- Programa: Generador de precios de la construcción. CYPE Ingenieros, S.A.
- Fecha: 24/05/2024
- Ámbito geográfico: México
- Divisa: MXN
- Costes indirectos: 3 %
- Gastos generales: 13 %
- Beneficio industrial: 6 %
- IVA: 16 %

## T Equipamiento urbano

### TS Señalización y soportes publicitarios

#### TSV Señalización vertical

**TSV060** Ud Panel complementario de tráfico.
Suministro y colocación sobre el soporte de panel complementario de tráfico de acero galvanizado, de 60x40 cm, con retrorreflectancia nivel 3 (D.G.). Incluso accesorios, tornillería y elementos de anclaje.
Incluye: Montaje.
Criterio de cuantificación de proyecto: Número de unidades previstas, según documentación gráfica de Proyecto.
Criterio de cuantificación de obra: Se medirá el número de unidades realmente suministradas según especificaciones de Proyecto.

| Código | Ud | Descripción | Rendimiento | Precio | Importe |
|---|---|---|---|---|---|
| mt53spc100J | Ud | Panel complementario de tráfico de acero galvanizado, de 60x40 cm, con retrorreflectancia nivel 3 (D.G.), incluso accesorios, tornillería y elementos de anclaje. (material) | 1 | 1475.8 | 1475.800 |
| mq07cce010a | h | Camión con cesta elevadora de brazo articulado de 16 m de altura máxima de trabajo y 260 kg de carga máxima. (maquinaria) | 0.187 | 328.49 | 61.428 |
| mo041 | h | Oficial albañil de obra civil. (mano de obra) | 0.139 | 119.98 | 16.677 |
| mo087 | h | Ayudante albañil de obra civil. (mano de obra) | 0.139 | 73.05 | 10.154 |
| % | % | Herramienta menor | 2 % | 1564.059 | 31.281 |
|  |  | Costes directos |  |  | 1595.340 |

Residuos:
- colocación: mt53spc100J; factor de residuo 0.0053

## Recursos

**mt53spc100J** Ud Panel complementario de tráfico de acero galvanizado
Datos técnicos: Coste energético 91.223 MJ; Emisión de CO2 9.101 kg; Código LER 17 04 05; Masa del elemento 3.48 kg; Volumen 0.001657 m3
Residuos:
- embalaje: re170203 Plástico. (componente de residuo); rendimiento 0.04 kg; Código LER 17 02 03; Masa del elemento 1 kg; Volumen 0.001667 m3
