# Prueba de revenimiento y resistencia del concreto

- Propiedad del archivo: CYPE Ingenieros S.A.
- Formato: FIEBDC-3/2016
- Programa: Generador de precios de la construcción. CYPE Ingenieros, S.A.
- Fecha: 02/11/2025
- Ámbito geográfico: México
- Divisa: MXN
- Costes indirectos: 3 %
- Gastos generales: 13 %
- Beneficio industrial: 6 %
- IVA: 16 %

## X Control de calidad y pruebas

### XE Estructuras de concreto

#### XEH Concretos premezclados

**XEH015** Ud Prueba de revenimiento y resistencia del concreto.
Prueba a realizar en laboratorio acreditado en el área técnica correspondiente, sobre una muestra de concreto fresco, tomada en obra, para la determinación de las siguientes características: trabajabilidad del concreto fresco mediante el método de revenimiento del cono de Abrams y resistencia característica a compresión del concreto endurecido con fabricación y curado de 3 corazones de 15x30 cm y rotura a compresión de las mismas.
Incluye: Desplazamiento a obra. Toma de muestra. Realización de pruebas. Redacción de informe de los resultados de las pruebas realizadas.
Criterio de cuantificación de proyecto: Prueba a realizar, según documentación del Plan de control de calidad.

| Código | Ud | Descripción | Rendimiento | Precio | Importe |
|---|---|---|---|---|---|
| mt49hop010 | Ud | Prueba para determinar la trabajabilidad del concreto fresco mediante el método de revenimiento del cono de Abrams, incluso desplazamiento a obra, toma de muestra de concreto fresco e informe de resultados. (material) | 1 | 302.38 | 302.380 |
| mt49hop020 | Ud | Prueba para determinar la resistencia característica a compresión del concreto endurecido con fabricación y curado de 3 corazones de 15x30 cm, con rotura a compresión, incluso desplazamiento a obra, toma de muestra de concreto fresco e informe de resultados. (material) | 1 | 430.97 | 430.970 |
| % | % | Herramienta menor | 2 % | 733.350 | 14.667 |
|  |  | Costes directos |  |  | 748.017 |
