# Protección de hueco de ventana en cerramiento exterior

- Propiedad del archivo: CYPE Ingenieros S.A.
- Formato: FIEBDC-3/2016
- Programa: Generador de precios de la construcción. CYPE Ingenieros, S.A.
- Fecha: 24/05/2024
- Ámbito geográfico: México
- Divisa: MXN
- Costes indirectos: 3 %
- Gastos generales: 13 %
- Beneficio industrial: 6 %
- IVA: 16 %

## Y Seguridad y salud

### YC Sistemas de protección colectiva

#### YCK Protección de huecos verticales

**YCK020** Ud Protección de hueco de ventana en cerramiento exterior.
Protección de hueco de ventana de entre 95 y 165 cm de anchura en cerramiento exterior, mediante dos tubos metálicos extensibles, con tornillo cilíndrico con hexágono interior para llave Allen, para fijación de los tubos, amortizables en 20 usos, colocados una vez construida la capa exterior del cerramiento y anclados a los orificios previamente realizados en los laterales del hueco de la ventana.
Criterio de cuantificación de proyecto: Número de unidades previstas, según Estudio o Estudio Básico de Seguridad y Salud.
Criterio de cuantificación de obra: Se medirá el número de unidades realmente colocadas según especificaciones de Estudio o Estudio Básico de Seguridad y Salud.

| Código | Ud | Descripción | Rendimiento | Precio | Importe |
|---|---|---|---|---|---|
| mt50spb015b | Ud | Tubo metálico extensible de 95/165 cm de longitud, con tornillo cilíndrico con hexágono interior para llave Allen, para fijación de los tubos. (material) | 0.1 | 1710.95 | 171.095 |
| mo120 | h | Peón Seguridad y Salud. (mano de obra) | 0.139 | 70.3 | 9.772 |
| % | % | Herramienta menor | 2 % | 180.867 | 3.617 |
|  |  | Costes directos |  |  | 184.484 |

Residuos:
- colocación: mt50spb015b; factor de residuo 1

## Recursos

**mt50spb015b** Ud Tubo metálico extensible de 95/165 cm de longitud
Datos técnicos: Coste energético 48.659 MJ; Emisión de CO2 2.525 kg; Código LER 17 04 05; Masa del elemento 4.95 kg; Volumen 0.002357 m3
