# Par de polainas

- Propiedad del archivo: CYPE Ingenieros S.A.
- Formato: FIEBDC-3/2016
- Programa: Generador de precios de la construcción. CYPE Ingenieros, S.A.
- Fecha: 24/05/2024
- Ámbito geográfico: México
- Divisa: MXN
- Costes indirectos: 3 %
- Gastos generales: 13 %
- Beneficio industrial: 6 %
- IVA: 16 %

## Y Seguridad y salud

### YI Equipos de protección individual

#### YIP Para los pies y las piernas

**YIP020** Ud Par de polainas.
Par de polainas para soldador, amortizable en 2 usos.
Criterio de cuantificación de proyecto: Número de unidades previstas, según Estudio o Estudio Básico de Seguridad y Salud.
Criterio de cuantificación de obra: Se medirá el número de unidades realmente suministradas según especificaciones de Estudio o Estudio Básico de Seguridad y Salud.

| Código | Ud | Descripción | Rendimiento | Precio | Importe |
|---|---|---|---|---|---|
| mt50epp020b | Ud | Par de polainas para soldador, EPI de categoría II, según ISO 11611, cumpliendo todos los requisitos de seguridad. (material) | 0.5 | 182.26 | 91.130 |
| % | % | Herramienta menor | 2 % | 91.130 | 1.823 |
|  |  | Costes directos |  |  | 92.953 |
