# Baliza luminosa

- Propiedad del archivo: CYPE Ingenieros S.A.
- Formato: FIEBDC-3/2016
- Programa: Generador de precios de la construcción. CYPE Ingenieros, S.A.
- Fecha: 07/10/2024
- Ámbito geográfico: México
- Divisa: MXN
- Costes indirectos: 3 %
- Gastos generales: 13 %
- Beneficio industrial: 6 %
- IVA: 16 %

## Y Seguridad y salud

### YS Señalización provisional de obras

#### YSB Balizamiento

**YSB015** Ud Baliza luminosa.
Suministro, montaje y desmontaje de baliza luminosa intermitente para señalización, de color ámbar, con lámpara Led, de 1,2 m de altura, amortizable en 10 usos, alimentada por 2 pilas de 6 V 4R25. Incluso mantenimiento en condiciones seguras durante todo el periodo de tiempo que se requiera.
Criterio de cuantificación de proyecto: Número de unidades previstas, según Estudio o Estudio Básico de Seguridad y Salud.
Criterio de cuantificación de obra: Se medirá el número de unidades realmente colocadas según especificaciones de Estudio o Estudio Básico de Seguridad y Salud.

| Código | Ud | Descripción | Rendimiento | Precio | Importe |
|---|---|---|---|---|---|
| mt50bal040b | Ud | Baliza luminosa intermitente para señalización, de color ámbar, con lámpara Led y enganche metálico para soporte. (material) | 0.1 | 378.21 | 37.821 |
| mt50bal041a | Ud | Pila de 6V tipo 4R25 estándar. (material) | 2 | 97.25 | 194.500 |
| mo120 | h | Peón Seguridad y Salud. (mano de obra) | 0.139 | 71.46 | 9.933 |
| % | % | Herramienta menor | 2 % | 242.254 | 4.845 |
|  |  | Costes directos |  |  | 247.099 |
