# Grifería monomando para bidé

- Propiedad del archivo: CYPE Ingenieros S.A.
- Formato: FIEBDC-3/2016
- Programa: Generador de precios de la construcción. CYPE Ingenieros, S.A.
- Fecha: 01/11/2025
- Ámbito geográfico: México
- Divisa: MXN
- Costes indirectos: 3 %
- Gastos generales: 13 %
- Beneficio industrial: 6 %
- IVA: 16 %

## S Señalización y equipamiento

### SG Griferías

#### SGE Para bidés

**SGE020** Ud Grifería monomando para bidé.
Grifería monomando formada por grifo mezclador monomando de repisa para bidé, serie Karim Due, modelo 88946000 "GALINDO", de latón, acabado cromado, con cartucho cerámico, aireador y con desagüe automático. Incluso elementos de conexión, enlaces de alimentación flexibles de 3/8" de diámetro y 450 mm de longitud, válvula de retención y dos llaves de paso.
Incluye: Replanteo. Colocación. Conexionado. Comprobación de su correcto funcionamiento.
Criterio de cuantificación de proyecto: Número de unidades previstas, según documentación gráfica de Proyecto.
Criterio de cuantificación de obra: Se medirá el número de unidades realmente colocadas según especificaciones de Proyecto.

| Código | Ud | Descripción | Rendimiento | Precio | Importe |
|---|---|---|---|---|---|
| mt31gma010Bd | Ud | Grifo mezclador monomando de repisa para bidé, serie Karim Due, modelo 88946000 "GALINDO", de latón, acabado cromado, con cartucho cerámico, aireador y con desagüe automático, incluso elementos de conexión, enlaces de alimentación flexibles de 3/8" de diámetro y 450 mm de longitud, válvula de retención y dos llaves de paso. (material) | 1 | 3935.51 | 3935.510 |
| mt37www010 | Ud | Material auxiliar para instalaciones hidrosanitarias. (material) | 1 | 26.07 | 26.070 |
| mo008 | h | Oficial plomero. (mano de obra) | 0.715 | 130.84 | 93.551 |
| % | % | Herramienta menor | 2 % | 4055.131 | 81.103 |
|  |  | Costes directos |  |  | 4136.234 |

## Recursos

**mt31gma010Bd** Ud Grifo mezclador monomando de repisa para bidé
Datos técnicos: Coste energético 201.237 MJ; Emisión de CO2 13.582 kg
Residuos:
- embalaje: re150101 Envases de papel y cartón. (componente de residuo); rendimiento 0.076 kg; Código LER 15 01 01; Masa del elemento 1 kg; Volumen 0.001333 m3
