# Interruptor automático magnetotérmico, modular

- Propiedad del archivo: CYPE INGENIEROS, S.A.
- Formato: FIEBDC-3/2002
- Ámbito geográfico: México
- Divisa: MXN
- Costes indirectos: 3.00 %
- Gastos generales: 13.00 %
- Beneficio industrial: 6.00 %
- IVA: 16.00 %

## I Instalaciones

### IE Eléctricas

#### IEX Aparamenta

**IEX050** Ud Interruptor automático magnetotérmico, modular.
Interruptor automático magnetotérmico, poder de corte 6 kA, curva C, unipolar (1P), intensidad nominal 6 A, MUN106A "HAGER", montaje sobre carril DIN. Totalmente montado, conexionado y probado.
Incluye: Montaje y conexionado del elemento.
Criterio de cuantificación de proyecto: Número de unidades previstas, según documentación gráfica de Proyecto.
Criterio de cuantificación de obra: Se medirá el número de unidades realmente ejecutadas según especificaciones de Proyecto.

| Código | Ud | Descripción | Rendimiento | Precio | Importe |
|---|---|---|---|---|---|
| mt35hag001aa | Ud | Interruptor automático magnetotérmico, poder de corte 6 kA, curva C, unipolar (1P), intensidad nominal 6 A, MUN106A "HAGER", montaje sobre carril DIN. (material) | 1.000 | 813.71 | 813.71 |
| mo003 | h | Oficial electricista. (mano de obra) | 0.252 | 125.33 | 31.58 |
| % | % | Herramienta menor | 2 % | 845.29 | 16.91 |
|  |  | Costes directos |  |  | 862.20 |
