# Aislamiento acústico a ruido aéreo sobre falso plafón, con paneles de lana mineral

- Propiedad del archivo: CYPE INGENIEROS, S.A.
- Formato: FIEBDC-3/2002
- Ámbito geográfico: México
- Divisa: MXN
- Costes indirectos: 3.00 %
- Gastos generales: 13.00 %
- Beneficio industrial: 6.00 %
- IVA: 16.00 %

## N Aislamientos e impermeabilizaciones

### NB Aislamientos acústicos

#### NBT Falsos plafones

**NBT010** m² Aislamiento acústico a ruido aéreo sobre falso plafón, con paneles de lana mineral.
Aislamiento acústico a ruido aéreo sobre falso plafón, con panel compacto de lana mineral Arena de alta densidad, Arena Apta "ISOVER", de 30 mm de espesor, no revestido, resistencia térmica 0,85 m²K/W, conductividad térmica 0,034 W/(mK).
Criterio de valoración económica: El precio no incluye el falso plafón.
Incluye: Corte y ajuste del aislamiento. Colocación del aislamiento.
Criterio de cuantificación de proyecto: Superficie medida según documentación gráfica de Proyecto.
Criterio de cuantificación de obra: Se medirá la superficie realmente ejecutada según especificaciones de Proyecto.

| Código | Ud | Descripción | Rendimiento | Precio | Importe |
|---|---|---|---|---|---|
| mt16lvi030addq | m² | Panel compacto de lana mineral Arena de alta densidad, Arena Apta "ISOVER", de 30 mm de espesor, no revestido, resistencia térmica 0,85 m²K/W, conductividad térmica 0,034 W/(mK), Euroclase A1 de reacción al fuego, capacidad de absorción de agua a corto plazo <=1 kg/m² y factor de resistencia a la difusión del vapor de agua 1. (material) | 1.050 | 90.37 | 94.89 |
| mo054 | h | Oficial colocador de aislantes. (mano de obra) | 0.088 | 123.28 | 10.85 |
| mo101 | h | Ayudante colocador de aislantes. (mano de obra) | 0.088 | 73.05 | 6.43 |
| % | % | Herramienta menor | 2 % | 112.17 | 2.24 |
|  |  | Costes directos |  |  | 114.41 |
