# Falso plafón reticular, para uso industrial, de paneles de lana de vidrio

- Propiedad del archivo: CYPE INGENIEROS, S.A.
- Formato: FIEBDC-3/2002
- Ámbito geográfico: México
- Divisa: MXN
- Costes indirectos: 3.00 %
- Gastos generales: 13.00 %
- Beneficio industrial: 6.00 %
- IVA: 16.00 %

## R Revestimientos y lambrines

### RT Falsos plafones en interiores

#### RTF Registrables, de fibras minerales

**RTF020** m² Falso plafón reticular, para uso industrial, de paneles de lana de vidrio.
Falso plafón reticular suspendido, para uso industrial, situado a una altura menor de 4 m, constituido por: ESTRUCTURA: perfilería vista H 50, comprendiendo perfiles primarios y secundarios, suspendidos de la losa o elemento soporte con varillas y cuelgues; PANELES: paneles autoportantes de lana de vidrio panel Alumisol "ISOVER", compuesto por módulos de 1200x1200x50 mm, acabado en relieve de color color aluminio, recubiertos con un complejo decorativo de papel kraft, aluminio y polietileno. Incluso perfiles angulares, fijaciones para el anclaje de los perfiles y accesorios de montaje.
Incluye: Replanteo de los ejes de la trama modular. Nivelación y fijación de los perfiles perimetrales. Replanteo de los perfiles primarios de la trama. Señalización de los puntos de anclaje a la losa o elemento soporte. Nivelación y suspensión de los perfiles primarios y secundarios de la trama. Corte de los paneles. Colocación de los paneles. Resolución de encuentros y puntos singulares.
Criterio de cuantificación de proyecto: Superficie medida entre paramentos, según documentación gráfica de Proyecto, sin descontar huecos para instalaciones.
Criterio de cuantificación de obra: Se medirá la superficie realmente ejecutada según especificaciones de Proyecto, sin descontar huecos para instalaciones.

| Código | Ud | Descripción | Rendimiento | Precio | Importe |
|---|---|---|---|---|---|
| mt16pai020aaac | m² | Panel autoportante de lana de vidrio panel Alumisol "ISOVER", compuesto por módulos de 1200x1200x50 mm, acabado en relieve de color color aluminio, recubierto con un complejo decorativo de papel kraft, aluminio y polietileno, para perfilería vista H 50, resistencia térmica 1,45 m²K/W, conductividad térmica 0,034 W/(mK), Euroclase B-s1, d0 de reacción al fuego. (material) | 1.020 | 471.13 | 480.55 |
| mt12pai100a | m | Perfil primario H-50 "ISOVER", de acero galvanizado laminado. (material) | 0.450 | 56.16 | 25.27 |
| mt12pai100c | m | Perfil secundario TR-30 "ISOVER", de acero galvanizado laminado. (material) | 0.450 | 33.69 | 15.16 |
| mt12pai100b | m | Perfil de remate U-50 "ISOVER", de acero galvanizado laminado. (material) | 0.400 | 43.05 | 17.22 |
| mt12fac020b | Ud | Varilla metálica de acero galvanizado de 6 mm de diámetro. (material) | 2.000 | 5.99 | 11.98 |
| mt12fac050 | Ud | Accesorios para la instalación de falsos plafones registrables. (material) | 0.200 | 30.14 | 6.03 |
| op00fre010 |  | Fresadora. | 1.000 | 0.00 | 0.00 |
| op00ato010 |  | Atornillador. | 1.000 | 0.00 | 0.00 |
| mo015 | h | Oficial de primera montador de falsos plafones. (mano de obra) | 0.252 | 123.28 | 31.07 |
| mo082 | h | Ayudante montador de falsos plafones. (mano de obra) | 0.252 | 73.05 | 18.41 |
| % | % | Herramienta menor | 2 % | 605.69 | 12.11 |
|  |  | Costes directos |  |  | 617.80 |
