# Aislamiento acústico a ruido aéreo, en muro divisorio de placas, con paneles entre postes y complejos multicapa entre placas

- Propiedad del archivo: CYPE Ingenieros S.A.
- Formato: FIEBDC-3/2016
- Programa: Generador de precios de la construcción. CYPE Ingenieros, S.A.
- Fecha: 23/05/2024
- Ámbito geográfico: México
- Divisa: MXN
- Costes indirectos: 3 %
- Gastos generales: 13 %
- Beneficio industrial: 6 %
- IVA: 16 %

## N Aislamientos e impermeabilizaciones

### NB Aislamientos acústicos

#### NBP Muros divisorios

**NBP020** m² Aislamiento acústico a ruido aéreo, en muro divisorio de placas, con paneles entre postes y complejos multicapa entre placas.
Aislamiento acústico a ruido aéreo, en muro divisorio de placas, realizado con panel de napa de poliéster, tipo NPP, de 1350x600 mm y 40 mm de espesor, colocado entre los postes de la estructura portante; y complejo multicapa, de 6,4 mm de espesor, formado por dos láminas de espuma de polietileno reticulado, de 3 mm de espesor cada una, y una lámina de plomo de 0,35 mm de espesor intercalada entre ambas, adherido entre las placas con pegamento.
Incluye: Corte del aislamiento a colocar entre los postes. Colocación del aislamiento entre los postes. Corte del aislamiento a colocar sobre la placa. Aplicación del adhesivo. Colocación del aislamiento en la placa ya montada. Resolución de puntos singulares.
Criterio de cuantificación de proyecto: Superficie medida según documentación gráfica de Proyecto.
Criterio de cuantificación de obra: Se medirá la superficie realmente ejecutada según especificaciones de Proyecto.

| Código | Ud | Descripción | Rendimiento | Precio | Importe |
|---|---|---|---|---|---|
| mt16npg020i | m² | Panel de napa de poliéster, tipo NPP, de 1350x600 mm 40 mm de espesor, resistencia térmica 1,02 m²K/W, conductividad térmica 0,039 W/(mK), Euroclase B-s1, d0 de reacción al fuego; con atenuación acústica de 50 dB. (material) | 1.05 | 158.83 | 166.772 |
| mt16ppt025i | m² | Complejo multicapa, de 6,4 mm de espesor, formado por dos láminas de espuma de polietileno reticulado, de 3 mm de espesor cada una, y una lámina de plomo de 0,35 mm de espesor intercalada entre ambas; con 24,5 dB de índice global de reducción acústica, Rw, según ISO 10140-2. (material) | 2.1 | 991.6 | 2082.360 |
| mt16npg031 | kg | Pegamento. (material) | 0.3 | 229.94 | 68.982 |
| mo054 | h | Oficial colocador de aislantes. (mano de obra) | 0.252 | 123.28 | 31.067 |
| mo101 | h | Ayudante colocador de aislantes. (mano de obra) | 0.252 | 73.05 | 18.409 |
| % | % | Herramienta menor | 2 % | 2367.590 | 47.352 |
|  |  | Costes directos |  |  | 2414.942 |

Residuos:
- colocación: mt16npg020i; factor de residuo 0.06
- colocación: mt16ppt025i; factor de residuo 0.03
- colocación: mt16npg031 Pegamento; factor de residuo 0.035

## Recursos

**mt16npg020i** m² Panel de napa de poliéster
Datos técnicos: Coste energético 44.615 MJ; Emisión de CO2 1.935 kg; Código LER 17 06 04; Masa del elemento 1 kg; Volumen 0.001667 m3
Residuos:
- embalaje: re170203 Plástico. (componente de residuo); rendimiento 0.024 kg; Código LER 17 02 03; Masa del elemento 1 kg; Volumen 0.001667 m3

**mt16ppt025i** m² Complejo multicapa
Datos técnicos: Coste energético 487.516 MJ; Emisión de CO2 8.166 kg; Código LER 17 06 04; Masa del elemento 4.38 kg; Volumen 0.0073 m3
Residuos:
- embalaje: re170203 Plástico; rendimiento 0.034 kg

**mt16npg031** kg Pegamento
Datos técnicos: Coste energético 57.585 MJ; Emisión de CO2 0.739 kg; Código LER 17 03 02; Masa del elemento 1 kg; Volumen 0.001 m3
Residuos:
- embalaje: re170203 Plástico; rendimiento 0.056 kg
