# Ducto de lana mineral

- Propiedad del archivo: CYPE INGENIEROS, S.A.
- Formato: FIEBDC-3/2002
- Ámbito geográfico: México
- Divisa: MXN
- Costes indirectos: 3.00 %
- Gastos generales: 13.00 %
- Beneficio industrial: 6.00 %
- IVA: 16.00 %

## I Instalaciones

### IC Calefacción, refrigeración, climatización y agua caliente sanitaria

#### ICR Sistemas de conducción de aire

**ICR021** m² Ducto de lana mineral.
Ducto rectangular para la distribución de aire climatizado formado por panel rígido de alta densidad de lana de vidrio Climaver A1 Apta "ISOVER", de 40 mm de espesor, revestido por aluminio reforzado + kraft y malla de vidrio por el exterior y tejido NETO por el interior, resistencia térmica 1,25 m²K/W, conductividad térmica 0,032 W/(mK). Incluso codos, ramales, sellado de uniones con cola Climaver, embocaduras, soportes metálicos galvanizados, elementos de fijación, sellado de tramos con cinta Climaver de aluminio, accesorios de montaje y piezas especiales.
Incluye: Replanteo del recorrido de los ductos. Marcado y posterior anclaje de los soportes de los ductos. Montaje y fijación de ductos. Sellado de las uniones. Comprobación de su correcto funcionamiento. Limpieza final.
Criterio de cuantificación de proyecto: Superficie proyectada, según documentación gráfica de Proyecto, calculada como producto del perímetro exterior por la longitud del tramo, medida entre los ejes de los elementos o de los puntos a conectar, sin descontar las piezas especiales.
Criterio de cuantificación de obra: Se medirá la superficie realmente ejecutada según especificaciones de Proyecto.

| Código | Ud | Descripción | Rendimiento | Precio | Importe |
|---|---|---|---|---|---|
| mt42coi010gb | m² | Panel rígido de alta densidad de lana de vidrio Climaver A1 Apta "ISOVER", de 40 mm de espesor, revestido por aluminio reforzado + kraft y malla de vidrio por el exterior y tejido NETO por el interior, para la formación de ductos autoportantes para la distribución de aire en climatización, resistencia térmica 1,25 m²K/W, conductividad térmica 0,032 W/(mK), Euroclase A1 de reacción al fuego, con código de designación MW-EN 14303-T5-MV1. (material) | 1.150 | 1013.38 | 1165.39 |
| mt42coi020a | m | Cinta "Climaver" de aluminio de 50 micras de espesor y 63 mm de ancho, con adhesivo a base de resinas acrílicas, para el sellado de uniones de ductos de lana de vidrio "Climaver". (material) | 1.500 | 9.69 | 14.54 |
| mt42coi030 | kg | Adhesivo vinílico en dispersión acuosa, Cola Climaver "ISOVER", para unión de ductos de lana de vidrio. (material) | 0.010 | 335.72 | 3.36 |
| mt42con025 | Ud | Soporte metálico de acero galvanizado para sujeción a la losa de ducto rectangular de lana mineral para la distribución de aire en climatización. (material) | 0.500 | 126.23 | 63.12 |
| mt42www011 | Ud | Repercusión, por m², de material auxiliar para fijación y confección de canalizaciones de aire en instalaciones de climatización. (material) | 0.100 | 394.09 | 39.41 |
| mo012 | h | Oficial instalador de ductos de fibras minerales. (mano de obra) | 0.478 | 123.28 | 58.93 |
| mo083 | h | Ayudante instalador de ductos de fibras minerales. (mano de obra) | 0.478 | 73.05 | 34.92 |
| % | % | Herramienta menor | 2 % | 1379.67 | 27.59 |
|  |  | Costes directos |  |  | 1407.26 |
