# Aislamiento térmico de tuberías

- Propiedad del archivo: CYPE INGENIEROS, S.A.
- Formato: FIEBDC-3/2002
- Ámbito geográfico: México
- Divisa: MXN
- Costes indirectos: 3.00 %
- Gastos generales: 13.00 %
- Beneficio industrial: 6.00 %
- IVA: 16.00 %

## N Aislamientos e impermeabilizaciones

### NA Aislamientos térmicos

#### NAA Tuberías y bajantes

**NAA010** m Aislamiento térmico de tuberías.
Aislamiento térmico de tubería en instalación interior de calefacción, colocada superficialmente, para la distribución de fluidos calientes (de +40°C a +60°C), formado por aislante de espuma elastomérica para tubería, de 7 mm de diámetro interior y 25 mm de espesor, a base de caucho sintético flexible, de estructura celular cerrada, con adhesivo para las uniones.
Incluye: Preparación de la superficie soporte. Replanteo y corte del aislamiento. Colocación del aislamiento.
Criterio de cuantificación de proyecto: Longitud medida según documentación gráfica de Proyecto.
Criterio de cuantificación de obra: Se medirá la longitud realmente ejecutada según especificaciones de Proyecto.

| Código | Ud | Descripción | Rendimiento | Precio | Importe |
|---|---|---|---|---|---|
| mt17coe070ad | m | Aislante de espuma elastomérica para tubería, de 7 mm de diámetro interior y 25 mm de espesor, a base de caucho sintético flexible, de estructura celular cerrada. (material) | 1.050 | 351.72 | 369.31 |
| mt17coe110 | l | Adhesivo para aislante elastomérico para tubería. (material) | 0.007 | 563.31 | 3.94 |
| mo054 | h | Oficial colocador de aislantes. (mano de obra) | 0.097 | 123.28 | 11.96 |
| mo101 | h | Ayudante colocador de aislantes. (mano de obra) | 0.097 | 73.05 | 7.09 |
| % | % | Herramienta menor | 2 % | 392.30 | 7.85 |
|  |  | Costes directos |  |  | 400.15 |
