# Aislamiento térmico entre postes en lambrín de placas

- Propiedad del archivo: CYPE INGENIEROS, S.A.
- Formato: FIEBDC-3/2002
- Ámbito geográfico: México
- Divisa: MXN
- Costes indirectos: 3.00 %
- Gastos generales: 13.00 %
- Beneficio industrial: 6.00 %
- IVA: 16.00 %

## N Aislamientos e impermeabilizaciones

### NA Aislamientos térmicos

#### NAO Lambrines

**NAO030** m² Aislamiento térmico entre postes en lambrín de placas.
Aislamiento térmico entre los postes de la estructura portante del lambrín de placas, formado por panel semirrígido de lana mineral, Geowall 37 "ISOVER", no revestido, de 80 mm de espesor, resistencia térmica 2,16 m²K/W, conductividad térmica 0,037 W/(mK), colocado entre los postes de la estructura portante.
Incluye: Corte del aislamiento. Colocación del aislamiento entre los postes.
Criterio de cuantificación de proyecto: Superficie medida según documentación gráfica de Proyecto.
Criterio de cuantificación de obra: Se medirá la superficie realmente ejecutada según especificaciones de Proyecto.

| Código | Ud | Descripción | Rendimiento | Precio | Importe |
|---|---|---|---|---|---|
| mt16lri010fo | m² | Panel semirrígido de lana mineral, Geowall 37 "ISOVER", no revestido, de 80 mm de espesor, resistencia térmica 2,16 m²K/W, conductividad térmica 0,037 W/(mK), coeficiente de absorción acústica medio 0,9 para una frecuencia de 500 Hz y Euroclase A1 de reacción al fuego. (material) | 1.050 | 207.42 | 217.79 |
| mo054 | h | Oficial colocador de aislantes. (mano de obra) | 0.138 | 123.28 | 17.01 |
| mo101 | h | Ayudante colocador de aislantes. (mano de obra) | 0.069 | 73.05 | 5.04 |
| % | % | Herramienta menor | 2 % | 239.84 | 4.80 |
|  |  | Costes directos |  |  | 244.64 |
