# Techumbre plana no transitable, ventilada, autoprotegida, tipo convencional. Impermeabilización con membranas de poliolefinas, tipo monocapa

- Propiedad del archivo: CYPE INGENIEROS, S.A.
- Formato: FIEBDC-3/2002
- Ámbito geográfico: México
- Divisa: MXN
- Costes indirectos: 3.00 %
- Gastos generales: 13.00 %
- Beneficio industrial: 6.00 %
- IVA: 16.00 %

## Q Techumbres

### QE Planas no transitables, ventiladas

#### QEA Autoprotegidas

**QEA030** m² Techumbre plana no transitable, ventilada, autoprotegida, tipo convencional. Impermeabilización con membranas de poliolefinas, tipo monocapa.
Techumbre plana no transitable, ventilada, autoprotegida, tipo convencional, pendiente del 1% al 15%. FORMACIÓN DE PENDIENTES: tablero cerámico hueco machihembrado de 80x25x3,5 cm con capa de regularización de mortero de cemento, confeccionado en obra, dosificación 1:6, de 3 cm de espesor, acabado flotado, sobre muros divisorios aligerados de tabique de barro hueco de 24x11,5x9 cm, asentado con mortero de cemento, confeccionado en obra, dosificación 1:6, dispuestos cada 80 cm y con 30 cm de altura media, rematados superiormente con maestras de mortero de cemento, confeccionado en obra, dosificación 1:6; AISLAMIENTO TÉRMICO: colcha ligera de lana de vidrio, IBR "ISOVER"; IMPERMEABILIZACIÓN: tipo monocapa, adherida, formada por una membrana impermeabilizante flexible tipo EVAC, compuesta de una doble hoja de poliolefina termoplástica con acetato de vinil etileno, revestida por una de sus caras con papel de aluminio y por la otra cara con fibras de poliéster no tejidas, de 0,8 mm de espesor y 670 g/m², fijada al soporte en toda su superficie mediante adhesivo cementoso mejorado C2 E, juntas con banda de refuerzo autoadhesiva, y solapes fijados con adhesivo cementoso mejorado C2 E S1.
Criterio de valoración económica: El precio no incluye la ejecución y el sellado de las juntas ni la ejecución de remates en los encuentros con paramentos y desagües.
Incluye: Replanteo de los puntos singulares. Replanteo de las pendientes y trazo de limatesas, limahoyas y juntas. Formación de pendientes mediante encintado de limatesas, limahoyas y juntas con maestras de muro divisorio. Relleno de juntas con poliestireno expandido. Ejecución de los muros divisorios aligerados. Revisión de la superficie base en la que se realiza la fijación del aislamiento de acuerdo con las exigencias de la técnica a emplear. Corte, ajuste y colocación del aislamiento. Ejecución del tablero cerámico machihembrado sobre los muros divisorios aligerados. Colado, extendido y regleado de la capa de mortero de regularización. Limpieza y preparación de la superficie. Aplicación del adhesivo cementoso. Colocación de la impermeabilización.
Criterio de cuantificación de proyecto: Superficie medida en proyección horizontal, según documentación gráfica de Proyecto, desde las caras interiores de los antepechos o petos perimetrales que la limitan.
Criterio de cuantificación de obra: Se medirá, en proyección horizontal, la superficie realmente ejecutada según especificaciones de Proyecto, desde las caras interiores de los antepechos o petos perimetrales que la limitan.

| Código | Ud | Descripción | Rendimiento | Precio | Importe |
|---|---|---|---|---|---|
| mt04lvc010c | Ud | Tabique de barro hueco doble, para revestir, 24x11,5x9 cm, densidad 780 kg/m³. (material) | 12.000 | 4.93 | 59.16 |
| mt08aaa010a | m³ | Agua. (material) | 0.012 | 22.86 | 0.27 |
| mt01arg005a | t | Arena de cantera, para mortero hecho en obra. (material) | 0.065 | 315.71 | 20.52 |
| mt08cem000f | kg | Cemento gris en sacos. (material) | 10.000 | 2.24 | 22.40 |
| mt16pea020b | m² | Panel rígido de poliestireno expandido, mecanizado lateral recto, de 20 mm de espesor, resistencia térmica 0,55 m²K/W, conductividad térmica 0,036 W/(mK), para junta de contracción. (material) | 0.010 | 39.70 | 0.40 |
| mt16lvi010aad | m² | Colcha ligera de lana de vidrio, IBR "ISOVER", revestida por una de sus caras con papel kraft que actúa como barrera de vapor, de 80 mm de espesor, resistencia térmica 2 m²K/W, conductividad térmica 0,04 W/(mK), Euroclase F de reacción al fuego, capacidad de absorción de agua a corto plazo <=1 kg/m² y factor de resistencia a la difusión del vapor de agua 1. (material) | 1.200 | 112.60 | 135.12 |
| mt04lvg020c | Ud | Tablero cerámico hueco machihembrado, para revestir, 80x25x3 cm, con las testas rectas. (material) | 5.000 | 6.73 | 33.65 |
| mt09mcr250a | kg | Adhesivo cementoso mejorado, C2 E, con tiempo abierto ampliado, para la fijación de geomembranas, compuesto por cementos especiales, agregados seleccionados y resinas sintéticas. (material) | 4.000 | 10.26 | 41.04 |
| mt15rev220a | m² | Membrana impermeabilizante flexible tipo EVAC, compuesta de una doble hoja de poliolefina termoplástica con acetato de vinil etileno, revestida por una de sus caras con papel de aluminio y por la otra cara con fibras de poliéster no tejidas, de 0,8 mm de espesor y 670 g/m², suministrada en rollos de 1,5 m de anchura y 30 m de longitud. (material) | 1.100 | 408.71 | 449.58 |
| mt09mcr250b | kg | Adhesivo cementoso mejorado, C2 E S1, con tiempo abierto ampliado y gran deformabilidad, para la fijación de solapes de geomembranas, compuesto por cementos especiales, agregados seleccionados y resinas sintéticas. (material) | 0.300 | 43.98 | 13.19 |
| mt15rev221a | m | Banda de refuerzo autoadhesiva de aluminio, de 10 cm de anchura, suministrada en rollos de 10 m de longitud, para membrana impermeabilizante flexible tipo EVAC. (material) | 0.100 | 136.24 | 13.62 |
| mq06hor010 | h | Revolvedora de concreto eléctrica con una capacidad de amasado de 160 l. (maquinaria) | 0.032 | 53.58 | 1.71 |
| mo020 | h | Oficial albañil. (mano de obra) | 1.077 | 119.98 | 129.22 |
| mo113 | h | Cabo albañil. (mano de obra) | 1.519 | 70.30 | 106.79 |
| mo054 | h | Oficial colocador de aislantes. (mano de obra) | 0.069 | 123.28 | 8.51 |
| mo101 | h | Ayudante colocador de aislantes. (mano de obra) | 0.069 | 73.05 | 5.04 |
| mo029 | h | Oficial aplicador de membranas y mantos impermeabilizantes. (mano de obra) | 0.138 | 119.98 | 16.56 |
| mo067 | h | Ayudante aplicador de membranas y mantos impermeabilizantes. (mano de obra) | 0.138 | 73.05 | 10.08 |
| % | % | Herramienta menor | 2 % | 1066.86 | 21.34 |
|  |  | Costes directos |  |  | 1088.20 |
