# Ducto de lana mineral

- Propiedad del archivo: CYPE Ingenieros S.A.
- Formato: FIEBDC-3/2016
- Programa: Generador de precios de la construcción. CYPE Ingenieros, S.A.
- Fecha: 23/05/2024
- Ámbito geográfico: México
- Divisa: MXN
- Costes indirectos: 3 %
- Gastos generales: 13 %
- Beneficio industrial: 6 %
- IVA: 16 %

## I Instalaciones

### IC Calefacción, refrigeración, climatización y agua caliente sanitaria

#### ICR Sistemas de conducción de aire

**ICR021** m² Ducto de lana mineral.
Ducto rectangular para la distribución de aire climatizado formado por panel rígido de alta densidad de lana de vidrio Climaver A2 Deco "ISOVER", de 25 mm de espesor, revestido con un complejo multicapa que actúa como barrera de vapor, color a elegir por el exterior y tejido NETO por el interior, resistencia térmica 0,78 m²K/W, conductividad térmica 0,032 W/(mK). Incluso codos, ramales, sellado de uniones con cola Climaver, embocaduras, soportes metálicos galvanizados, elementos de fijación, sellado de tramos con cinta Climaver Deco de aluminio, accesorios de montaje y piezas especiales.
Incluye: Replanteo del recorrido de los ductos. Marcado y posterior anclaje de los soportes de los ductos. Montaje y fijación de ductos. Sellado de las uniones. Comprobación de su correcto funcionamiento. Limpieza final.
Criterio de cuantificación de proyecto: Superficie proyectada, según documentación gráfica de Proyecto, calculada como producto del perímetro exterior por la longitud del tramo, medida entre los ejes de los elementos o de los puntos a conectar, sin descontar las piezas especiales.
Criterio de cuantificación de obra: Se medirá la superficie realmente ejecutada según especificaciones de Proyecto.

| Código | Ud | Descripción | Rendimiento | Precio | Importe |
|---|---|---|---|---|---|
| mt42coi015b | m² | Panel rígido de alta densidad de lana de vidrio Climaver A2 Deco "ISOVER", de 25 mm de espesor, revestido con un complejo multicapa que actúa como barrera de vapor, color a elegir por el exterior y tejido NETO por el interior, para la formación de ductos autoportantes para la distribución de aire en climatización, resistencia térmica 0,78 m²K/W, conductividad térmica 0,032 W/(mK), Euroclase A2-s1, d0 de reacción al fuego, con código de designación MW-EN 14303-T5-MV1. (material) | 1.15 | 808.93 | 930.270 |
| mt42coi020c | m | Cinta "Climaver Deco" de aluminio de 50 micras de espesor y 63 mm de ancho, con revestimiento exterior del complejo multicapa Deco, con adhesivo a base de resinas acrílicas, para el sellado de uniones de ductos de lana de vidrio "Climaver Deco". (material) | 1.5 | 24.78 | 37.170 |
| mt42coi030 | kg | Adhesivo vinílico en dispersión acuosa, Cola Climaver "ISOVER", para unión de ductos de lana de vidrio. (material) | 0.01 | 335.72 | 3.357 |
| mt42con025 | Ud | Soporte metálico de acero galvanizado para sujeción a la losa de ducto rectangular de lana mineral para la distribución de aire en climatización. (material) | 0.5 | 126.23 | 63.115 |
| mt42www011 | Ud | Repercusión, por m², de material auxiliar para fijación y confección de canalizaciones de aire en instalaciones de climatización. (material) | 0.1 | 394.09 | 39.409 |
| mo012 | h | Oficial instalador de ductos de fibras minerales. (mano de obra) | 0.478 | 123.28 | 58.928 |
| mo083 | h | Ayudante instalador de ductos de fibras minerales. (mano de obra) | 0.478 | 73.05 | 34.918 |
| % | % | Herramienta menor | 2 % | 1167.167 | 23.343 |
|  |  | Costes directos |  |  | 1190.510 |

Residuos:
- colocación: mt42coi015b; factor de residuo 0.024
- colocación: mt42coi020c; factor de residuo 0.048

## Recursos

**mt42coi015b** m² Panel rígido de alta densidad de lana de vidrio Climaver A2 Deco "ISOVER"
Datos técnicos: Coste energético 38.975 MJ; Emisión de CO2 2.189 kg; Código LER 17 06 04; Masa del elemento 1.875 kg; Volumen 0.003125 m3
Residuos:
- embalaje: re170203 Plástico. (componente de residuo); rendimiento 0.034 kg; Código LER 17 02 03; Masa del elemento 1 kg; Volumen 0.001667 m3

**mt42coi020c** m Cinta "Climaver Deco" de aluminio de 50 micras de espesor y 63 mm de ancho
Datos técnicos: Coste energético 1.436 MJ; Emisión de CO2 0.094 kg; Código LER 17 04 02; Masa del elemento 0.0085 kg; Volumen 0.000006 m3
Residuos:
- embalaje: re170203 Plástico; rendimiento 0.005 kg
