# Ducto flexible

- Propiedad del archivo: CYPE Ingenieros S.A.
- Formato: FIEBDC-3/2016
- Programa: Generador de precios de la construcción. CYPE Ingenieros, S.A.
- Fecha: 23/05/2024
- Ámbito geográfico: México
- Divisa: MXN
- Costes indirectos: 3 %
- Gastos generales: 13 %
- Beneficio industrial: 6 %
- IVA: 16 %

## I Instalaciones

### IC Calefacción, refrigeración, climatización y agua caliente sanitaria

#### ICR Sistemas de conducción de aire

**ICR025** m Ducto flexible.
Red de ductos flexibles de distribución de aire para climatización, constituida por tubo flexible de 200 mm de diámetro, temperatura de trabajo entre -30°C y 250°C, compuesto por un tubo interior de un complejo de poliéster y aluminio con refuerzo de alambre tratado contra la oxidación en forma de espiral helicoidal, aislamiento de lana de vidrio de 25 mm de espesor y recubrimiento exterior de aluminio reforzado. Incluso cinta de aluminio y elementos de fijación con una separación máxima de 1,50 m.
Incluye: Replanteo del recorrido del ducto y de la situación de los elementos de sujeción. Presentación de tubos flexibles para conducción de aire. Colocación y fijación de tubos flexibles para conducción de aire. Comprobación de su correcto funcionamiento.
Criterio de cuantificación de proyecto: Longitud medida según documentación gráfica de Proyecto.
Criterio de cuantificación de obra: Se medirá la longitud realmente ejecutada según especificaciones de Proyecto.

| Código | Ud | Descripción | Rendimiento | Precio | Importe |
|---|---|---|---|---|---|
| mt42ald968f | m | Tubo flexible de 200 mm de diámetro, temperatura de trabajo entre -30°C y 250°C, compuesto por un tubo interior de un complejo de poliéster y aluminio con refuerzo de alambre tratado contra la oxidación en forma de espiral helicoidal, aislamiento de lana de vidrio de 25 mm de espesor y recubrimiento exterior de aluminio reforzado; para conducción de aire en instalaciones de climatización. (material) | 1.05 | 635.2 | 666.960 |
| mt42con020 | m | Cinta autoadhesiva de aluminio, de 50 micras de espesor y 65 mm de anchura, a base de resinas acrílicas, para el sellado y fijación del aislamiento. (material) | 0.691 | 5.63 | 3.890 |
| mt42con135 | Ud | Brida y soporte para fijación de tubos flexibles para conducción de aire en instalaciones de climatización. (material) | 0.7 | 44.45 | 31.115 |
| mo005 | h | Oficial instalador de climatización. (mano de obra) | 0.287 | 123.28 | 35.381 |
| mo104 | h | Ayudante instalador de climatización. (mano de obra) | 0.287 | 72.91 | 20.925 |
| % | % | Herramienta menor | 2 % | 758.271 | 15.165 |
|  |  | Costes directos |  |  | 773.436 |

Residuos:
- colocación: mt42con020; factor de residuo 0.048

## Recursos

**mt42con020** m Cinta autoadhesiva de aluminio
Datos técnicos: Coste energético 3.059 MJ; Emisión de CO2 0.214 kg; Código LER 17 04 02; Masa del elemento 0.023 kg; Volumen 0.000015 m3
Residuos:
- embalaje: re170203 Plástico. (componente de residuo); rendimiento 0.005 kg; Código LER 17 02 03; Masa del elemento 1 kg; Volumen 0.001667 m3
