# Aislamiento termoacústico bajo suelos de madera y laminados, con lanas minerales

- Propiedad del archivo: CYPE Ingenieros S.A.
- Formato: FIEBDC-3/2016
- Programa: Generador de precios de la construcción. CYPE Ingenieros, S.A.
- Fecha: 23/05/2024
- Ámbito geográfico: México
- Divisa: MXN
- Costes indirectos: 3 %
- Gastos generales: 13 %
- Beneficio industrial: 6 %
- IVA: 16 %

## N Aislamientos e impermeabilizaciones

### NA Aislamientos térmicos

#### NAM Suelos de madera y laminados

**NAM010** m² Aislamiento termoacústico bajo suelos de madera y laminados, con lanas minerales.
Aislamiento termoacústico bajo suelos de madera y laminados, formado por panel rígido de lana de roca, revestido por una de sus caras con film de polietileno, Panel PST, de 22 mm de espesor, resistencia térmica 0,55 m²K/W, conductividad térmica 0,039 W/(mK), colocado a tope, simplemente apoyado, y desolidarización perimetral realizada con el mismo material aislante, preparado para recibir directamente el suelo de madera o laminado. Incluso cinta autoadhesiva para sellado de juntas.
Incluye: Limpieza y preparación de la superficie soporte. Replanteo y corte del aislamiento. Colocación del aislamiento. Sellado de juntas.
Criterio de cuantificación de proyecto: Superficie medida según documentación gráfica de Proyecto.
Criterio de cuantificación de obra: Se medirá la superficie realmente ejecutada según especificaciones de Proyecto.

| Código | Ud | Descripción | Rendimiento | Precio | Importe |
|---|---|---|---|---|---|
| mt16lri015cc | m² | Panel rígido de lana de roca, revestido por una de sus caras con film de polietileno, Panel PST "ISOVER", de 22 mm de espesor, resistencia térmica 0,55 m²K/W, conductividad térmica 0,039 W/(mK), Euroclase F de reacción al fuego. (material) | 1.1 | 382.24 | 420.464 |
| mt16aaa030 | m | Cinta autoadhesiva para sellado de juntas. (material) | 0.25 | 8.89 | 2.223 |
| mo054 | h | Oficial colocador de aislantes. (mano de obra) | 0.166 | 123.28 | 20.464 |
| mo101 | h | Ayudante colocador de aislantes. (mano de obra) | 0.166 | 73.05 | 12.126 |
| % | % | Herramienta menor | 2 % | 455.277 | 9.106 |
|  |  | Costes directos |  |  | 464.383 |

Residuos:
- colocación: mt16lri015cc; factor de residuo 0.036
- colocación: mt16aaa030 Cinta autoadhesiva para sellado de juntas; factor de residuo 0.07

## Recursos

**mt16lri015cc** m² Panel rígido de lana de roca
Datos técnicos: Coste energético 53.665 MJ; Emisión de CO2 1.459 kg; Código LER 17 06 04; Masa del elemento 0.88 kg; Volumen 0.001467 m3
Residuos:
- embalaje: re170203 Plástico. (componente de residuo); rendimiento 0.029 kg; Código LER 17 02 03; Masa del elemento 1 kg; Volumen 0.001667 m3

**mt16aaa030** m Cinta autoadhesiva para sellado de juntas
Datos técnicos: Coste energético 0.339 MJ; Emisión de CO2 0.017 kg; Código LER 17 06 04; Masa del elemento 0.0025 kg; Volumen 0.000004 m3
Residuos:
- embalaje: re170203 Plástico; rendimiento 0.001 kg
