# Aislamiento térmico entre postes en lambrín de placas

- Propiedad del archivo: CYPE Ingenieros S.A.
- Formato: FIEBDC-3/2016
- Programa: Generador de precios de la construcción. CYPE Ingenieros, S.A.
- Fecha: 23/05/2024
- Ámbito geográfico: México
- Divisa: MXN
- Costes indirectos: 3 %
- Gastos generales: 13 %
- Beneficio industrial: 6 %
- IVA: 16 %

## N Aislamientos e impermeabilizaciones

### NA Aislamientos térmicos

#### NAO Lambrines

**NAO030** m² Aislamiento térmico entre postes en lambrín de placas.
Aislamiento térmico entre los postes de la estructura portante del lambrín de placas, formado por panel rígido de lana mineral, Geowall 34 "ISOVER", no revestido, de 30 mm de espesor, resistencia térmica 0,85 m²K/W, conductividad térmica 0,034 W/(mK), colocado entre los postes de la estructura portante.
Incluye: Corte del aislamiento. Colocación del aislamiento entre los postes.
Criterio de cuantificación de proyecto: Superficie medida según documentación gráfica de Proyecto.
Criterio de cuantificación de obra: Se medirá la superficie realmente ejecutada según especificaciones de Proyecto.

| Código | Ud | Descripción | Rendimiento | Precio | Importe |
|---|---|---|---|---|---|
| mt16lri010so | m² | Panel rígido de lana mineral, Geowall 34 "ISOVER", no revestido, de 30 mm de espesor, resistencia térmica 0,85 m²K/W, conductividad térmica 0,034 W/(mK), coeficiente de absorción acústica medio 0,6 para una frecuencia de 500 Hz y Euroclase A1 de reacción al fuego. (material) | 1.05 | 148.15 | 155.558 |
| mo054 | h | Oficial colocador de aislantes. (mano de obra) | 0.138 | 123.28 | 17.013 |
| mo101 | h | Ayudante colocador de aislantes. (mano de obra) | 0.069 | 73.05 | 5.040 |
| % | % | Herramienta menor | 2 % | 177.611 | 3.552 |
|  |  | Costes directos |  |  | 181.163 |

Residuos:
- colocación: mt16lri010so; factor de residuo 0.048

## Recursos

**mt16lri010so** m² Panel rígido de lana mineral
Datos técnicos: Coste energético 22.341 MJ; Emisión de CO2 1.539 kg; Código LER 17 06 04; Masa del elemento 1.6 kg; Volumen 0.002667 m3
Residuos:
- embalaje: re170203 Plástico. (componente de residuo); rendimiento 0.024 kg; Código LER 17 02 03; Masa del elemento 1 kg; Volumen 0.001667 m3
