# Aislamiento térmico continuo en lambrín de placas

- Propiedad del archivo: CYPE Ingenieros S.A.
- Formato: FIEBDC-3/2016
- Programa: Generador de precios de la construcción. CYPE Ingenieros, S.A.
- Fecha: 05/10/2024
- Ámbito geográfico: México
- Divisa: MXN
- Costes indirectos: 3 %
- Gastos generales: 13 %
- Beneficio industrial: 6 %
- IVA: 16 %

## N Aislamientos e impermeabilizaciones

### NA Aislamientos térmicos

#### NAO Lambrines

**NAO020** m² Aislamiento térmico continuo en lambrín de placas.
Aislamiento térmico continuo en lambrín de placas, formado por panel autoportante de lana mineral Arena de alta densidad, Arena Plaver "ISOVER", de 40 mm de espesor, no revestido, resistencia térmica 1,25 m²K/W, conductividad térmica 0,032 W/(mK), colocado a tope y fijado mecánicamente a la mampostería.
Incluye: Replanteo y corte del aislamiento. Colocación del aislamiento sobre el paramento. Fijación del aislamiento. Resolución de puntos singulares.
Criterio de cuantificación de proyecto: Superficie medida según documentación gráfica de Proyecto.
Criterio de cuantificación de obra: Se medirá la superficie realmente ejecutada según especificaciones de Proyecto.

| Código | Ud | Descripción | Rendimiento | Precio | Importe |
|---|---|---|---|---|---|
| mt16lvi030abeq | m² | Panel autoportante de lana mineral Arena de alta densidad, Arena Plaver "ISOVER", de 40 mm de espesor, no revestido, resistencia térmica 1,25 m²K/W, conductividad térmica 0,032 W/(mK), Euroclase A2-s1, d0 de reacción al fuego, capacidad de absorción de agua a corto plazo <=1 kg/m² y factor de resistencia a la difusión del vapor de agua 1. (material) | 1.05 | 355.46 | 373.233 |
| mt16aaa020da | Ud | Fijación mecánica para paneles aislantes de lana de vidrio, colocados directamente sobre la superficie soporte. (material) | 3 | 4.15 | 12.450 |
| mo054 | h | Oficial colocador de aislantes. (mano de obra) | 0.138 | 125.33 | 17.296 |
| mo101 | h | Ayudante colocador de aislantes. (mano de obra) | 0.138 | 74.26 | 10.248 |
| % | % | Herramienta menor | 2 % | 413.227 | 8.265 |
|  |  | Costes directos |  |  | 421.492 |

Residuos:
- colocación: mt16lvi030abeq; factor de residuo 0.039375

## Recursos

**mt16lvi030abeq** m² Panel autoportante de lana mineral Arena de alta densidad
Datos técnicos: Coste energético 52.177 MJ; Emisión de CO2 1.765 kg; Código LER 17 06 04; Masa del elemento 1.6 kg; Volumen 0.002667 m3
Residuos:
- embalaje: re170203 Plástico. (componente de residuo); rendimiento 0.028 kg; Código LER 17 02 03; Masa del elemento 1 kg; Volumen 0.001667 m3

**mt16aaa020da** Ud Fijación mecánica para paneles aislantes de lana de vidrio, colocados directamente sobre la superficie soporte
Datos técnicos: Coste energético 0.233 MJ; Emisión de CO2 0.071 kg
Residuos:
- embalaje: re150101 Envases de papel y cartón. (componente de residuo); rendimiento 0.072 kg; Código LER 15 01 01; Masa del elemento 1 kg; Volumen 0.001333 m3
