# Falso plafón reticular de placas de yeso. Sistema "KNAUF"

- Propiedad del archivo: CYPE Ingenieros S.A.
- Formato: FIEBDC-3/2016
- Programa: Generador de precios de la construcción. CYPE Ingenieros, S.A.
- Fecha: 01/11/2025
- Ámbito geográfico: México
- Divisa: MXN
- Costes indirectos: 3 %
- Gastos generales: 13 %
- Beneficio industrial: 6 %
- IVA: 16 %

## R Revestimientos y lambrines

### RT Falsos plafones en interiores

#### RTD Registrables, de placas de yeso

**RTD021** m² Falso plafón reticular de placas de yeso. Sistema "KNAUF".
Falso plafón reticular suspendido, decorativo, situado a una altura menor de 4 m. Sistema D143.es "KNAUF", constituido por ESTRUCTURA: perfilería vista, de acero galvanizado, EASY T - 15/38, con suela de 15 mm de anchura, comprendiendo perfiles primarios y secundarios, suspendidos de la losa o elemento soporte con piezas de cuelgue rápido Twist "KNAUF", y varillas; PLACAS: placas de yeso, acabado sin revestir, tipo A "KNAUF", de 1200x600x9,5 mm, de superficie lisa, para falsos plafones registrables BC. Incluso perfiles angulares EASY L HP Anticorrosión - 20/20/3050 mm "KNAUF", fijaciones para el anclaje de los perfiles, y accesorios de montaje.
Incluye: Replanteo de los ejes de la trama modular. Nivelación y fijación de los perfiles perimetrales. Replanteo de los perfiles primarios de la trama. Señalización de los puntos de anclaje a la losa o elemento soporte. Nivelación y suspensión de los perfiles primarios y secundarios de la trama. Corte de las placas. Colocación de las placas. Resolución de encuentros y puntos singulares.
Criterio de cuantificación de proyecto: Superficie medida entre paramentos, según documentación gráfica de Proyecto, sin descontar huecos para instalaciones.
Criterio de cuantificación de obra: Se medirá la superficie realmente ejecutada según especificaciones de Proyecto, sin descontar huecos para instalaciones.

| Código | Ud | Descripción | Rendimiento | Precio | Importe |
|---|---|---|---|---|---|
| mt12pfk050v | m | Perfil angular EASY L HP Anticorrosión - 20/20/3050 mm "KNAUF", color blanco, de acero galvanizado. (material) | 0.4 | 90.37 | 36.148 |
| mt12pfk060ra | m | Perfil primario EASY T - 15/38/3700 mm "KNAUF", color blanco, de acero galvanizado. (material) | 0.84 | 36.19 | 30.400 |
| mt12pfk060ta | m | Perfil secundario EASY TG - 15/34/1200 mm "KNAUF", color blanco, de acero galvanizado. (material) | 1.67 | 36.19 | 60.437 |
| mt12psg220 | Ud | Fijación compuesta por taquete y tornillo 5x27. (material) | 0.7 | 1.19 | 0.833 |
| mt12pek060d | Ud | Pieza de cuelgue rápido Twist "KNAUF", para falsos plafones suspendidos. (material) | 0.7 | 18.79 | 13.153 |
| mt12pek030 | Ud | Varilla de cuelgue "KNAUF" de 100 cm. (material) | 0.7 | 7.32 | 5.124 |
| mt12ppk040a | m² | Placa de yeso, acabado sin revestir, tipo A "KNAUF", de 1200x600x9,5 mm, de superficie lisa, para falsos plafones registrables BC. (material) | 1.02 | 101.32 | 103.346 |
| mo015 | h | Oficial de primera montador de falsos plafones. (mano de obra) | 0.29 | 130.84 | 37.944 |
| mo082 | h | Ayudante montador de falsos plafones. (mano de obra) | 0.29 | 77.51 | 22.478 |
| % | % | Herramienta menor | 2 % | 309.863 | 6.197 |
|  |  | Costes directos |  |  | 316.060 |

Residuos:
- colocación: mt12pfk050v Perfil angular EASY L HP Anticorrosión - 20/20/3050 mm "KNAUF", color blanco, de acero galvanizado; factor de residuo 0.0053
- colocación: mt12pfk060ra Perfil primario EASY T - 15/38/3700 mm "KNAUF", color blanco, de acero galvanizado; factor de residuo 0.0162207
- colocación: mt12pfk060ta Perfil secundario EASY TG - 15/34/1200 mm "KNAUF", color blanco, de acero galvanizado; factor de residuo 0.0162174
- colocación: mt12pek060d Pieza de cuelgue rápido Twist "KNAUF", para falsos plafones suspendidos; factor de residuo 0.02
- colocación: mt12pek030 Varilla de cuelgue "KNAUF" de 100 cm; factor de residuo 0.02
- colocación: mt12ppk040a; factor de residuo 0.018

## Recursos

**mt12pfk050v** m Perfil angular EASY L HP Anticorrosión - 20/20/3050 mm "KNAUF", color blanco, de acero galvanizado
Datos técnicos: Coste energético 31.277 MJ; Emisión de CO2 0.970 kg; Código LER 17 04 05; Masa del elemento 0.23 kg; Volumen 0.00011 m3
Residuos:
- embalaje: re170203 Plástico. (componente de residuo); rendimiento 0.008 kg; Código LER 17 02 03; Masa del elemento 1 kg; Volumen 0.001667 m3

**mt12pfk060ra** m Perfil primario EASY T - 15/38/3700 mm "KNAUF", color blanco, de acero galvanizado
Datos técnicos: Coste energético 38.994 MJ; Emisión de CO2 1.201 kg; Código LER 17 04 05; Masa del elemento 0.29 kg; Volumen 0.000138 m3
Residuos:
- embalaje: re170203 Plástico; rendimiento 0.006 kg

**mt12pfk060ta** m Perfil secundario EASY TG - 15/34/1200 mm "KNAUF", color blanco, de acero galvanizado
Datos técnicos: Coste energético 31.040 MJ; Emisión de CO2 0.958 kg; Código LER 17 04 05; Masa del elemento 0.23 kg; Volumen 0.00011 m3
Residuos:
- embalaje: re170203 Plástico; rendimiento 0.006 kg

**mt12pek060d** Ud Pieza de cuelgue rápido Twist "KNAUF", para falsos plafones suspendidos
Datos técnicos: Coste energético 6.668 MJ; Emisión de CO2 0.291 kg; Código LER 17 04 05; Masa del elemento 0.3 kg; Volumen 0.000143 m3
Residuos:
- embalaje: re170203 Plástico; rendimiento 0.025 kg

**mt12pek030** Ud Varilla de cuelgue "KNAUF" de 100 cm
Datos técnicos: Coste energético 6.668 MJ; Emisión de CO2 0.291 kg; Código LER 17 04 05; Masa del elemento 0.3 kg; Volumen 0.000143 m3
Residuos:
- embalaje: re170203 Plástico; rendimiento 0.025 kg

**mt12ppk040a** m² Placa de yeso, acabado sin revestir
Datos técnicos: Coste energético 206.270 MJ; Emisión de CO2 3.077 kg; Código LER 17 08 02; Masa del elemento 7.84 kg; Volumen 0.00784 m3
Residuos:
- embalaje: re170203 Plástico; rendimiento 0.004 kg
