# Muro divisorio de placas de yeso, de alta resistencia a la humedad. Sistema "KNAUF"

- Propiedad del archivo: CYPE INGENIEROS, S.A.
- Formato: FIEBDC-3/2002
- Ámbito geográfico: México
- Divisa: MXN
- Costes indirectos: 3.00 %
- Gastos generales: 13.00 %
- Beneficio industrial: 6.00 %
- IVA: 16.00 %

## F Fachadas y muros divisorios

### FB Muros divisorios de bastidor autoportante

#### FBY De placas de yeso

**FBY022** m² Muro divisorio de placas de yeso, de alta resistencia a la humedad. Sistema "KNAUF".
Muro divisorio múltiple sistema W112.es Drystar "KNAUF" (12,5+12,5+75+12,5+12,5)/400 (75) (4 Drystar (GM-FH1IR)), de alta resistencia a la humedad, de 125 mm de espesor total, con nivel de calidad del acabado Q2, formado por una estructura simple de perfiles de lámina de acero galvanizado de 75 mm de anchura, a base de postes (elementos verticales) separados 400 mm entre sí, con disposición normal "N" y canales (elementos horizontales), a la que se atornillan cuatro placas en total (dos placas tipo Drystar (GM-FH1IR) en cada cara, de 12,5 mm de espesor cada placa). Incluso banda acústica de dilatación autoadhesiva "KNAUF"; fijaciones para el anclaje de canales y postes metálicos; tornillería para la fijación de las placas; cinta de papel con refuerzo metálico "KNAUF" y pasta de juntas Drystar Filler "KNAUF", cinta de juntas Drystar Tape "KNAUF".
Criterio de valoración económica: El precio incluye la resolución de encuentros y puntos singulares.
Incluye: Replanteo y trazo en la losa inferior y en el superior de los muros divisorios a realizar. Colocación de banda de estanqueidad y canales inferiores, sobre piso terminado o base de asiento. Colocación de banda de estanqueidad y canales superiores, bajo losas. Colocación y fijación de los postes sobre los elementos horizontales. Corte de las placas. Fijación de las placas para el cierre de una de las caras del muro divisorio. Fijación de las placas para el cierre de la segunda cara del muro divisorio. Replanteo de las cajas para alojamiento de materiales eléctricos y de paso de instalaciones, y posterior perforación de las placas. Tratamiento de juntas.
Criterio de cuantificación de proyecto: Superficie medida según documentación gráfica de Proyecto, sin duplicar esquinas ni encuentros, deduciendo los huecos de superficie mayor de 8 m² y la mitad del hueco para los de superficie entre 5 y 8 m².
Criterio de cuantificación de obra: Se medirá la superficie realmente ejecutada según especificaciones de Proyecto, sin duplicar esquinas ni encuentros, deduciendo los huecos de superficie mayor de 8 m² y la mitad del hueco para los de superficie entre 5 y 8 m².

| Código | Ud | Descripción | Rendimiento | Precio | Importe |
|---|---|---|---|---|---|
| mt12pck020c | m | Banda acústica de dilatación, autoadhesiva, de espuma de poliuretano de celdas cerradas "KNAUF", de 3,2 mm de espesor y 70 mm de anchura, resistencia térmica 0,10 m²K/W, conductividad térmica 0,032 W/(mK). (material) | 1.200 | 6.39 | 7.67 |
| mt12drk020b | m | Canal 75/40/0,7 mm "KNAUF" de acero Z4 (Z450) galvanizado especial, para sistema Drystar. (material) | 0.700 | 62.15 | 43.51 |
| mt12drk030i | m | Poste 75/50/2 mm "KNAUF" de acero Z2 (Z275) galvanizado normal, para sistema Drystar. (material) | 2.750 | 219.58 | 603.85 |
| mt12drk010a | m² | Placa de yeso reforzada con tejido de fibra GM-FH1IR / 1200 / 2600 / 12,5 / con los bordes longitudinales cuadrados, especial Drystar "KNAUF" con alma de yeso y caras revestidas con una lámina de fibra de vidrio; Euroclase A2-s1, d0 de reacción al fuego. (material) | 4.200 | 285.84 | 1200.53 |
| mt12drk014e | Ud | Tornillo autoperforante Drystar XTN "KNAUF" 3,9x23; con revestimiento anticorrosivo. (material) | 17.000 | 0.43 | 7.31 |
| mt12drk014f | Ud | Tornillo autoperforante Drystar XTN "KNAUF" 3,9x38; con revestimiento anticorrosivo. (material) | 38.000 | 0.62 | 23.56 |
| mt12psg220 | Ud | Fijación compuesta por taquete y tornillo 5x27. (material) | 1.600 | 1.20 | 1.92 |
| mt12drk012a | kg | Pasta de juntas Drystar Filler "KNAUF", con aditivo hidrófugo, Euroclase A2-s1, d0 de reacción al fuego, rango de temperatura de trabajo de 10 a 35°C, para aplicación manual o mecánica con cinta de juntas. (material) | 1.616 | 22.15 | 35.79 |
| mt12drk013 | m | Cinta de juntas Drystar Tape "KNAUF". (material) | 3.200 | 1.20 | 3.84 |
| mt12pck010d | m | Cinta de papel con refuerzo metálico "KNAUF" de 52 mm de anchura. (material) | 0.300 | 7.95 | 2.39 |
| op00ato010 |  | Atornillador. | 1.000 | 0.00 | 0.00 |
| op00fre010 |  | Fresadora. | 1.000 | 0.00 | 0.00 |
| mo053 | h | Oficial montador de mamparas y sistemas de placas. (mano de obra) | 0.530 | 123.28 | 65.34 |
| mo100 | h | Ayudante montador de mamparas y sistemas de placas. (mano de obra) | 0.530 | 73.05 | 38.72 |
| % | % | Herramienta menor | 2 % | 2034.43 | 40.69 |
|  |  | Costes directos |  |  | 2075.12 |
