# Revestimiento interior directo de placas de yeso, de alta resistencia a la humedad. Sistema "KNAUF"

- Propiedad del archivo: CYPE Ingenieros S.A.
- Formato: FIEBDC-3/2016
- Programa: Generador de precios de la construcción. CYPE Ingenieros, S.A.
- Fecha: 23/05/2024
- Ámbito geográfico: México
- Divisa: MXN
- Costes indirectos: 3 %
- Gastos generales: 13 %
- Beneficio industrial: 6 %
- IVA: 16 %

## R Revestimientos y lambrines

### RR Lambrines

#### RRY De placas de yeso

**RRY013** m² Revestimiento interior directo de placas de yeso, de alta resistencia a la humedad. Sistema "KNAUF".
Revestimiento interior directo, sistema W622.es Drystar "KNAUF", de 40 mm de espesor total, con nivel de calidad del acabado Q2, formado por placa de yeso tipo Drystar (GM-FH1IR) de 12,5 mm de espesor, formando sándwich con una placa tipo Drystar (GM-FH1IR) de 12,5 mm de espesor, atornilladas a una estructura metálica de acero galvanizado de maestras de 90x50 y 0,55 mm de espesor, previamente anclada al paramento vertical cada 400 mm, con tornillos de acero. Incluso fijaciones para el anclaje de los perfiles; tornillería para la fijación de las placas y pasta de juntas Drystar Filler "KNAUF", cinta de juntas Drystar Tape "KNAUF".
Criterio de valoración económica: El precio incluye la resolución de encuentros y puntos singulares, pero no incluye el aislamiento a colocar entre las placas y el paramento.
Incluye: Replanteo y trazo en la losa inferior y en el superior de la línea de paramento acabado. Colocación sucesiva en el paramento de las pelladas de pasta de agarre correspondientes a cada una de las placas. Corte de las placas. Colocación sucesiva e independiente de cada una de las placas mediante pañeado. Replanteo de las cajas para alojamiento de materiales eléctricos y de paso de instalaciones, y posterior perforación de las placas. Tratamiento de juntas.
Criterio de cuantificación de proyecto: Superficie medida según documentación gráfica de Proyecto, sin duplicar esquinas ni encuentros, deduciendo los huecos de superficie mayor de 8 m² y la mitad del hueco para los de superficie entre 5 y 8 m².
Criterio de cuantificación de obra: Se medirá la superficie realmente ejecutada según especificaciones de Proyecto, sin duplicar esquinas ni encuentros, deduciendo los huecos de superficie mayor de 8 m² y la mitad del hueco para los de superficie entre 5 y 8 m².

| Código | Ud | Descripción | Rendimiento | Precio | Importe |
|---|---|---|---|---|---|
| mt12pfk011d | m | Maestra Omega "KNAUF" 80x15x50 mm, de lámina de acero galvanizado. (material) | 3.658 | 30.14 | 110.252 |
| mt12drk010a | m² | Placa de yeso reforzada con tejido de fibra GM-FH1IR / 1200 / 2600 / 12,5 / con los bordes longitudinales cuadrados, especial Drystar "KNAUF" con alma de yeso y caras revestidas con una lámina de fibra de vidrio; Euroclase A2-s1, d0 de reacción al fuego. (material) | 1.05 | 285.84 | 300.132 |
| mt12drk012a | kg | Pasta de juntas Drystar Filler "KNAUF", con aditivo hidrófugo, Euroclase A2-s1, d0 de reacción al fuego, rango de temperatura de trabajo de 10 a 35°C, para aplicación manual o mecánica con cinta de juntas. (material) | 1.01 | 22.15 | 22.372 |
| mt12drk013 | m | Cinta de juntas Drystar Tape "KNAUF". (material) | 1.6 | 1.2 | 1.920 |
| mo053 | h | Oficial montador de mamparas y sistemas de placas. (mano de obra) | 0.641 | 123.28 | 79.022 |
| mo100 | h | Ayudante montador de mamparas y sistemas de placas. (mano de obra) | 0.641 | 73.05 | 46.825 |
| % | % | Herramienta menor | 2 % | 560.523 | 11.210 |
|  |  | Costes directos |  |  | 571.733 |

Residuos:
- colocación: mt12pfk011d Maestra Omega "KNAUF" 80x15x50 mm, de lámina de acero galvanizado; factor de residuo 0.0175688
- colocación: mt12drk010a; factor de residuo 0.0167754
- colocación: mt12drk012a; factor de residuo 0.03
- colocación: mt12drk013 Cinta de juntas Drystar Tape "KNAUF"; factor de residuo 0.044

## Recursos

**mt12pfk011d** m Maestra Omega "KNAUF" 80x15x50 mm, de lámina de acero galvanizado
Datos técnicos: Coste energético 64.149 MJ; Emisión de CO2 1.969 kg; Código LER 17 04 05; Masa del elemento 0.48 kg; Volumen 0.000229 m3
Residuos:
- embalaje: re170203 Plástico. (componente de residuo); rendimiento 0.005 kg; Código LER 17 02 03; Masa del elemento 1 kg; Volumen 0.001667 m3

**mt12drk010a** m² Placa de yeso reforzada con tejido de fibra GM-FH1IR / 1200 / 2600 / 12,5 / con los bordes longitudinales cuadrados
Datos técnicos: Coste energético 284.092 MJ; Emisión de CO2 4.236 kg; Código LER 17 08 02; Masa del elemento 10.8 kg; Volumen 0.0108 m3
Residuos:
- embalaje: re170203 Plástico; rendimiento 0.005 kg

**mt12drk012a** kg Pasta de juntas Drystar Filler "KNAUF"
Datos técnicos: Coste energético 12.798 MJ; Emisión de CO2 0.436 kg; Código LER 17 08 02; Masa del elemento 1 kg; Volumen 0.001 m3
Residuos:
- embalaje: re170203 Plástico; rendimiento 0.02 kg

**mt12drk013** m Cinta de juntas Drystar Tape "KNAUF"
Datos técnicos: Coste energético 20.508 MJ; Emisión de CO2 0.460 kg; Código LER 17 02 03; Masa del elemento 0.11 kg; Volumen 0.000183 m3
Residuos:
- embalaje: re170201 Madera. (componente de residuo); rendimiento 0.04 kg; Código LER 17 02 01; Masa del elemento 1 kg; Volumen 0.000909 m3
