# Solera seca "KNAUF"

- Propiedad del archivo: CYPE Ingenieros S.A.
- Formato: FIEBDC-3/2016
- Programa: Generador de precios de la construcción. CYPE Ingenieros, S.A.
- Fecha: 23/05/2024
- Ámbito geográfico: México
- Divisa: MXN
- Costes indirectos: 3 %
- Gastos generales: 13 %
- Beneficio industrial: 6 %
- IVA: 16 %

## R Revestimientos y lambrines

### RS Pisos

#### RSB Contrapisos y grandes recrecidos

**RSB040** m² Solera seca "KNAUF".
Solera seca. Sistema F126.es Elemento Simple "KNAUF" Brío, constituido por: PLACAS: placas de yeso reforzado con fibras Brío "KNAUF", de 18 mm de espesor. Con los bordes machihembrados. Incluso banda perimetral Brio "KNAUF" de lana de roca para la resolución de encuentros con paramentos, pegamento Brío "KNAUF", para el sellado de juntas entre placas y tornillería para la fijación de las placas.
Criterio de valoración económica: El precio no incluye la superficie soporte.
Incluye: Colocación de la banda perimetral. Colocación de las placas.
Criterio de cuantificación de proyecto: Superficie medida según documentación gráfica de Proyecto.
Criterio de cuantificación de obra: Se medirá la superficie realmente ejecutada según especificaciones de Proyecto, sin deducir la superficie ocupada por las columnas situados dentro de su perímetro.

| Código | Ud | Descripción | Rendimiento | Precio | Importe |
|---|---|---|---|---|---|
| mt12psk040c | m | Banda perimetral Brio "KNAUF" de lana de roca de 12 mm de espesor, 100 mm de anchura y 1200 mm de longitud. (material) | 1 | 148.76 | 148.760 |
| mt12psk010a | m² | Placa de yeso reforzado con fibras Brío "KNAUF", de 18 mm de espesor, con los bordes machihembrados; conductividad térmica 0,3 W/(mK) y Euroclase A1 de reacción al fuego. (material) | 1.05 | 553.16 | 580.818 |
| mt12pik030a | kg | Pegamento Brío "KNAUF". (material) | 0.04 | 377.38 | 15.095 |
| mt12ptk020a | Ud | Tornillo especial Brío "KNAUF" 17 mm. (material) | 11 | 0.27 | 2.970 |
| mo053 | h | Oficial montador de mamparas y sistemas de placas. (mano de obra) | 0.375 | 123.28 | 46.230 |
| mo100 | h | Ayudante montador de mamparas y sistemas de placas. (mano de obra) | 0.15 | 73.05 | 10.958 |
| % | % | Herramienta menor | 2 % | 804.831 | 16.097 |
|  |  | Costes directos |  |  | 820.928 |

Residuos:
- colocación: mt12psk040c Banda perimetral Brio "KNAUF" de lana de roca de 12 mm de espesor, 100 mm de anchura y 1200 mm de longitud; factor de residuo 0.05918
- colocación: mt12psk010a; factor de residuo 0.0045
- colocación: mt12ptk020a Tornillo especial Brío "KNAUF" 17 mm; factor de residuo 0.005

## Recursos

**mt12psk040c** m Banda perimetral Brio "KNAUF" de lana de roca de 12 mm de espesor, 100 mm de anchura y 1200 mm de longitud
Datos técnicos: Coste energético 3.039 MJ; Emisión de CO2 0.082 kg; Código LER 17 06 04; Masa del elemento 0.05 kg; Volumen 0.000083 m3
Residuos:
- embalaje: re170203 Plástico. (componente de residuo); rendimiento 0.002 kg; Código LER 17 02 03; Masa del elemento 1 kg; Volumen 0.001667 m3

**mt12psk010a** m² Placa de yeso reforzado con fibras Brío "KNAUF"
Datos técnicos: Coste energético 579.173 MJ; Emisión de CO2 8.652 kg; Código LER 17 08 02; Masa del elemento 22 kg; Volumen 0.022 m3
Residuos:
- embalaje: re170203 Plástico; rendimiento 0.015 kg

**mt12ptk020a** Ud Tornillo especial Brío "KNAUF" 17 mm
Datos técnicos: Coste energético 0.012 MJ; Emisión de CO2 0.001 kg; Código LER 17 04 05; Masa del elemento 0.0012 kg
Residuos:
- embalaje: re150101 Envases de papel y cartón. (componente de residuo); rendimiento 0.001 kg; Código LER 15 01 01; Masa del elemento 1 kg; Volumen 0.001333 m3
