# Andador continuo de concreto impreso

- Propiedad del archivo: CYPE INGENIEROS, S.A.
- Formato: FIEBDC-3/2002
- Ámbito geográfico: México
- Divisa: MXN
- Costes indirectos: 3.00 %
- Gastos generales: 13.00 %
- Beneficio industrial: 6.00 %
- IVA: 16.00 %

## M Firmes y pavimentos urbanos

### MP Pavimentos urbanos

#### MPC Continuos de concreto

**MPC010** m² Andador continuo de concreto impreso.
Andador continuo de concreto impreso de 10 cm de espesor, con juntas, realizado con concreto f'c=15 MPa (150 kg/cm²), clasificación de exposición A1, tamaño máximo del agregado 20 mm, revenimiento de 5 a 10 cm, premezclado y colado con tiro directo, extendido y vibrado manual mediante regla vibrante; coloreado y endurecido superficialmente mediante espolvoreo con mortero decorativo de rodadura para pavimento de concreto, color blanco, rendimiento 4,5 kg/m²; acabado impreso en relieve, previa aplicación de desmoldeante en polvo, color burdeos y capa de sellado final con resina impermeabilizante.
Criterio de valoración económica: El precio no incluye la base de la solera ni la ejecución y el sellado de las juntas.
Incluye: Preparación de la superficie de apoyo del concreto. Replanteo de las juntas de construcción, de dilatación y de retracción. Colocación de cimbras. Tendido de niveles. Riego de la superficie base. Conexionado, anclaje y emboquillado de las redes de instalaciones proyectadas. Colado, extendido y vibrado del concreto. Nivelado y flotado manual del concreto. Curado del concreto. Aplicación manual del mortero coloreado endurecedor. Aplicación del desmoldeante hasta conseguir una cubrición total. Impresión del concreto mediante moldes. Retirada de cimbras. Limpieza de la superficie de concreto, mediante máquina hidrolimpiadora de agua a presión. Aplicación de la resina de acabado.
Criterio de cuantificación de proyecto: Superficie medida en proyección horizontal, según documentación gráfica de Proyecto.
Criterio de cuantificación de obra: Se medirá, en proyección horizontal, la superficie realmente ejecutada según especificaciones de Proyecto.

| Código | Ud | Descripción | Rendimiento | Precio | Importe |
|---|---|---|---|---|---|
| mt10hmf071be | m³ | Concreto simple f'c=15 MPa (150 kg/cm²), clasificación de exposición A1, tamaño máximo del agregado 20 mm, revenimiento nominal del concreto fresco de 5 a 10 mm, premezclado, según RCDF NTC Diseño y Construcción de Estructuras de Concreto (2004). (material) | 0.105 | 1208.97 | 126.94 |
| mt09wnc011ba | kg | Mortero decorativo de rodadura para pavimento de concreto, color blanco, compuesto de cemento, agregados de sílice, aditivos orgánicos y pigmentos. (material) | 4.500 | 6.62 | 29.79 |
| mt09wnc020f | kg | Desmoldeante en polvo, color burdeos, aplicado en pisos continuos de concreto impreso, compuesto de cargas, pigmentos y aditivos orgánicos. (material) | 0.200 | 82.09 | 16.42 |
| mt09wnc030a | kg | Resina impermeabilizante, para el curado y sellado de pisos continuos de concreto impreso, compuesta de resina sintética en dispersión acuosa y aditivos específicos. (material) | 0.250 | 140.87 | 35.22 |
| mq06vib020 | h | Regla vibrante de 3 m. (maquinaria) | 0.018 | 80.82 | 1.45 |
| mq08lch040 | h | Hidrolimpiadora a presión. (maquinaria) | 0.033 | 79.61 | 2.63 |
| au00auh020 |  | Canal para colado del concreto. | 1.000 | 0.00 | 0.00 |
| mo041 | h | Oficial albañil de obra civil. (mano de obra) | 0.425 | 119.98 | 50.99 |
| mo087 | h | Ayudante albañil de obra civil. (mano de obra) | 0.591 | 73.05 | 43.17 |
| % | % | Herramienta menor | 2 % | 306.61 | 6.13 |
|  |  | Costes directos |  |  | 312.74 |
