# Trabe de liga de paneles en muros pantalla

- Propiedad del archivo: CYPE INGENIEROS, S.A.
- Formato: FIEBDC-3/2002
- Ámbito geográfico: México
- Divisa: MXN
- Costes indirectos: 3.00 %
- Gastos generales: 13.00 %
- Beneficio industrial: 6.00 %
- IVA: 16.00 %

## C Cimentaciones

### CC Contenciones

#### CCP Muros pantalla

**CCP052** m Trabe de liga de paneles en muros pantalla.
Trabe de liga de concreto reforzado para paneles de muro pantalla, de 45x100 cm, realizada con concreto f'c=20 MPa (200 kg/cm²), clasificación de exposición A1, tamaño máximo del agregado 20 mm, revenimiento de 5 a 10 cm, premezclado, y colado con tiro directo, y acero fy=4200 kg/cm², con una cuantía aproximada de 65 kg/m; construcción y desmontaje del sistema de cimbra recuperable metálico. Incluso alambre de atar, separadores, armados de espera para columnas que descansan sobre la trabe de liga y líquido desmoldante MasterFinish RL 294 "MBCC de Sika", para evitar la adherencia del concreto a la cimbra.
Criterio de valoración económica: El precio incluye el habilitado del acero (corte y doblez) en el área de trabajo, en obra y el armado en el lugar definitivo de su colocación en obra.
Incluye: Replanteo. Montaje del sistema de cimbra. Colocación del armado con separadores homologados. Colado y compactación del concreto. Coronación y enrase. Desmontaje de la cimbra. Curado del concreto.
Criterio de cuantificación de proyecto: Longitud medida a ejes, según documentación gráfica de Proyecto.
Criterio de cuantificación de obra: Se medirá, a ejes, la longitud realmente ejecutada según especificaciones de Proyecto.

| Código | Ud | Descripción | Rendimiento | Precio | Importe |
|---|---|---|---|---|---|
| mt08eme040 | m² | Paneles metálicos de varias dimensiones, para cimbrar elementos de concreto. (material) | 0.010 | 792.40 | 7.92 |
| mt50spa052b | m | Tablón de madera de pino, de 20x7,2 cm. (material) | 0.040 | 96.33 | 3.85 |
| mt50spa081a | Ud | Puntal metálico telescópico, de hasta 3 m de altura. (material) | 0.026 | 293.38 | 7.63 |
| mt08eme051a | m | Fleje de acero galvanizado, para cimbra metálica. (material) | 0.200 | 4.42 | 0.88 |
| mt08var050 | kg | Alambre galvanizado para atar, de 1,30 mm de diámetro. (material) | 0.880 | 22.86 | 20.12 |
| mt08var060 | kg | Puntas de acero de 20x100 mm. (material) | 0.200 | 133.34 | 26.67 |
| mt08dba010g | l | Agente desmoldeante, a base de aceites especiales, emulsionable en agua MasterFinish RL 294 "MBCC de Sika", para cimbras metálicas, fenólicas o de madera. (material) | 0.060 | 28.34 | 1.70 |
| mt07aco020c | Ud | Separador homologado para vigas. (material) | 3.000 | 1.36 | 4.08 |
| mt07aco080a | kg | Acero fy=4200 kg/cm², de varios diámetros, según NMX-C-407-ONNCCE. (material) | 68.250 | 12.85 | 877.01 |
| mt10haf061bi | m³ | Concreto f'c=20 MPa (200 kg/cm²), clasificación de exposición A1, tamaño máximo del agregado 20 mm, revenimiento nominal del concreto fresco de 5 a 10 mm, premezclado, según RCDF NTC Diseño y Construcción de Estructuras de Concreto (2004). (material) | 0.473 | 1300.78 | 615.27 |
| op00ciz020 |  | Cizalla para acero en varillas corrugadas. | 1.000 | 0.00 | 0.00 |
| op00ata010 |  | Atadora de armado. | 1.000 | 0.00 | 0.00 |
| au00auh020 |  | Canal para colado del concreto. | 1.000 | 0.00 | 0.00 |
| au00auh040 |  | Vibrador de concreto, eléctrico. | 1.000 | 0.00 | 0.00 |
| mo044 | h | Oficial carpintero de obra negra. (mano de obra) | 0.757 | 124.86 | 94.52 |
| mo091 | h | Ayudante carpintero de obra negra. (mano de obra) | 1.010 | 75.97 | 76.73 |
| mo043 | h | Oficial fierrero. (mano de obra) | 0.656 | 124.86 | 81.91 |
| mo090 | h | Ayudante fierrero. (mano de obra) | 0.738 | 75.97 | 56.07 |
| mo045 | h | Oficial concretero. (mano de obra) | 0.199 | 124.86 | 24.85 |
| mo092 | h | Ayudante concretero. (mano de obra) | 0.795 | 75.97 | 60.40 |
| % | % | Herramienta menor | 2 % | 1959.61 | 39.19 |
|  |  | Costes directos |  |  | 1998.80 |
