# Murete guía para pilote-pantalla (barrette)

- Propiedad del archivo: CYPE INGENIEROS, S.A.
- Formato: FIEBDC-3/2002
- Ámbito geográfico: México
- Divisa: MXN
- Costes indirectos: 3.00 %
- Gastos generales: 13.00 %
- Beneficio industrial: 6.00 %
- IVA: 16.00 %

## C Cimentaciones

### CP Profundas

#### CPZ Pilotes-pantalla (barrettes)

**CPZ005** m Murete guía para pilote-pantalla (barrette).
Doble murete guía, para pilote-pantalla (barrette), de concreto reforzado de sección 70x25 cm; realizado con concreto f'c=20 MPa (200 kg/cm²), clasificación de exposición A1, tamaño máximo del agregado 20 mm, revenimiento de 5 a 10 cm, premezclado, y colado con tiro directo, y acero fy=4200 kg/cm², con una cuantía aproximada de 25 kg/m; construcción y desmontaje del sistema de cimbra recuperable metálico a dos caras. Incluso alambre de atar, separadores y líquido desmoldante MasterFinish RL 294 "MBCC de Sika", para evitar la adherencia del concreto a la cimbra.
Criterio de valoración económica: El precio incluye el habilitado del acero (corte y doblez) en el área de trabajo, en obra, el armado en el lugar definitivo de su colocación en obra, la demolición del murete guía con retroexcavadora con martillo rompedor y la carga mecánica de escombros sobre camión o contenedor.
Incluye: Replanteo y trazo de los muretes guía. Montaje del sistema de cimbra. Colocación del armado. Colado y compactación del concreto. Desmontaje de la cimbra. Regularización y limpieza superficial del paramento visto. Replanteo de la cota del fondo de la perforación, del nivel de desplante del concreto y de los armados. Demolición del elemento con retroexcavadora con martillo rompedor. Limpieza y recogida de restos. Carga mecánica de escombros sobre camión o contenedor.
Criterio de cuantificación de proyecto: Longitud medida a ejes, según documentación gráfica de Proyecto.
Criterio de cuantificación de obra: Se medirá, a eje de muro, la longitud realmente ejecutada según especificaciones de Proyecto.

| Código | Ud | Descripción | Rendimiento | Precio | Importe |
|---|---|---|---|---|---|
| mt08eme040 | m² | Paneles metálicos de varias dimensiones, para cimbrar elementos de concreto. (material) | 0.007 | 792.40 | 5.55 |
| mt50spa052b | m | Tablón de madera de pino, de 20x7,2 cm. (material) | 0.028 | 96.33 | 2.70 |
| mt50spa081a | Ud | Puntal metálico telescópico, de hasta 3 m de altura. (material) | 0.018 | 293.38 | 5.28 |
| mt08eme051a | m | Fleje de acero galvanizado, para cimbra metálica. (material) | 0.140 | 4.42 | 0.62 |
| mt08var050 | kg | Alambre galvanizado para atar, de 1,30 mm de diámetro. (material) | 0.370 | 22.86 | 8.46 |
| mt08var060 | kg | Puntas de acero de 20x100 mm. (material) | 0.140 | 133.34 | 18.67 |
| mt08dba010g | l | Agente desmoldeante, a base de aceites especiales, emulsionable en agua MasterFinish RL 294 "MBCC de Sika", para cimbras metálicas, fenólicas o de madera. (material) | 0.042 | 28.34 | 1.19 |
| mt07aco020a | Ud | Separador homologado para cimentaciones. (material) | 3.000 | 2.33 | 6.99 |
| mt07aco080a | kg | Acero fy=4200 kg/cm², de varios diámetros, según NMX-C-407-ONNCCE. (material) | 26.250 | 12.85 | 337.31 |
| mt10haf061bi | m³ | Concreto f'c=20 MPa (200 kg/cm²), clasificación de exposición A1, tamaño máximo del agregado 20 mm, revenimiento nominal del concreto fresco de 5 a 10 mm, premezclado, según RCDF NTC Diseño y Construcción de Estructuras de Concreto (2004). (material) | 0.385 | 1300.78 | 500.80 |
| mq01exn020a | h | Retroexcavadora hidráulica sobre ruedas, de 105 kW. (maquinaria) | 0.254 | 806.19 | 204.77 |
| mq01ret010 | h | Miniretrocargadora sobre ruedas de 15 kW. (maquinaria) | 0.119 | 712.27 | 84.76 |
| op00ciz020 |  | Cizalla para acero en varillas corrugadas. | 1.000 | 0.00 | 0.00 |
| op00ata010 |  | Atadora de armado. | 1.000 | 0.00 | 0.00 |
| au00auh020 |  | Canal para colado del concreto. | 1.100 | 0.00 | 0.00 |
| au00auh040 |  | Vibrador de concreto, eléctrico. | 1.000 | 0.00 | 0.00 |
| mo044 | h | Oficial carpintero de obra negra. (mano de obra) | 0.583 | 124.86 | 72.79 |
| mo091 | h | Ayudante carpintero de obra negra. (mano de obra) | 0.778 | 75.97 | 59.10 |
| mo043 | h | Oficial fierrero. (mano de obra) | 0.278 | 124.86 | 34.71 |
| mo090 | h | Ayudante fierrero. (mano de obra) | 0.312 | 75.97 | 23.70 |
| mo045 | h | Oficial concretero. (mano de obra) | 0.037 | 124.86 | 4.62 |
| mo092 | h | Ayudante concretero. (mano de obra) | 0.150 | 75.97 | 11.40 |
| mo113 | h | Cabo albañil. (mano de obra) | 0.321 | 70.30 | 22.57 |
| % | % | Herramienta menor | 2 % | 1405.99 | 28.12 |
|  |  | Costes directos |  |  | 1434.11 |
