# Sistema Makros "NOVIDESA" de losa nervada con panel aislante

- Propiedad del archivo: CYPE INGENIEROS, S.A.
- Formato: FIEBDC-3/2002
- Ámbito geográfico: México
- Divisa: MXN
- Costes indirectos: 3.00 %
- Gastos generales: 13.00 %
- Beneficio industrial: 6.00 %
- IVA: 16.00 %

## E Estructuras

### EH Concreto reforzado

#### EHB Sistemas de losas

**EHB040** m² Sistema Makros "NOVIDESA" de losa nervada con panel aislante.
Losa nervada horizontal, altura libre de piso a techo de hasta 3 m, peralte total 23 = 18+5 cm, de concreto reforzado realizado con concreto f'c=20 MPa (200 kg/cm²), clasificación de exposición A1, tamaño máximo del agregado 20 mm, revenimiento de 5 a 10 cm, premezclado, y colado con grúa con un volumen total de concreto en losa y vigas de 0,132 m³/m², y acero en vigas y nervaduras, 2,3 kg/m² de fy=4200 kg/cm² en vigas embebidas y 2,7 kg/m² de fy=4200 kg/cm² en nervaduras de 6 cm de ancho y 13 cm de peralte; construcción y desmontaje de sistema de cimbra parcial, con acabado para revestir, formado por: superficie de la cimbra de tableros de madera tratada, reforzados con varillas y perfiles, y tablones de madera, amortizables en 25 usos, estructura soporte horizontal de sopandas metálicas y accesorios de montaje, amortizables en 150 usos y estructura soporte vertical de puntales metálicos, amortizables en 150 usos; panel para losa, Makros "NOVIDESA", de 18x60 cm, con placa mecanizada de poliestireno expandido con tratamiento ignífugo y canal de acero galvanizado sección tipo "C" calibre 22; capa de compresión de 5 cm de espesor; armado de reparto formado por malla electrosoldada de alambre liso de acero tipo 6x6 10/10. Incluso cadenas perimetrales de planta.
Criterio de valoración económica: El precio incluye el habilitado del acero (corte y doblez) en el área de trabajo, en obra y el armado en el lugar definitivo de su colocación en obra, pero no incluye las columnas.
Incluye: Replanteo del sistema de cimbra. Montaje del sistema de cimbra. Replanteo de la geometría del entrepiso sobre la cimbra. Montaje del sistema de panel para losa. Colocación de los armados con separadores homologados. Colado y compactación del concreto. Regleado y nivelación de la capa de compresión. Curado del concreto. Desmontaje de la cimbra en losa.
Criterio de cuantificación de proyecto: Superficie medida en verdadera magnitud desde las caras exteriores de las cadenas del perímetro, según documentación gráfica de Proyecto, deduciendo los huecos de superficie mayor de 6 m².
Criterio de cuantificación de obra: Se medirá, en verdadera magnitud, desde las caras exteriores de las cadenas del perímetro, la superficie realmente ejecutada según especificaciones de Proyecto, deduciendo los huecos de superficie mayor de 6 m². Se consideran incluidos todos los elementos integrantes de la estructura señalados en los planos y detalles del Proyecto.

| Código | Ud | Descripción | Rendimiento | Precio | Importe |
|---|---|---|---|---|---|
| mt08eft030a | m² | Tablero de madera tratada, de 22 mm de espesor, reforzado con varillas y perfiles. (material) | 0.022 | 693.35 | 15.25 |
| mt50spa052b | m | Tablón de madera de pino, de 20x7,2 cm. (material) | 0.044 | 96.33 | 4.24 |
| mt08eva030 | m² | Estructura soporte para cimbra recuperable, compuesta de: sopandas metálicas y accesorios de montaje. (material) | 0.004 | 1554.32 | 6.22 |
| mt50spa081a | Ud | Puntal metálico telescópico, de hasta 3 m de altura. (material) | 0.027 | 293.38 | 7.92 |
| mt08cim030b | m³ | Madera de pino. (material) | 0.002 | 5417.28 | 10.83 |
| mt08var060 | kg | Puntas de acero de 20x100 mm. (material) | 0.020 | 133.34 | 2.67 |
| mt08dba010g | l | Agente desmoldeante, a base de aceites especiales, emulsionable en agua MasterFinish RL 294 "MBCC de Sika", para cimbras metálicas, fenólicas o de madera. (material) | 0.015 | 28.34 | 0.43 |
| mt07bpn010hb | m | Panel para losa, Makros "NOVIDESA", de 18x60 cm, con placa mecanizada de poliestireno expandido con tratamiento ignífugo y canal de acero galvanizado sección tipo "C" calibre 22, para aligerar losas nervadas con un claro máximo de entre 4,2 y 5,5 m, con nervaduras de 6 cm de ancho y 13 cm de peralte. Según NMX-405-ONNCCE. (material) | 1.670 | 266.56 | 445.16 |
| mt07aco020c | Ud | Separador homologado para vigas. (material) | 0.800 | 1.36 | 1.09 |
| mt07aco080a | kg | Acero fy=4200 kg/cm², de varios diámetros, según NMX-C-407-ONNCCE. (material) | 5.115 | 12.85 | 65.73 |
| mt08var050 | kg | Alambre galvanizado para atar, de 1,30 mm de diámetro. (material) | 0.060 | 22.86 | 1.37 |
| mt07aco020f | Ud | Separador homologado para nervaduras "in situ" en losas nervadas. (material) | 1.000 | 0.97 | 0.97 |
| mt07ame070a | m² | Malla electrosoldada de alambre liso de acero tipo 6x6 10/10, separación 15,24x15,24 cm y Ø 3,43-3,43 mm, según NMX-B-290-CANACERO. (material) | 1.100 | 18.31 | 20.14 |
| mt10haf061bi | m³ | Concreto f'c=20 MPa (200 kg/cm²), clasificación de exposición A1, tamaño máximo del agregado 20 mm, revenimiento nominal del concreto fresco de 5 a 10 mm, premezclado, según RCDF NTC Diseño y Construcción de Estructuras de Concreto (2004). (material) | 0.132 | 1300.78 | 171.70 |
| op00ciz020 |  | Cizalla para acero en varillas corrugadas. | 1.000 | 0.00 | 0.00 |
| op00ata010 |  | Atadora de armado. | 1.000 | 0.00 | 0.00 |
| op00sie020 |  | Sierra de disco fijo, para mesa de trabajo. | 1.000 | 0.00 | 0.00 |
| au00auh010 |  | Cubilote. | 1.000 | 0.00 | 0.00 |
| au00auh040 |  | Vibrador de concreto, eléctrico. | 1.000 | 0.00 | 0.00 |
| mo044 | h | Oficial carpintero de obra negra. (mano de obra) | 0.600 | 124.86 | 74.92 |
| mo091 | h | Ayudante carpintero de obra negra. (mano de obra) | 0.600 | 75.97 | 45.58 |
| mo043 | h | Oficial fierrero. (mano de obra) | 0.076 | 124.86 | 9.49 |
| mo090 | h | Ayudante fierrero. (mano de obra) | 0.082 | 75.97 | 6.23 |
| mo045 | h | Oficial concretero. (mano de obra) | 0.053 | 124.86 | 6.62 |
| mo092 | h | Ayudante concretero. (mano de obra) | 0.208 | 75.97 | 15.80 |
| % | % | Herramienta menor | 2 % | 912.36 | 18.25 |
|  |  | Costes directos |  |  | 930.61 |
