# Sistema "ROCACERO" de losa nervada

- Propiedad del archivo: CYPE INGENIEROS, S.A.
- Formato: FIEBDC-3/2002
- Ámbito geográfico: México
- Divisa: MXN
- Costes indirectos: 3.00 %
- Gastos generales: 13.00 %
- Beneficio industrial: 6.00 %
- IVA: 16.00 %

## E Estructuras

### EH Concreto reforzado

#### EHB Sistemas de losas

**EHB110** m² Sistema "ROCACERO" de losa nervada.
Losa nervada horizontal, altura libre de piso a techo de hasta 3 m, peralte total 25 = 20+5 cm, de concreto reforzado realizado con concreto f'c=20 MPa (200 kg/cm²), clasificación de exposición A1, tamaño máximo del agregado 20 mm, revenimiento de 5 a 10 cm, premezclado, y colado con grúa con un volumen total de concreto en losa y vigas de 0,106 m³/m², y 2,3 kg/m² de acero fy=4200 kg/cm²; construcción y desmontaje de sistema de cimbra parcial, con acabado para revestir, formado por: superficie de la cimbra de tableros de madera tratada, reforzados con varillas y perfiles, y tablones de madera, amortizables en 25 usos, estructura soporte horizontal de sopandas metálicas y accesorios de montaje, amortizables en 150 usos y estructura soporte vertical de puntales metálicos, amortizables en 150 usos; vigueta pretensada tipo VT-14; bovedilla de concreto ligero, 60x25x20 cm; capa de compresión de 5 cm de espesor; armado de reparto formado por malla electrosoldada de alambre liso de acero tipo 6x6 10/10. Incluso cadenas perimetrales de planta.
Criterio de valoración económica: El precio incluye el habilitado del acero (corte y doblez) en el área de trabajo, en obra y el armado en el lugar definitivo de su colocación en obra, pero no incluye las columnas.
Incluye: Replanteo del sistema de cimbra. Montaje del sistema de cimbra. Replanteo de la geometría del entrepiso sobre la cimbra. Colocación de viguetas y bovedillas. Colocación de los armados con separadores homologados. Colado y compactación del concreto. Regleado y nivelación de la capa de compresión. Curado del concreto. Desmontaje de la cimbra en losa.
Criterio de cuantificación de proyecto: Superficie medida en verdadera magnitud desde las caras exteriores de las cadenas del perímetro, según documentación gráfica de Proyecto, deduciendo los huecos de superficie mayor de 6 m².
Criterio de cuantificación de obra: Se medirá, en verdadera magnitud, desde las caras exteriores de las cadenas del perímetro, la superficie realmente ejecutada según especificaciones de Proyecto, deduciendo los huecos de superficie mayor de 6 m². Se consideran incluidos todos los elementos integrantes de la estructura señalados en los planos y detalles del Proyecto.

| Código | Ud | Descripción | Rendimiento | Precio | Importe |
|---|---|---|---|---|---|
| mt08eft030a | m² | Tablero de madera tratada, de 22 mm de espesor, reforzado con varillas y perfiles. (material) | 0.022 | 693.35 | 15.25 |
| mt50spa052b | m | Tablón de madera de pino, de 20x7,2 cm. (material) | 0.044 | 96.33 | 4.24 |
| mt08eva030 | m² | Estructura soporte para cimbra recuperable, compuesta de: sopandas metálicas y accesorios de montaje. (material) | 0.004 | 1554.32 | 6.22 |
| mt50spa081a | Ud | Puntal metálico telescópico, de hasta 3 m de altura. (material) | 0.027 | 293.38 | 7.92 |
| mt08cim030b | m³ | Madera de pino. (material) | 0.002 | 5417.28 | 10.83 |
| mt08var060 | kg | Puntas de acero de 20x100 mm. (material) | 0.020 | 133.34 | 2.67 |
| mt08dba010g | l | Agente desmoldeante, a base de aceites especiales, emulsionable en agua MasterFinish RL 294 "MBCC de Sika", para cimbras metálicas, fenólicas o de madera. (material) | 0.015 | 28.34 | 0.43 |
| mt07vrc010oa | m | Vigueta pretensada tipo VT-14, con un claro medio menor de 4 m, según NMX-C-406-ONNCCE. (material) | 0.165 | 93.27 | 15.39 |
| mt07vrc010ob | m | Vigueta pretensada tipo VT-14, con un claro medio entre 4 y 5 m, según NMX-C-406-ONNCCE. (material) | 0.908 | 129.90 | 117.95 |
| mt07vrc010oc | m | Vigueta pretensada tipo VT-14, con un claro medio entre 5 y 6 m, según NMX-C-406-ONNCCE. (material) | 0.495 | 181.68 | 89.93 |
| mt07vrc010od | m | Vigueta pretensada tipo VT-14, con un claro medio mayor de 6 m, según NMX-C-406-ONNCCE. (material) | 0.008 | 210.53 | 1.68 |
| mt07brc010e | Ud | Bovedilla de concreto ligero, 60x25x20 cm. Incluso piezas especiales. (material) | 5.240 | 12.09 | 63.35 |
| mt07aco020c | Ud | Separador homologado para vigas. (material) | 1.000 | 1.36 | 1.36 |
| mt07aco080a | kg | Acero fy=4200 kg/cm², de varios diámetros, según NMX-C-407-ONNCCE. (material) | 2.415 | 12.85 | 31.03 |
| mt08var050 | kg | Alambre galvanizado para atar, de 1,30 mm de diámetro. (material) | 0.028 | 22.86 | 0.64 |
| mt07ame070a | m² | Malla electrosoldada de alambre liso de acero tipo 6x6 10/10, separación 15,24x15,24 cm y Ø 3,43-3,43 mm, según NMX-B-290-CANACERO. (material) | 1.100 | 18.31 | 20.14 |
| mt10haf061bi | m³ | Concreto f'c=20 MPa (200 kg/cm²), clasificación de exposición A1, tamaño máximo del agregado 20 mm, revenimiento nominal del concreto fresco de 5 a 10 mm, premezclado, según RCDF NTC Diseño y Construcción de Estructuras de Concreto (2004). (material) | 0.106 | 1300.78 | 137.88 |
| op00ciz020 |  | Cizalla para acero en varillas corrugadas. | 1.000 | 0.00 | 0.00 |
| op00ata010 |  | Atadora de armado. | 1.000 | 0.00 | 0.00 |
| op00sie020 |  | Sierra de disco fijo, para mesa de trabajo. | 1.000 | 0.00 | 0.00 |
| au00auh010 |  | Cubilote. | 1.000 | 0.00 | 0.00 |
| au00auh040 |  | Vibrador de concreto, eléctrico. | 1.000 | 0.00 | 0.00 |
| mo044 | h | Oficial carpintero de obra negra. (mano de obra) | 0.600 | 124.86 | 74.92 |
| mo091 | h | Ayudante carpintero de obra negra. (mano de obra) | 0.600 | 75.97 | 45.58 |
| mo043 | h | Oficial fierrero. (mano de obra) | 0.035 | 124.86 | 4.37 |
| mo090 | h | Ayudante fierrero. (mano de obra) | 0.038 | 75.97 | 2.89 |
| mo045 | h | Oficial concretero. (mano de obra) | 0.043 | 124.86 | 5.37 |
| mo092 | h | Ayudante concretero. (mano de obra) | 0.167 | 75.97 | 12.69 |
| % | % | Herramienta menor | 2 % | 672.73 | 13.45 |
|  |  | Costes directos |  |  | 686.18 |
