# Losa nervada con vigas embebidas, viguetas prefabricadas y columnas

- Propiedad del archivo: CYPE INGENIEROS, S.A.
- Formato: FIEBDC-3/2002
- Ámbito geográfico: México
- Divisa: MXN
- Costes indirectos: 3.00 %
- Gastos generales: 13.00 %
- Beneficio industrial: 6.00 %
- IVA: 16.00 %

## E Estructuras

### EH Concreto reforzado

#### EHU Losas nervadas

**EHU020** m² Losa nervada con vigas embebidas, viguetas prefabricadas y columnas.
Estructura de concreto reforzado, realizada con concreto f'c=20 MPa (200 kg/cm²), clasificación de exposición A1, tamaño máximo del agregado 20 mm, revenimiento de 5 a 10 cm, premezclado, y colado con grúa, con un volumen total de concreto en losa, vigas y columnas de 0,173 m³/m², y acero fy=4200 kg/cm² en zona de refuerzo de negativos y conectores de viguetas y cadenas, vigas y columnas con una cuantía total de 16 kg/m², compuesta de los siguientes elementos: LOSA UNIDIRECCIONAL: horizontal, peralte 30 = 25+5 cm; semivigueta pretensada T-12; bovedilla de concreto, 60x20x25 cm; capa de compresión de 5 cm de espesor, con armado de reparto formado por malla electrosoldada de alambre liso de acero tipo 6x6 10/10; vigas embebidas con cadenas perimetrales de planta, cimbra para vigas, construcción y desmontaje de sistema de cimbra continuo, con acabado para revestir, formado por: superficie de la cimbra de tableros de madera tratada, reforzados con varillas y perfiles, amortizables en 25 usos, estructura soporte horizontal de sopandas metálicas y accesorios de montaje, amortizables en 150 usos y estructura soporte vertical de puntales metálicos, amortizables en 150 usos; COLUMNAS: con altura libre de hasta 3 m, con construcción de la cimbra y descimbrado de láminas metálicas reutilizables. Incluso agente filmógeno MasterKure 215 WB "MBCC de Sika", para el curado de concretos y morteros.
Criterio de valoración económica: El precio incluye el habilitado del acero (corte y doblez) en el área de trabajo, en obra y el armado en el lugar definitivo de su colocación en obra.
Incluye: COLUMNAS: Replanteo. Colocación de los armados con separadores homologados. Montaje del sistema de cimbra. Colado y compactación del concreto. Desmontaje de la cimbra. Curado del concreto. LOSA Y VIGAS: Replanteo del sistema de cimbra. Montaje del sistema de cimbra. Replanteo de la geometría del entrepiso sobre la cimbra. Colocación de viguetas y bovedillas. Colocación de los armados con separadores homologados. Colado y compactación del concreto. Regleado y nivelación de la capa de compresión. Curado del concreto. Desmontaje de la cimbra.
Criterio de cuantificación de proyecto: Superficie medida en verdadera magnitud desde las caras exteriores de las cadenas del perímetro, según documentación gráfica de Proyecto, deduciendo los huecos de superficie mayor de 6 m².
Criterio de cuantificación de obra: Se medirá, en verdadera magnitud, desde las caras exteriores de las cadenas del perímetro, la superficie realmente ejecutada según especificaciones de Proyecto, deduciendo los huecos de superficie mayor de 6 m². Se consideran incluidos todos los elementos integrantes de la estructura señalados en los planos y detalles del Proyecto.

| Código | Ud | Descripción | Rendimiento | Precio | Importe |
|---|---|---|---|---|---|
| mt07aco020b | Ud | Separador homologado para columnas. (material) | 0.500 | 0.97 | 0.49 |
| mt08eup010b | m² | Lámina metálica de 50x50 cm, para cimbra de columnas de concreto reforzado de sección rectangular o cuadrada, de hasta 3 m de altura, incluso accesorios de montaje. (material) | 0.007 | 731.45 | 5.12 |
| mt08eft030a | m² | Tablero de madera tratada, de 22 mm de espesor, reforzado con varillas y perfiles. (material) | 0.044 | 693.35 | 30.51 |
| mt08eva030 | m² | Estructura soporte para cimbra recuperable, compuesta de: sopandas metálicas y accesorios de montaje. (material) | 0.007 | 1554.32 | 10.88 |
| mt50spa081a | Ud | Puntal metálico telescópico, de hasta 3 m de altura. (material) | 0.027 | 293.38 | 7.92 |
| mt08cim030b | m³ | Madera de pino. (material) | 0.003 | 5417.28 | 16.25 |
| mt08var060 | kg | Puntas de acero de 20x100 mm. (material) | 0.040 | 133.34 | 5.33 |
| mt08dba010g | l | Agente desmoldeante, a base de aceites especiales, emulsionable en agua MasterFinish RL 294 "MBCC de Sika", para cimbras metálicas, fenólicas o de madera. (material) | 0.030 | 28.34 | 0.85 |
| mt07bho010d | Ud | Bovedilla de concreto, 60x20x25 cm. Incluso piezas especiales. (material) | 5.250 | 13.20 | 69.30 |
| mt07vse010a | m | Semivigueta pretensada, T-12, Lmedia = <4 m. (material) | 0.165 | 69.88 | 11.53 |
| mt07vse010b | m | Semivigueta pretensada, T-12, Lmedia = 4/5 m. (material) | 0.908 | 75.31 | 68.38 |
| mt07vse010c | m | Semivigueta pretensada, T-12, Lmedia = 5/6 m. (material) | 0.495 | 79.97 | 39.59 |
| mt07vse010d | m | Semivigueta pretensada, T-12, Lmedia = >6 m. (material) | 0.083 | 86.96 | 7.22 |
| mt07aco020c | Ud | Separador homologado para vigas. (material) | 0.800 | 1.36 | 1.09 |
| mt07aco080a | kg | Acero fy=4200 kg/cm², de varios diámetros, según NMX-C-407-ONNCCE. (material) | 16.800 | 12.85 | 215.88 |
| mt08var050 | kg | Alambre galvanizado para atar, de 1,30 mm de diámetro. (material) | 0.167 | 22.86 | 3.82 |
| mt07ame070a | m² | Malla electrosoldada de alambre liso de acero tipo 6x6 10/10, separación 15,24x15,24 cm y Ø 3,43-3,43 mm, según NMX-B-290-CANACERO. (material) | 1.100 | 18.31 | 20.14 |
| mt10haf061bi | m³ | Concreto f'c=20 MPa (200 kg/cm²), clasificación de exposición A1, tamaño máximo del agregado 20 mm, revenimiento nominal del concreto fresco de 5 a 10 mm, premezclado, según RCDF NTC Diseño y Construcción de Estructuras de Concreto (2004). (material) | 0.182 | 1300.78 | 236.74 |
| mt08cur020d | l | Agente filmógeno MasterKure 215 WB "MBCC de Sika", para el curado de concretos y morteros. (material) | 0.150 | 24.53 | 3.68 |
| op00ciz020 |  | Cizalla para acero en varillas corrugadas. | 1.000 | 0.00 | 0.00 |
| op00ata010 |  | Atadora de armado. | 1.000 | 0.00 | 0.00 |
| op00sie020 |  | Sierra de disco fijo, para mesa de trabajo. | 1.000 | 0.00 | 0.00 |
| au00auh010 |  | Cubilote. | 1.000 | 0.00 | 0.00 |
| au00auh040 |  | Vibrador de concreto, eléctrico. | 1.000 | 0.00 | 0.00 |
| au00auh030 |  | Castillete de colado. | 1.000 | 0.00 | 0.00 |
| mo044 | h | Oficial carpintero de obra negra. (mano de obra) | 0.873 | 124.86 | 109.00 |
| mo091 | h | Ayudante carpintero de obra negra. (mano de obra) | 0.883 | 75.97 | 67.08 |
| mo043 | h | Oficial fierrero. (mano de obra) | 0.223 | 124.86 | 27.84 |
| mo090 | h | Ayudante fierrero. (mano de obra) | 0.244 | 75.97 | 18.54 |
| mo045 | h | Oficial concretero. (mano de obra) | 0.084 | 124.86 | 10.49 |
| mo092 | h | Ayudante concretero. (mano de obra) | 0.328 | 75.97 | 24.92 |
| % | % | Herramienta menor | 2 % | 1012.59 | 20.25 |
|  |  | Costes directos |  |  | 1032.84 |
