# Sellado de junta de contracción con masilla elástica de alta resistencia a los productos químicos y petrolíferos

- Propiedad del archivo: CYPE INGENIEROS, S.A.
- Formato: FIEBDC-3/2002
- Ámbito geográfico: México
- Divisa: MXN
- Costes indirectos: 3.00 %
- Gastos generales: 13.00 %
- Beneficio industrial: 6.00 %
- IVA: 16.00 %

## N Aislamientos e impermeabilizaciones

### NI Impermeabilizaciones

#### NIJ Juntas

**NIJ030** m Sellado de junta de contracción con masilla elástica de alta resistencia a los productos químicos y petrolíferos.
Sellado de junta de contracción de 15 mm de anchura, en paramento vertical exterior, con masilla elástica tixotrópica bicomponente a base de polisulfuro, MasterSeal CR 170 "MBCC de Sika", de color gris, sobre cordón de polietileno expandido de celdas cerradas, de sección circular de 20 mm de diámetro, MasterSeal 920 "MBCC de Sika"; acabado mediante alisado del material con espátula.
Incluye: Limpieza del soporte. Protección de la superficie contigua a la junta. Relleno del fondo de la junta. Aplicación de la masilla. Alisado final con espátula.
Criterio de cuantificación de proyecto: Longitud medida según documentación gráfica de Proyecto.
Criterio de cuantificación de obra: Se medirá la longitud realmente ejecutada según especificaciones de Proyecto.

| Código | Ud | Descripción | Rendimiento | Precio | Importe |
|---|---|---|---|---|---|
| mt15bas010B | m | Cordón de polietileno expandido de celdas cerradas, de sección circular de 20 mm de diámetro, MasterSeal 920 "MBCC de Sika", para el relleno de fondo de junta. (material) | 1.000 | 5.03 | 5.03 |
| mt15bas235d | l | Masilla elástica tixotrópica bicomponente a base de polisulfuro, MasterSeal CR 170 "MBCC de Sika", de color gris, con alta resistencia a los productos químicos y petrolíferos, resistencia al envejecimiento y a los rayos UV, y elevadas propiedades elásticas. (material) | 0.113 | 677.66 | 76.58 |
| mo112 | h | Peón albañil. (mano de obra) | 0.252 | 71.45 | 18.01 |
| % | % | Herramienta menor | 2 % | 99.62 | 1.99 |
|  |  | Costes directos |  |  | 101.61 |
