# Impermeabilización líquida de balcones y terrazas. Sistema MasterSeal Balcony 1336 "MBCC de Sika"

- Propiedad del archivo: CYPE INGENIEROS, S.A.
- Formato: FIEBDC-3/2002
- Ámbito geográfico: México
- Divisa: MXN
- Costes indirectos: 3.00 %
- Gastos generales: 13.00 %
- Beneficio industrial: 6.00 %
- IVA: 16.00 %

## N Aislamientos e impermeabilizaciones

### NL Impermeabilizaciones líquidas

#### NLG Techumbres, galerías y balcones

**NLG060** m² Impermeabilización líquida de balcones y terrazas. Sistema MasterSeal Balcony 1336 "MBCC de Sika".
Impermeabilización líquida de balcones y terrazas, sobre superficie soporte de concreto. Sistema MasterSeal Balcony 1336 "MBCC de Sika" formado por capa de regularización con revestimiento elástico impermeabilizante monocomponente, MasterSeal M 251 "MBCC de Sika", de color rojo RAL 3013, mezclado con agregado de cuarzo natural, MasterTop F1 "MBCC de Sika", como carga mineral (con una proporción en peso 1:0,5), previa aplicación de MasterSeal M 251 "MBCC de Sika", de color rojo RAL 3013, diluida con un 2% de xileno; y sellado de la impermeabilización con revestimiento elástico impermeabilizante monocomponente, MasterSeal M 251 "MBCC de Sika", de color rojo RAL 3013.
Incluye: Limpieza de la superficie soporte. Aplicación de la imprimación. Resolución de los puntos singulares. Aplicación de la capa de regularización. Aplicación de la capa de sellado.
Criterio de cuantificación de proyecto: Superficie medida en proyección horizontal, según documentación gráfica de Proyecto, desde las caras interiores de los antepechos o petos perimetrales que la limitan.
Criterio de cuantificación de obra: Se medirá, en proyección horizontal, la superficie realmente ejecutada según especificaciones de Proyecto, desde las caras interiores de los antepechos o petos perimetrales que la limitan.

| Código | Ud | Descripción | Rendimiento | Precio | Importe |
|---|---|---|---|---|---|
| mt15bas110b | kg | Revestimiento elástico impermeabilizante monocomponente a base de resinas de poliuretano alifático con bajo contenido en disolventes, MasterSeal M 251 "MBCC de Sika", de color rojo RAL 3013, para impermeabilización de techumbres, balcones y galerías, con resistencia a la intemperie, al tránsito peatonal, a aguas agresivas (agua de mar y aguas fecales), a varios ácidos diluidos, álcalis, aceites minerales y fuels. (material) | 1.200 | 804.18 | 965.02 |
| mt15bas140a | l | Disolvente a base de xileno. (material) | 0.006 | 293.94 | 1.76 |
| mt15bas130a | kg | Agregado de cuarzo natural, MasterTop F1 "MBCC de Sika", de granulometría comprendida entre 0,18 y 0,3 mm, para utilizar como carga mineral en combinación con resinas epoxi o poliuretano. (material) | 0.250 | 26.07 | 6.52 |
| op00tal020 |  | Taladro con batidora. | 1.000 | 0.00 | 0.00 |
| mo032 | h | Oficial aplicador de productos impermeabilizantes. (mano de obra) | 0.151 | 119.98 | 18.12 |
| mo070 | h | Ayudante aplicador de productos impermeabilizantes. (mano de obra) | 0.151 | 73.05 | 11.03 |
| % | % | Herramienta menor | 2 % | 1002.45 | 20.05 |
|  |  | Costes directos |  |  | 1022.50 |
