# Techumbre plana transitable, no ventilada, con piso flotante sobre soportes, tipo convencional. Impermeabilización con mantos prefabricados asfálticos, tipo monocapa mejorada

- Propiedad del archivo: CYPE INGENIEROS, S.A.
- Formato: FIEBDC-3/2002
- Ámbito geográfico: México
- Divisa: MXN
- Costes indirectos: 3.00 %
- Gastos generales: 13.00 %
- Beneficio industrial: 6.00 %
- IVA: 16.00 %

## Q Techumbres

### QA Planas transitables, no ventiladas

#### QAE Con piso flotante sobre soportes

**QAE011** m² Techumbre plana transitable, no ventilada, con piso flotante sobre soportes, tipo convencional. Impermeabilización con mantos prefabricados asfálticos, tipo monocapa mejorada.
Techumbre plana transitable, no ventilada, con piso flotante sobre soportes, tipo convencional, pendiente del 1% al 5%, para tráfico peatonal privado. FORMACIÓN DE PENDIENTES: mediante encintado de limatesas, limahoyas y juntas con maestras de tabique de barro hueco doble y capa de arcilla expandida, vertida en seco y consolidada en su superficie con lechada de cemento, proporcionando una resistencia a compresión de 1 MPa y con una conductividad térmica de 0,087 W/(mK), con espesor medio de 10 cm; con capa de regularización de mortero de cemento, confeccionado en obra, dosificación 1:6 de 4 cm de espesor, acabado flotado; AISLAMIENTO TÉRMICO: panel rígido de lana mineral soldable, hidrofugada, de 50 mm de espesor; CAPA SEPARADORA BAJO CAPA DE REFUERZO: geotextil no tejido compuesto por fibras de poliéster unidas por agujeteado, (150 g/m²); CAPA DE REFUERZO: mortero de cemento CEM II/B-P 32,5 N tipo M-10 de 4 cm de espesor; IMPERMEABILIZACIÓN: tipo monocapa, adherida, formada por un manto prefabricado de betún modificado con elastómero SBS, de 3,5 mm de espesor, con armado de fieltro de poliéster no tejido de 160 g/m², mejorada con un manto prefabricado de betún aditivado con plastómero APP, totalmente adheridos con soplete; CAPA SEPARADORA BAJO PROTECCIÓN: geotextil no tejido compuesto por fibras de poliéster unidas por agujeteado, (200 g/m²); CAPA DE PROTECCIÓN: piso flotante de baldosas de cemento de 40x40 cm, apoyadas sobre soportes regulables, de 30 a 50 mm.
Criterio de valoración económica: El precio no incluye la ejecución y el sellado de las juntas ni la ejecución de remates en los encuentros con paramentos y desagües.
Incluye: Replanteo de los puntos singulares. Replanteo de las pendientes y trazo de limatesas, limahoyas y juntas. Formación de pendientes mediante encintado de limatesas, limahoyas y juntas con maestras de muro divisorio. Relleno de juntas con poliestireno expandido. Colado en seco de la arcilla expandida hasta alcanzar el nivel de coronación de las maestras, y consolidación con lechada de cemento. Colado, extendido y regleado del mortero de regularización. Revisión de la superficie base en la que se realiza la fijación del aislamiento de acuerdo con las exigencias de la técnica a emplear. Corte, ajuste y colocación del aislamiento. Colocación de la capa separadora bajo capa de refuerzo. Ejecución de la base de mortero. Limpieza y preparación de la superficie. Colocación de la impermeabilización. Colocación de la capa separadora bajo protección. Replanteo del despiece del piso. Colocación de los soportes y regulación de su altura. Colocación de las baldosas con junta abierta.
Criterio de cuantificación de proyecto: Superficie medida en proyección horizontal, según documentación gráfica de Proyecto, desde las caras interiores de los antepechos o petos perimetrales que la limitan.
Criterio de cuantificación de obra: Se medirá, en proyección horizontal, la superficie realmente ejecutada según especificaciones de Proyecto, desde las caras interiores de los antepechos o petos perimetrales que la limitan.

| Código | Ud | Descripción | Rendimiento | Precio | Importe |
|---|---|---|---|---|---|
| mt04lvc010c | Ud | Tabique de barro hueco doble, para revestir, 24x11,5x9 cm, densidad 780 kg/m³. (material) | 3.000 | 4.93 | 14.79 |
| mt01arl030a | m³ | Arcilla expandida, suministrada en sacos. (material) | 0.100 | 2534.33 | 253.43 |
| mt09lec020b | m³ | Lechada de cemento CEM II/B-P 32,5 N 1/3. (material) | 0.010 | 1650.52 | 16.51 |
| mt16pea020b | m² | Panel rígido de poliestireno expandido, mecanizado lateral recto, de 20 mm de espesor, resistencia térmica 0,55 m²K/W, conductividad térmica 0,036 W/(mK), para junta de contracción. (material) | 0.010 | 39.70 | 0.40 |
| mt08aaa010a | m³ | Agua. (material) | 0.008 | 22.86 | 0.18 |
| mt01arg005a | t | Arena de cantera, para mortero hecho en obra. (material) | 0.065 | 315.71 | 20.52 |
| mt08cem000f | kg | Cemento gris en sacos. (material) | 10.000 | 2.24 | 22.40 |
| mt16lrc010fd | m² | Panel rígido de lana mineral soldable, hidrofugada, revestido con betún asfáltico y film de polipropileno termofusible, de 50 mm de espesor, resistencia térmica >= 1,3 m²K/W, conductividad térmica 0,038 W/(mK), Euroclase F de reacción al fuego. (material) | 1.050 | 763.96 | 802.16 |
| mt14gsa020bc | m² | Geotextil no tejido compuesto por fibras de poliéster unidas por agujeteado, con una resistencia a la tracción longitudinal de 1,88 kN/m, una resistencia a la tracción transversal de 1,49 kN/m, una apertura de cono a la prueba de perforación dinámica según ISO 13433 inferior a 40 mm, resistencia CBR a punzonamiento 0,3 kN y una masa superficial de 150 g/m². (material) | 1.050 | 20.12 | 21.13 |
| mt09mor010e | m³ | Mortero de cemento CEM II/B-P 32,5 N tipo M-10, confeccionado en obra con 380 kg/m³ de cemento y una proporción en volumen 1/4. (material) | 0.040 | 1953.95 | 78.16 |
| mt14lba010g | m² | Manto prefabricado de betún modificado con elastómero SBS, de 3,5 mm de espesor, masa nominal 4 kg/m², con armado de fieltro de poliéster no tejido de 160 g/m², de superficie no protegida. (material) | 1.100 | 205.22 | 225.74 |
| mt14lad010a | m² | Manto prefabricado de betún aditivado con plastómero APP, de 2,5 mm de espesor, masa nominal 3 kg/m², con armado de fieltro de fibra de vidrio de 60 g/m², de superficie no protegida. (material) | 1.100 | 101.18 | 111.30 |
| mt14gsa020ce | m² | Geotextil no tejido compuesto por fibras de poliéster unidas por agujeteado, con una resistencia a la tracción longitudinal de 1,63 kN/m, una resistencia a la tracción transversal de 2,08 kN/m, una apertura de cono a la prueba de perforación dinámica según ISO 13433 inferior a 27 mm, resistencia CBR a punzonamiento 0,4 kN y una masa superficial de 200 g/m². (material) | 1.050 | 27.59 | 28.97 |
| mt18acc030aa | Ud | Soporte regulable, de poliolefinas, con adición de carga mineral, de color negro, con 750 kg de capacidad mecánica a compresión y base redonda plana, para alturas entre 30 y 50 mm; estabilidad térmica de -25°C hasta 110°C; imputrescible, con resistencia al envejecimiento y a la intemperie. (material) | 7.500 | 19.80 | 148.50 |
| mt18bho010b | m² | Baldosa de cemento con acabado en garbancillo, de 40x40 cm. (material) | 1.050 | 152.19 | 159.80 |
| mq06hor010 | h | Revolvedora de concreto eléctrica con una capacidad de amasado de 160 l. (maquinaria) | 0.028 | 53.58 | 1.50 |
| op00sop010 |  | Soplete para soldadura de mantos prefabricados asfálticos. | 1.000 | 0.00 | 0.00 |
| mo020 | h | Oficial albañil. (mano de obra) | 0.341 | 119.98 | 40.91 |
| mo113 | h | Cabo albañil. (mano de obra) | 0.884 | 70.30 | 62.15 |
| mo029 | h | Oficial aplicador de membranas y mantos impermeabilizantes. (mano de obra) | 0.177 | 119.98 | 21.24 |
| mo067 | h | Ayudante aplicador de membranas y mantos impermeabilizantes. (mano de obra) | 0.177 | 73.05 | 12.93 |
| mo054 | h | Oficial colocador de aislantes. (mano de obra) | 0.063 | 123.28 | 7.77 |
| mo101 | h | Ayudante colocador de aislantes. (mano de obra) | 0.063 | 73.05 | 4.60 |
| % | % | Herramienta menor | 2 % | 2055.09 | 41.10 |
|  |  | Costes directos |  |  | 2096.19 |
