# Piso industrial, sistema MasterTop "MBCC de Sika"

- Propiedad del archivo: CYPE INGENIEROS, S.A.
- Formato: FIEBDC-3/2002
- Ámbito geográfico: México
- Divisa: MXN
- Costes indirectos: 3.00 %
- Gastos generales: 13.00 %
- Beneficio industrial: 6.00 %
- IVA: 16.00 %

## R Revestimientos y lambrines

### RS Pisos

#### RSI Sistemas de pisos industriales y decorativos

**RSI010** m² Piso industrial, sistema MasterTop "MBCC de Sika".
Piso industrial, realizado con el sistema MasterTop 100 "MBCC de Sika", apto para sótanos, constituido por: solera de concreto con adición de fibras de 20 cm de espesor, realizada con concreto f'c=15 MPa (150 kg/cm²), clasificación de exposición A1, tamaño máximo del agregado 20 mm, revenimiento de 5 a 10 cm, premezclado y colado con tiro directo con un contenido de fibras sin función estructural, fibras de polipropileno MasterFiber 022 "MBCC de Sika" de 0,6 kg/m³, extendido y vibrado manual mediante regla vibrante; y aplicación sobre el concreto fresco de capa de rodadura de mortero endurecedor, MasterTop 100 "MBCC de Sika" con resistencia a compresión de 60 N/mm², resistencia a flexión de 10 N/mm² y resistencia a la abrasión según el método Böhme de 6 cm³ / 50 cm², color Gris Natural (5 kg/m²), con acabado superficial mediante flotado y pulido mecánicos.
Criterio de valoración económica: El precio no incluye la base de la solera ni la ejecución y el sellado de las juntas.
Incluye: Preparación de la superficie de apoyo del concreto. Replanteo de las juntas de construcción y de dilatación. Tendido de niveles mediante toques, maestras de concreto o reglas. Riego de la superficie base. Mezclado en camión revolvedor de concreto. Colado, extendido y vibrado del concreto. Resolución de encuentros y puntos singulares. Espolvoreo manual sobre el concreto fresco. Flotado mecánico de la superficie. Pulido mecánico. Curado del concreto. Limpieza final del piso.
Criterio de cuantificación de proyecto: Superficie medida en proyección horizontal, según documentación gráfica de Proyecto.
Criterio de cuantificación de obra: Se medirá, en proyección horizontal, la superficie realmente ejecutada según especificaciones de Proyecto.

| Código | Ud | Descripción | Rendimiento | Precio | Importe |
|---|---|---|---|---|---|
| mt10hmf071be | m³ | Concreto simple f'c=15 MPa (150 kg/cm²), clasificación de exposición A1, tamaño máximo del agregado 20 mm, revenimiento nominal del concreto fresco de 5 a 10 mm, premezclado, según RCDF NTC Diseño y Construcción de Estructuras de Concreto (2004). (material) | 0.210 | 1215.62 | 255.28 |
| mt08frb010a | kg | Fibras de polipropileno MasterFiber 022 "MBCC de Sika", de 12 mm de longitud y de entre 31 y 35 micras de diámetro, para prevenir fisuras por retracción en elementos de concreto. (material) | 0.120 | 38.55 | 4.63 |
| mt09bnc010s | kg | Mortero endurecedor, MasterTop 100 "MBCC de Sika" con resistencia a compresión de 60 N/mm², resistencia a flexión de 10 N/mm² y resistencia a la abrasión según el método Böhme de 6 cm³ / 50 cm², color Gris Natural, compuesto de cemento, agregados seleccionados de cuarzo, pigmentos orgánicos y aditivos, de baja porosidad, con una densidad aparente de 1330 kg/m³, con resistencia a los aceites y a la gasolina, una resistencia a la compresión de 75000 kN/m² y una resistencia a la abrasión según el método Böhme de 6 cm³ / 50 cm². (material) | 5.000 | 9.24 | 46.20 |
| mq04dua020b | h | Dumper de descarga frontal de 2 t de carga útil. (maquinaria) | 0.038 | 161.23 | 6.13 |
| mq06vib020 | h | Regla vibrante de 3 m. (maquinaria) | 0.032 | 81.23 | 2.60 |
| mq06fra010 | h | Flota mecánica de concreto. (maquinaria) | 0.555 | 88.19 | 48.95 |
| mq06aca030 | h | Pulidora para pisos de concreto, compuesta por platos giratorios a los que se acoplan una serie de muelas abrasivas diamantadas, refrigeradas con agua, con sistema de aspiración. (maquinaria) | 0.200 | 220.17 | 44.03 |
| au00auh020 |  | Canal para colado del concreto. | 1.000 | 0.00 | 0.00 |
| mo121 | h | Oficial 1ª aplicador de pavimentos industriales. (mano de obra) | 0.704 | 119.98 | 84.47 |
| mo122 | h | Ayudante aplicador de pavimentos industriales. (mano de obra) | 0.856 | 73.05 | 62.53 |
| % | % | Herramienta menor | 2 % | 554.82 | 11.10 |
|  |  | Costes directos |  |  | 565.92 |
