# Ménsula de concreto reforzado para borde de alberca con skimmer

- Propiedad del archivo: CYPE INGENIEROS, S.A.
- Formato: FIEBDC-3/2002
- Ámbito geográfico: México
- Divisa: MXN
- Costes indirectos: 3.00 %
- Gastos generales: 13.00 %
- Beneficio industrial: 6.00 %
- IVA: 16.00 %

## U Urbanización interior del predio

### UP Albercas

#### UPG Vasos, ménsulas y escaleras

**UPG020** m³ Ménsula de concreto reforzado para borde de alberca con skimmer.
Ménsula de concreto reforzado para borde de alberca con skimmer, realizada con concreto f'c=25 MPa (250 kg/cm²), clasificación de exposición B2, tamaño máximo del agregado 20 mm, revenimiento de 5 a 10 cm, premezclado, y colado con tiro directo, y acero fy=4200 kg/cm², con una cuantía aproximada de 40 kg/m³. Construcción y desmontaje de sistema de cimbra formado por: superficie de la cimbra de tablones de madera, amortizables en 4 usos y estructura soporte vertical de puntales metálicos, amortizables en 150 usos. Incluso alambre de atar, separadores y líquido desmoldante MasterFinish RL 294 "MBCC de Sika", para evitar la adherencia del concreto a la cimbra.
Criterio de valoración económica: El precio incluye el habilitado del acero (corte y doblez) en el área de trabajo, en obra y el armado en el lugar definitivo de su colocación en obra, pero no incluye las tuberías de desagüe, los skimmers, las boquillas de impulsión ni la toma del limpiafondos.
Incluye: Replanteo. Colocación de los armados con separadores homologados. Montaje del sistema de cimbra. Colado y compactación del concreto. Desmontaje de la cimbra. Curado del concreto.
Criterio de cuantificación de proyecto: Volumen medido sobre las secciones teóricas de la excavación, según documentación gráfica de Proyecto.
Criterio de cuantificación de obra: Se medirá el volumen teórico ejecutado según especificaciones de Proyecto, sin incluir los incrementos por excesos de excavación no autorizados.

| Código | Ud | Descripción | Rendimiento | Precio | Importe |
|---|---|---|---|---|---|
| mt08ema050b | m³ | Madera para cimbrar, de 26 mm de espesor. (material) | 0.070 | 5866.82 | 410.68 |
| mt50spa081a | Ud | Puntal metálico telescópico, de hasta 3 m de altura. (material) | 0.075 | 293.38 | 22.00 |
| mt50spa052b | m | Tablón de madera de pino, de 20x7,2 cm. (material) | 0.112 | 96.33 | 10.79 |
| mt08var060 | kg | Puntas de acero de 20x100 mm. (material) | 0.280 | 133.34 | 37.34 |
| mt08dba010g | l | Agente desmoldeante, a base de aceites especiales, emulsionable en agua MasterFinish RL 294 "MBCC de Sika", para cimbras metálicas, fenólicas o de madera. (material) | 0.168 | 28.34 | 4.76 |
| mt07aco020a | Ud | Separador homologado para cimentaciones. (material) | 10.000 | 2.33 | 23.30 |
| mt07aco080a | kg | Acero fy=4200 kg/cm², de varios diámetros, según NMX-C-407-ONNCCE. (material) | 42.000 | 12.85 | 539.70 |
| mt08var050 | kg | Alambre galvanizado para atar, de 1,30 mm de diámetro. (material) | 0.580 | 22.86 | 13.26 |
| mt10haf061ri | m³ | Concreto f'c=25 MPa (250 kg/cm²), clasificación de exposición B2, tamaño máximo del agregado 20 mm, revenimiento nominal del concreto fresco de 5 a 10 mm, premezclado, según RCDF NTC Diseño y Construcción de Estructuras de Concreto (2004). (material) | 1.050 | 1504.65 | 1579.88 |
| op00ciz020 |  | Cizalla para acero en varillas corrugadas. | 1.000 | 0.00 | 0.00 |
| op00ata010 |  | Atadora de armado. | 1.000 | 0.00 | 0.00 |
| au00auh020 |  | Canal para colado del concreto. | 1.000 | 0.00 | 0.00 |
| au00auh040 |  | Vibrador de concreto, eléctrico. | 1.000 | 0.00 | 0.00 |
| mo044 | h | Oficial carpintero de obra negra. (mano de obra) | 1.010 | 124.86 | 126.11 |
| mo091 | h | Ayudante carpintero de obra negra. (mano de obra) | 1.010 | 75.97 | 76.73 |
| mo043 | h | Oficial fierrero. (mano de obra) | 0.323 | 124.86 | 40.33 |
| mo090 | h | Ayudante fierrero. (mano de obra) | 0.364 | 75.97 | 27.65 |
| mo045 | h | Oficial concretero. (mano de obra) | 0.088 | 124.86 | 10.99 |
| mo092 | h | Ayudante concretero. (mano de obra) | 0.353 | 75.97 | 26.82 |
| % | % | Herramienta menor | 2 % | 2950.34 | 59.01 |
|  |  | Costes directos |  |  | 3009.35 |
