# Relleno de trasdós de cascarón

- Propiedad del archivo: CYPE Ingenieros S.A.
- Formato: FIEBDC-3/2016
- Programa: Generador de precios de la construcción. CYPE Ingenieros, S.A.
- Fecha: 23/05/2024
- Ámbito geográfico: México
- Divisa: MXN
- Costes indirectos: 3 %
- Gastos generales: 13 %
- Beneficio industrial: 6 %
- IVA: 16 %

## E Estructuras

### EF Mampostería

#### EFE Cascarones

**EFE021** m³ Relleno de trasdós de cascarón.
Relleno de trasdós de cascarón con concreto simple f'c=15 MPa (150 kg/cm²), clasificación de exposición A1, tamaño máximo del agregado 20 mm, revenimiento de 5 a 10 cm, con medios manuales.
Incluye: Extendido del material de relleno en capas de espesor uniforme. Regleado y nivelación de la superficie de acabado.
Criterio de cuantificación de proyecto: Volumen medido según documentación gráfica de Proyecto.
Criterio de cuantificación de obra: Se medirá el volumen realmente ejecutado según especificaciones de Proyecto.

| Código | Ud | Descripción | Rendimiento | Precio | Importe |
|---|---|---|---|---|---|
| mt10hmf071be | m³ | Concreto simple f'c=15 MPa (150 kg/cm²), clasificación de exposición A1, tamaño máximo del agregado 20 mm, revenimiento nominal del concreto fresco de 5 a 10 mm, premezclado, según RCDF NTC Diseño y Construcción de Estructuras de Concreto (2004). (material) | 1.05 | 1215.62 | 1276.401 |
| mo020 | h | Oficial albañil. (mano de obra) | 0.631 | 119.98 | 75.707 |
| mo113 | h | Cabo albañil. (mano de obra) | 1.262 | 70.3 | 88.719 |
| % | % | Herramienta menor | 2 % | 1440.827 | 28.817 |
|  |  | Costes directos |  |  | 1469.644 |

Residuos:
- colocación: mt10hmf071be; factor de residuo 0.0016

## Recursos

**mt10hmf071be** m³ Concreto simple f'c=15 MPa (150 kg/cm²)
Datos técnicos: Coste energético 1840.000 MJ; Emisión de CO2 230.000 kg; Código LER 17 01 01; Masa del elemento 2300 kg; Volumen 1.533333 m3
