# Escalera de concreto visto

- Propiedad del archivo: CYPE Ingenieros S.A.
- Formato: FIEBDC-3/2016
- Programa: Generador de precios de la construcción. CYPE Ingenieros, S.A.
- Fecha: 23/05/2024
- Ámbito geográfico: México
- Divisa: MXN
- Costes indirectos: 3 %
- Gastos generales: 13 %
- Beneficio industrial: 6 %
- IVA: 16 %

## E Estructuras

### EH Concreto reforzado

#### EHE Escaleras

**EHE020** m² Escalera de concreto visto.
Escalera de concreto visto, con losa de escalera y escalonado de concreto reforzado, realizada con 15 cm de espesor de concreto f'c=20 MPa (200 kg/cm²), clasificación de exposición A1, tamaño máximo del agregado 20 mm, revenimiento menor de 5 cm, premezclado, y colado con grúa, y acero fy=4200 kg/cm², con una cuantía aproximada de 18 kg/m², quedando visto el concreto del fondo y de los laterales de la losa; Construcción y desmontaje de sistema de cimbra, con acabado visto con textura lisa en su cara inferior y laterales, en planta de hasta 3 m de altura libre, formado por: superficie de la cimbra de tablones de madera de pino, amortizables en 10 usos, forrados con tablero aglomerado hidrófugo, de un solo uso con una de sus caras plastificada, estructura soporte horizontal de tablones de madera de pino, amortizables en 10 usos y estructura soporte vertical de puntales metálicos, amortizables en 150 usos. Incluso alambre de atar, separadores, líquido desmoldante MasterFinish RL 211 "MBCC de Sika", para evitar la adherencia del concreto a la cimbra y agente filmógeno MasterKure 220 WB "MBCC de Sika", para el curado de concretos y morteros.
Criterio de valoración económica: El precio incluye el habilitado del acero (corte y doblez) en el área de trabajo, en obra y el armado en el lugar definitivo de su colocación en obra.
Incluye: Replanteo y marcado de niveles de plantas y rellanos. Montaje del sistema de cimbra. Colocación de los armados con separadores homologados. Colado y compactación del concreto. Curado del concreto. Desmontaje de la cimbra.
Criterio de cuantificación de proyecto: Superficie medida por su intradós en verdadera magnitud, según documentación gráfica de Proyecto.
Criterio de cuantificación de obra: Se medirá, por el intradós, la superficie realmente ejecutada según especificaciones de Proyecto.

| Código | Ud | Descripción | Rendimiento | Precio | Importe |
|---|---|---|---|---|---|
| mt50spa052b | m | Tablón de madera de pino, de 20x7,2 cm. (material) | 0.75 | 96.33 | 72.248 |
| mt08eft015a | m² | Tablero aglomerado hidrófugo, con una de sus caras plastificada, de 10 mm de espesor. (material) | 1.15 | 169.15 | 194.523 |
| mt08eve020 | m² | Sistema de cimbra para formación de escalonado en losas inclinadas de escalera de concreto reforzado, con puntales y tableros de madera. (material) | 0.2 | 265.15 | 53.030 |
| mt50spa081a | Ud | Puntal metálico telescópico, de hasta 3 m de altura. (material) | 0.013 | 293.38 | 3.814 |
| mt08cim030b | m³ | Madera de pino. (material) | 0.003 | 5417.28 | 16.252 |
| mt08var060 | kg | Puntas de acero de 20x100 mm. (material) | 0.04 | 133.34 | 5.334 |
| mt08dba010e | l | Agente desmoldeante biodegradable en fase acuosa MasterFinish RL 211 "MBCC de Sika", para concretos con acabado visto. (material) | 0.013 | 72.07 | 0.937 |
| mt07aco020e | Ud | Separador homologado para losas de escalera. (material) | 3 | 1.36 | 4.080 |
| mt07aco080a | kg | Acero fy=4200 kg/cm², de varios diámetros, según NMX-C-407-ONNCCE. (material) | 18.9 | 12.85 | 242.865 |
| mt08var050 | kg | Alambre galvanizado para atar, de 1,30 mm de diámetro. (material) | 0.306 | 22.86 | 6.995 |
| mt10haf061bk | m³ | Concreto f'c=20 MPa (200 kg/cm²), clasificación de exposición A1, tamaño máximo del agregado 20 mm, revenimiento nominal del concreto fresco menor de 5 mm, premezclado, según RCDF NTC Diseño y Construcción de Estructuras de Concreto (2004). (material) | 0.373 | 1235.74 | 460.931 |
| mt08cur010g | l | Agente filmógeno MasterKure 220 WB "MBCC de Sika", para el curado de concretos y morteros, con acabado visto. (material) | 0.173 | 50.75 | 8.780 |
| mo044 | h | Oficial carpintero de obra negra. (mano de obra) | 1.359 | 124.86 | 169.685 |
| mo091 | h | Ayudante carpintero de obra negra. (mano de obra) | 1.287 | 75.97 | 97.773 |
| mo043 | h | Oficial fierrero. (mano de obra) | 0.386 | 124.86 | 48.196 |
| mo090 | h | Ayudante fierrero. (mano de obra) | 0.386 | 75.97 | 29.324 |
| mo045 | h | Oficial concretero. (mano de obra) | 0.071 | 124.86 | 8.865 |
| mo092 | h | Ayudante concretero. (mano de obra) | 0.286 | 75.97 | 21.727 |
| % | % | Herramienta menor | 2 % | 1445.359 | 28.907 |
|  |  | Costes directos |  |  | 1474.266 |

Residuos:
- colocación: mt50spa052b Tablón de madera de pino, de 20x7,2 cm; factor de residuo 1
- colocación: mt08eft015a Tablero aglomerado hidrófugo, con una de sus caras plastificada, de 10 mm de espesor; factor de residuo 1
- colocación: mt08eve020; factor de residuo 1
- colocación: mt50spa081a Puntal metálico telescópico, de hasta 3 m de altura; factor de residuo 1
- colocación: mt08cim030b Madera de pino; factor de residuo 1
- colocación: mt08var060 Puntas de acero de 20x100 mm; factor de residuo 0.0045
- colocación: mt08dba010e Agente desmoldeante biodegradable en fase acuosa MasterFinish RL 211 "MBCC de Sika", para concretos con acabado visto; factor de residuo 0.07
- colocación: mt07aco080a Acero fy=4200 kg/cm², de varios diámetros, según NMX-C-407-ONNCCE; factor de residuo 0.01386
- colocación: mt08var050 Alambre galvanizado para atar, de 1,30 mm de diámetro; factor de residuo 0.0038
- colocación: mt10haf061bk; factor de residuo 0.0016

## Recursos

**mt50spa052b** m Tablón de madera de pino, de 20x7,2 cm
Datos técnicos: Coste energético 1124.755 MJ; Emisión de CO2 -15.401 kg; Código LER 17 02 01; Masa del elemento 8.28 kg; Volumen 0.007527 m3

**mt08eft015a** m² Tablero aglomerado hidrófugo, con una de sus caras plastificada, de 10 mm de espesor
Datos técnicos: Coste energético 235.450 MJ; Emisión de CO2 3.003 kg; Código LER 17 02 01; Masa del elemento 7.15 kg; Volumen 0.0065 m3

**mt08eve020** m² Sistema de cimbra para formación de escalonado en losas inclinadas de escalera de concreto reforzado
Datos técnicos: Coste energético 248.531 MJ; Emisión de CO2 -3.273 kg; Código LER 17 02 01; Masa del elemento 2.01666 kg; Volumen 0.001833 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010e** l Agente desmoldeante biodegradable en fase acuosa MasterFinish RL 211 "MBCC de Sika", para concretos con acabado visto
Datos técnicos: Coste energético 85.113 MJ; Emisión de CO2 4.608 kg; Código LER 17 09 04; Masa del elemento 0.96 kg; Volumen 0.00064 m3
Residuos:
- embalaje: re150104 Envases metálicos. (componente de residuo); rendimiento 0.042 kg; Código LER 15 01 04; Masa del elemento 1 kg; Volumen 0.001667 m3

**mt07aco020e** Ud Separador homologado para losas de escalera
Datos técnicos: Coste energético 1.105 MJ; Emisión de CO2 0.114 kg
Residuos:
- embalaje: re150101 Envases de papel y cartón. (componente de residuo); rendimiento 0.072 kg; Código LER 15 01 01; Masa del elemento 1 kg; Volumen 0.001333 m3

**mt07aco080a** kg Acero fy=4200 kg/cm², de varios diámetros, según NMX-C-407-ONNCCE
Datos técnicos: Coste energético 9.830 MJ; Emisión de CO2 0.510 kg; Código LER 17 04 05; Masa del elemento 1 kg; Volumen 0.000476 m3

**mt08var050** kg Alambre galvanizado para atar, de 1,30 mm de diámetro
Datos técnicos: Coste energético 25.100 MJ; Emisión de CO2 2.560 kg; Código LER 17 04 05; Masa del elemento 1 kg; Volumen 0.000476 m3

**mt10haf061bk** m³ Concreto f'c=20 MPa (200 kg/cm²)
Datos técnicos: Coste energético 1840.000 MJ; Emisión de CO2 230.000 kg; Código LER 17 01 01; Masa del elemento 2300 kg; Volumen 1.533333 m3
