# Muro de concreto

- Propiedad del archivo: CYPE Ingenieros S.A.
- Formato: FIEBDC-3/2016
- Programa: Generador de precios de la construcción. CYPE Ingenieros, S.A.
- Fecha: 23/05/2024
- Ámbito geográfico: México
- Divisa: MXN
- Costes indirectos: 3 %
- Gastos generales: 13 %
- Beneficio industrial: 6 %
- IVA: 16 %

## E Estructuras

### EH Concreto reforzado

#### EHM Muros

**EHM010** m³ Muro de concreto.
Muro de concreto reforzado cimbrado a dos caras, de hasta 3 m de altura, espesor 30 cm, superficie plana, realizado con concreto f'c=20 MPa (200 kg/cm²), clasificación de exposición A1, tamaño máximo del agregado 20 mm, revenimiento de 5 a 10 cm, premezclado, y colado con grúa, y acero fy=4200 kg/cm², con una cuantía aproximada de 50 kg/m³, ejecutado en condiciones complejas; construcción y desmontaje de sistema de cimbra con acabado para revestir, realizado con paneles metálicos modulares, amortizables en 150 usos. Incluso alambre de atar, separadores, pasamuros para paso de los tensores y líquido desmoldante MasterFinish RL 294 "MBCC de Sika", para evitar la adherencia del concreto a la cimbra.
Criterio de valoración económica: El precio incluye el habilitado del acero (corte y doblez) y el armado en el lugar definitivo de su colocación en obra.
Incluye: Limpieza y preparación de la superficie de apoyo. Replanteo. Colocación de los armados con separadores homologados. Formación de juntas. Colocación de pasamuros para paso de los tensores. Limpieza y almacenamiento de la cimbra. Colado y compactación del concreto. Desmontaje de la cimbra. Curado del concreto. Limpieza de la superficie de coronación del muro. Reparación de defectos superficiales, si procede.
Criterio de cuantificación de proyecto: Volumen medido sobre la sección teórica de cálculo, según documentación gráfica de Proyecto, deduciendo los huecos de superficie mayor de 2 m².
Criterio de cuantificación de obra: Se medirá el volumen teórico ejecutado según especificaciones de Proyecto, deduciendo los huecos de superficie mayor de 2 m².

| Código | Ud | Descripción | Rendimiento | Precio | Importe |
|---|---|---|---|---|---|
| mt08eme070a | m² | Paneles metálicos modulares, para cimbrar muros de concreto de hasta 3 m de altura. (material) | 0.044 | 3047.69 | 134.098 |
| mt08eme075j | Ud | Estructura soporte de sistema de cimbra vertical, para muros de concreto a dos caras, de hasta 3 m de altura, formada por tornapuntas metálicos para estabilización y aplomado de la superficie de la cimbra. (material) | 0.044 | 4190.58 | 184.386 |
| mt08dba010g | l | Agente desmoldeante, a base de aceites especiales, emulsionable en agua MasterFinish RL 294 "MBCC de Sika", para cimbras metálicas, fenólicas o de madera. (material) | 0.2 | 28.34 | 5.668 |
| mt08var204 | Ud | Pasamuros de PVC para paso de los tensores de la cimbra, de varios diámetros y longitudes. (material) | 2.667 | 20.58 | 54.887 |
| mt07aco020d | Ud | Separador homologado para muros. (material) | 8 | 0.97 | 7.760 |
| mt07aco080a | kg | Acero fy=4200 kg/cm², de varios diámetros, según NMX-C-407-ONNCCE. (material) | 51 | 12.85 | 655.350 |
| mt08var050 | kg | Alambre galvanizado para atar, de 1,30 mm de diámetro. (material) | 0.65 | 22.86 | 14.859 |
| mt10haf061bi | m³ | Concreto f'c=20 MPa (200 kg/cm²), clasificación de exposición A1, tamaño máximo del agregado 20 mm, revenimiento nominal del concreto fresco de 5 a 10 mm, premezclado, según RCDF NTC Diseño y Construcción de Estructuras de Concreto (2004). (material) | 1.05 | 1300.78 | 1365.819 |
| mo044 | h | Oficial carpintero de obra negra. (mano de obra) | 2.083 | 124.86 | 260.083 |
| mo091 | h | Ayudante carpintero de obra negra. (mano de obra) | 2.272 | 75.97 | 172.604 |
| mo043 | h | Oficial fierrero. (mano de obra) | 0.555 | 124.86 | 69.297 |
| mo090 | h | Ayudante fierrero. (mano de obra) | 0.707 | 75.97 | 53.711 |
| mo045 | h | Oficial concretero. (mano de obra) | 0.316 | 124.86 | 39.456 |
| mo092 | h | Ayudante concretero. (mano de obra) | 1.262 | 75.97 | 95.874 |
| % | % | Herramienta menor | 2 % | 3113.852 | 62.277 |
|  |  | Costes directos |  |  | 3176.129 |

Residuos:
- colocación: mt08eme070a Paneles metálicos modulares, para cimbrar muros de concreto de hasta 3 m de altura; factor de residuo 1
- colocación: mt08dba010g; factor de residuo 0.07
- colocación: mt07aco080a Acero fy=4200 kg/cm², de varios diámetros, según NMX-C-407-ONNCCE; factor de residuo 0.01386
- colocación: mt08var050 Alambre galvanizado para atar, de 1,30 mm de diámetro; factor de residuo 0.0038
- colocación: mt10haf061bi; factor de residuo 0.0016

## Recursos

**mt08eme070a** m² Paneles metálicos modulares, para cimbrar muros de concreto de hasta 3 m de altura
Datos técnicos: Coste energético 314.560 MJ; Emisión de CO2 16.320 kg; Código LER 17 04 05; Masa del elemento 32 kg; Volumen 0.015238 m3

**mt08dba010g** l Agente desmoldeante
Datos técnicos: Coste energético 82.642 MJ; Emisión de CO2 4.474 kg; Código LER 17 09 04; Masa del elemento 0.932 kg; Volumen 0.000621 m3
Residuos:
- embalaje: re150104 Envases metálicos. (componente de residuo); rendimiento 0.042 kg; Código LER 15 01 04; Masa del elemento 1 kg; Volumen 0.001667 m3

**mt07aco020d** Ud Separador homologado para muros
Datos técnicos: Coste energético 1.105 MJ; Emisión de CO2 0.114 kg
Residuos:
- embalaje: re150101 Envases de papel y cartón. (componente de residuo); rendimiento 0.072 kg; Código LER 15 01 01; Masa del elemento 1 kg; Volumen 0.001333 m3

**mt07aco080a** kg Acero fy=4200 kg/cm², de varios diámetros, según NMX-C-407-ONNCCE
Datos técnicos: Coste energético 9.830 MJ; Emisión de CO2 0.510 kg; Código LER 17 04 05; Masa del elemento 1 kg; Volumen 0.000476 m3

**mt08var050** kg Alambre galvanizado para atar, de 1,30 mm de diámetro
Datos técnicos: Coste energético 25.100 MJ; Emisión de CO2 2.560 kg; Código LER 17 04 05; Masa del elemento 1 kg; Volumen 0.000476 m3

**mt10haf061bi** m³ Concreto f'c=20 MPa (200 kg/cm²)
Datos técnicos: Coste energético 1840.000 MJ; Emisión de CO2 230.000 kg; Código LER 17 01 01; Masa del elemento 2300 kg; Volumen 1.533333 m3
