# Sellado de junta de contracción con banda elástica impermeable

- Propiedad del archivo: CYPE Ingenieros S.A.
- Formato: FIEBDC-3/2016
- Programa: Generador de precios de la construcción. CYPE Ingenieros, S.A.
- Fecha: 23/05/2024
- Ámbito geográfico: México
- Divisa: MXN
- Costes indirectos: 3 %
- Gastos generales: 13 %
- Beneficio industrial: 6 %
- IVA: 16 %

## N Aislamientos e impermeabilizaciones

### NI Impermeabilizaciones

#### NIJ Juntas

**NIJ050** m Sellado de junta de contracción con banda elástica impermeable.
Sellado de junta de contracción con banda elástica impermeable de elastómero termoplástico, MasterSeal 930 "MBCC de Sika", color gris, de 150 mm de anchura y 1 mm de espesor, colocada con solapes, fijada al soporte mediante adhesivo de dos componentes a base de resina epoxi sin disolventes, MasterSeal 933 "MBCC de Sika", (rendimiento: 1 kg/m), aplicado en dos capas, la primera capa antes de la colocación de la banda y la segunda capa después de la colocación de la banda, dejando libre la zona de la banda expuesta al movimiento.
Incluye: Preparación del soporte. Aplicación de la primera capa de adhesivo. Colocación de la banda. Aplicación de la segunda capa de adhesivo.
Criterio de cuantificación de proyecto: Longitud medida según documentación gráfica de Proyecto.
Criterio de cuantificación de obra: Se medirá la longitud realmente ejecutada según especificaciones de Proyecto.

| Código | Ud | Descripción | Rendimiento | Precio | Importe |
|---|---|---|---|---|---|
| mt09reh450d | kg | Adhesivo de dos componentes a base de resina epoxi sin disolventes, MasterSeal 933 "MBCC de Sika", de endurecimiento sin retracción, impermeable al agua, con alta resistencia a los agentes químicos y a ciclos de congelamiento y deshielo y apto para estar en contacto con agua potable, para banda de sellado de juntas de movimiento. (material) | 1 | 159.63 | 159.630 |
| mt09reh455g | m | Banda elástica impermeable de elastómero termoplástico, MasterSeal 930 "MBCC de Sika", color gris, de 150 mm de anchura y 1 mm de espesor, apta para estar en contacto con agua potable, para sellado de juntas de movimiento. (material) | 1.1 | 102.6 | 112.860 |
| mo032 | h | Oficial aplicador de productos impermeabilizantes. (mano de obra) | 0.252 | 119.98 | 30.235 |
| mo070 | h | Ayudante aplicador de productos impermeabilizantes. (mano de obra) | 0.252 | 73.05 | 18.409 |
| % | % | Herramienta menor | 2 % | 321.134 | 6.423 |
|  |  | Costes directos |  |  | 327.557 |

Residuos:
- colocación: mt09reh450d; factor de residuo 0.03
- colocación: mt09reh455g; factor de residuo 0.055

## Recursos

**mt09reh450d** kg Adhesivo de dos componentes a base de resina epoxi sin disolventes
Datos técnicos: Coste energético 86.761 MJ; Emisión de CO2 3.294 kg; Código LER 17 09 04; Masa del elemento 1 kg; Volumen 0.000667 m3
Residuos:
- embalaje: re170203 Plástico. (componente de residuo); rendimiento 0.003 kg; Código LER 17 02 03; Masa del elemento 1 kg; Volumen 0.001667 m3

**mt09reh455g** m Banda elástica impermeable de elastómero termoplástico
Datos técnicos: Coste energético 12.567 MJ; Emisión de CO2 0.635 kg; Código LER 17 09 04; Masa del elemento 0.135 kg; Volumen 0.00009 m3
Residuos:
- embalaje: re150101 Envases de papel y cartón. (componente de residuo); rendimiento 0.058 kg; Código LER 15 01 01; Masa del elemento 1 kg; Volumen 0.001333 m3
