# Impregnación para la protección de elementos de concreto reforzado y pretensado frente a la corrosión

- Propiedad del archivo: CYPE Ingenieros S.A.
- Formato: FIEBDC-3/2016
- Programa: Generador de precios de la construcción. CYPE Ingenieros, S.A.
- Fecha: 23/05/2024
- Ámbito geográfico: México
- Divisa: MXN
- Costes indirectos: 3 %
- Gastos generales: 13 %
- Beneficio industrial: 6 %
- IVA: 16 %

## R Revestimientos y lambrines

### RL Tratamientos superficiales de protección

#### RLC Anticorrosión

**RLC020** m² Impregnación para la protección de elementos de concreto reforzado y pretensado frente a la corrosión.
Aplicación manual de dos manos de impregnación incolora inhibidora de la corrosión por migración, (rendimiento: 0,5 kg/m²), para la protección de elementos de concreto reforzado y pretensado frente a la corrosión.
Incluye: Limpieza de la superficie soporte. Aplicación del producto.
Criterio de cuantificación de proyecto: Superficie medida según documentación gráfica de Proyecto, con el mismo criterio que el soporte base.
Criterio de cuantificación de obra: Se medirá la superficie realmente ejecutada según especificaciones de Proyecto, con el mismo criterio que el soporte base.

| Código | Ud | Descripción | Rendimiento | Precio | Importe |
|---|---|---|---|---|---|
| mt27tsd040b | kg | Impregnación incolora inhibidora de la corrosión por migración, para la protección frente a la corrosión de elementos de concreto reforzado y pretensado. (material) | 0.5 | 176.12 | 88.060 |
| mo020 | h | Oficial albañil. (mano de obra) | 0.189 | 119.98 | 22.676 |
| mo113 | h | Cabo albañil. (mano de obra) | 0.189 | 70.3 | 13.287 |
| % | % | Herramienta menor | 2 % | 124.023 | 2.480 |
|  |  | Costes directos |  |  | 126.503 |

Residuos:
- colocación: mt27tsd040b; factor de residuo 0.03

## Recursos

**mt27tsd040b** kg Impregnación incolora inhibidora de la corrosión por migración
Datos técnicos: Coste energético 0.291 MJ; Emisión de CO2 0.014 kg; Código LER 17 09 04; Masa del elemento 1 kg; Volumen 0.000667 m3
Residuos:
- embalaje: re170203 Plástico. (componente de residuo); rendimiento 0.003 kg; Código LER 17 02 03; Masa del elemento 1 kg; Volumen 0.001667 m3
