# Lastre o contrapeso de concreto simple para estabilizador de fachada

- Propiedad del archivo: CYPE INGENIEROS, S.A.
- Formato: FIEBDC-3/2002
- Ámbito geográfico: México
- Divisa: MXN
- Costes indirectos: 3.00 %
- Gastos generales: 13.00 %
- Beneficio industrial: 6.00 %
- IVA: 16.00 %

## 0 Trabajos preliminares

### 0F Estabilizadores de fachada

#### 0FC Contrapesos

**0FC010** Ud Lastre o contrapeso de concreto simple para estabilizador de fachada.
Lastre o contrapeso de concreto simple, para sujeción de estabilizador de fachada, de 1x2x2 m, realizado con concreto f'c=15 MPa (150 kg/cm²), clasificación de exposición A1, tamaño máximo del agregado 20 mm, revenimiento de 5 a 10 cm, premezclado y colado con tiro directo; montaje y desmontaje de sistema de cimbra recuperable, realizado con paneles metálicos, amortizables en 200 usos. Incluso lámina de polietileno para protección del pavimento existente en la vía pública y líquido desmoldante MasterFinish RL 294 "MBCC de Sika", para evitar la adherencia del concreto a la cimbra.
Criterio de valoración económica: El precio incluye la demolición del lastre o contrapeso con martillo neumático y la carga manual de escombros sobre camión o contenedor.
Incluye: Replanteo. Colocación de la lámina de polietileno. Montaje del sistema de cimbra. Colado y compactación del concreto. Coronación y enrase del elemento. Desmontaje de la cimbra. Curado del concreto. Demolición del elemento. Fragmentación de los escombros en piezas manejables. Retirada y acopio de escombros. Carga manual de escombros sobre camión o contenedor.
Criterio de cuantificación de proyecto: Número de unidades previstas, según documentación gráfica de Proyecto.
Criterio de cuantificación de obra: Se medirá el número de unidades realmente ejecutadas según especificaciones de Proyecto.

| Código | Ud | Descripción | Rendimiento | Precio | Importe |
|---|---|---|---|---|---|
| mt16png010c | m² | Film de polietileno de 0,15 mm de espesor y 138 g/m² de masa superficial. (material) | 2.200 | 8.89 | 19.56 |
| mt08eme040 | m² | Paneles metálicos de varias dimensiones, para cimbrar elementos de concreto. (material) | 0.060 | 792.40 | 47.54 |
| mt50spa052b | m | Tablón de madera de pino, de 20x7,2 cm. (material) | 0.240 | 96.33 | 23.12 |
| mt50spa081a | Ud | Puntal metálico telescópico, de hasta 3 m de altura. (material) | 0.160 | 293.38 | 46.94 |
| mt08eme051a | m | Fleje de acero galvanizado, para cimbra metálica. (material) | 1.200 | 4.42 | 5.30 |
| mt08var050 | kg | Alambre galvanizado para atar, de 1,30 mm de diámetro. (material) | 0.600 | 22.86 | 13.72 |
| mt08var060 | kg | Puntas de acero de 20x100 mm. (material) | 1.200 | 133.34 | 160.01 |
| mt08dba010g | l | Agente desmoldeante, a base de aceites especiales, emulsionable en agua MasterFinish RL 294 "MBCC de Sika", para cimbras metálicas, fenólicas o de madera. (material) | 0.360 | 28.34 | 10.20 |
| mt10hmf071be | m³ | Concreto simple f'c=15 MPa (150 kg/cm²), clasificación de exposición A1, tamaño máximo del agregado 20 mm, revenimiento nominal del concreto fresco de 5 a 10 mm, premezclado, según RCDF NTC Diseño y Construcción de Estructuras de Concreto (2004). (material) | 4.400 | 1215.62 | 5348.73 |
| mq05mai030 | h | Martillo neumático. (maquinaria) | 18.547 | 70.97 | 1316.28 |
| mq05pdm010a | h | Compresor portátil eléctrico 2 m³/min de caudal. (maquinaria) | 9.274 | 66.26 | 614.50 |
| au00auh020 |  | Canal para colado del concreto. | 1.000 | 0.00 | 0.00 |
| au00auh040 |  | Vibrador de concreto, eléctrico. | 1.000 | 0.00 | 0.00 |
| mo044 | h | Oficial carpintero de obra negra. (mano de obra) | 5.658 | 124.86 | 706.46 |
| mo091 | h | Ayudante carpintero de obra negra. (mano de obra) | 7.544 | 75.97 | 573.12 |
| mo045 | h | Oficial concretero. (mano de obra) | 0.314 | 124.86 | 39.21 |
| mo092 | h | Ayudante concretero. (mano de obra) | 1.572 | 75.97 | 119.42 |
| mo113 | h | Cabo albañil. (mano de obra) | 12.574 | 70.30 | 883.95 |
| mo112 | h | Peón albañil. (mano de obra) | 37.721 | 71.45 | 2695.17 |
| % | % | Herramienta menor | 2 % | 12623.23 | 252.46 |
|  |  | Costes directos |  |  | 12875.69 |
