# Losa de escalera

- Propiedad del archivo: CYPE INGENIEROS, S.A.
- Formato: FIEBDC-3/2002
- Ámbito geográfico: México
- Divisa: MXN
- Costes indirectos: 3.00 %
- Gastos generales: 13.00 %
- Beneficio industrial: 6.00 %
- IVA: 16.00 %

## E Estructuras

### EH Concreto reforzado

#### EHE Escaleras

**EHE010** m² Losa de escalera.
Losa de escalera de concreto reforzado de 15 cm de espesor, con escalonado de concreto, realizada con concreto f'c=20 MPa (200 kg/cm²), clasificación de exposición A1, tamaño máximo del agregado 20 mm, revenimiento menor de 5 cm, premezclado, y colado con grúa, y acero fy=4200 kg/cm², con una cuantía aproximada de 18 kg/m²; construcción y desmontaje de sistema de cimbra, con acabado para revestir en su cara inferior y laterales, en planta de hasta 3 m de altura libre, formado por: superficie de la cimbra de tablones de madera de pino, amortizables en 10 usos, estructura soporte horizontal de tablones de madera de pino, amortizables en 10 usos y estructura soporte vertical de puntales metálicos, amortizables en 150 usos. Incluso alambre de atar, separadores y líquido desmoldante MasterFinish RL 294 "MBCC de Sika", para evitar la adherencia del concreto a la cimbra.
Criterio de valoración económica: El precio incluye el habilitado del acero (corte y doblez) en el área de trabajo, en obra y el armado en el lugar definitivo de su colocación en obra.
Incluye: Replanteo y marcado de niveles de plantas y rellanos. Montaje del sistema de cimbra. Colocación de los armados con separadores homologados. Colado y compactación del concreto. Curado del concreto. Desmontaje de la cimbra.
Criterio de cuantificación de proyecto: Superficie medida por su intradós en verdadera magnitud, según documentación gráfica de Proyecto.
Criterio de cuantificación de obra: Se medirá, por el intradós, la superficie realmente ejecutada según especificaciones de Proyecto.

| Código | Ud | Descripción | Rendimiento | Precio | Importe |
|---|---|---|---|---|---|
| mt50spa052b | m | Tablón de madera de pino, de 20x7,2 cm. (material) | 0.750 | 96.33 | 72.25 |
| mt08eve020 | m² | Sistema de cimbra para formación de escalonado en losas inclinadas de escalera de concreto reforzado, con puntales y tableros de madera. (material) | 0.200 | 265.15 | 53.03 |
| mt50spa081a | Ud | Puntal metálico telescópico, de hasta 3 m de altura. (material) | 0.016 | 293.38 | 4.69 |
| mt08cim030b | m³ | Madera de pino. (material) | 0.003 | 5417.28 | 16.25 |
| mt08var060 | kg | Puntas de acero de 20x100 mm. (material) | 0.040 | 133.34 | 5.33 |
| mt08dba010g | l | Agente desmoldeante, a base de aceites especiales, emulsionable en agua MasterFinish RL 294 "MBCC de Sika", para cimbras metálicas, fenólicas o de madera. (material) | 0.030 | 28.34 | 0.85 |
| mt07aco020e | Ud | Separador homologado para losas de escalera. (material) | 3.000 | 1.36 | 4.08 |
| mt07aco080a | kg | Acero fy=4200 kg/cm², de varios diámetros, según NMX-C-407-ONNCCE. (material) | 18.900 | 12.85 | 242.87 |
| mt08var050 | kg | Alambre galvanizado para atar, de 1,30 mm de diámetro. (material) | 0.306 | 22.86 | 7.00 |
| mt10haf061bk | m³ | Concreto f'c=20 MPa (200 kg/cm²), clasificación de exposición A1, tamaño máximo del agregado 20 mm, revenimiento nominal del concreto fresco menor de 5 mm, premezclado, según RCDF NTC Diseño y Construcción de Estructuras de Concreto (2004). (material) | 0.242 | 1235.74 | 299.05 |
| op00ciz020 |  | Cizalla para acero en varillas corrugadas. | 1.000 | 0.00 | 0.00 |
| op00ata010 |  | Atadora de armado. | 1.000 | 0.00 | 0.00 |
| op00sie020 |  | Sierra de disco fijo, para mesa de trabajo. | 1.000 | 0.00 | 0.00 |
| au00auh010 |  | Cubilote. | 1.000 | 0.00 | 0.00 |
| au00auh040 |  | Vibrador de concreto, eléctrico. | 1.000 | 0.00 | 0.00 |
| mo044 | h | Oficial carpintero de obra negra. (mano de obra) | 1.321 | 124.86 | 164.94 |
| mo091 | h | Ayudante carpintero de obra negra. (mano de obra) | 1.321 | 75.97 | 100.36 |
| mo043 | h | Oficial fierrero. (mano de obra) | 0.476 | 124.86 | 59.43 |
| mo090 | h | Ayudante fierrero. (mano de obra) | 0.504 | 75.97 | 38.29 |
| mo045 | h | Oficial concretero. (mano de obra) | 0.088 | 124.86 | 10.99 |
| mo092 | h | Ayudante concretero. (mano de obra) | 0.352 | 75.97 | 26.74 |
| % | % | Herramienta menor | 2 % | 1106.15 | 22.12 |
|  |  | Costes directos |  |  | 1128.27 |
