# Refuerzo de losa mediante recrecido con concreto reforzado

- Propiedad del archivo: CYPE INGENIEROS, S.A.
- Formato: FIEBDC-3/2002
- Ámbito geográfico: México
- Divisa: MXN
- Costes indirectos: 3.00 %
- Gastos generales: 13.00 %
- Beneficio industrial: 6.00 %
- IVA: 16.00 %

## E Estructuras

### EH Concreto reforzado

#### EHH Refuerzos con concreto

**EHH050** m² Refuerzo de losa mediante recrecido con concreto reforzado.
Refuerzo de losa de concreto mediante recrecido de 7 cm de espesor en la cara superior, para capa de compresión de concreto reforzado, realizada con concreto f'c=20 MPa (200 kg/cm²), clasificación de exposición A1, tamaño máximo del agregado 12 mm, revenimiento de 5 a 10 cm, premezclado, y colado con grúa, y malla electrosoldada de alambre liso de acero tipo 6x6 10/10. Incluso apuntalamiento y desapuntalamiento de la losa.
Incluye: Apeo de la losa. Montaje del sistema de cimbra. Colocación de la malla electrosoldada con separadores homologados. Colado y compactación del concreto. Regleado de la superficie. Curado del concreto. Desmontaje de la cimbra y retirada del apeo. Limpieza de los restos generados.
Criterio de cuantificación de proyecto: Superficie medida según documentación gráfica de Proyecto.
Criterio de cuantificación de obra: Se medirá la superficie realmente ejecutada según especificaciones de Proyecto.

| Código | Ud | Descripción | Rendimiento | Precio | Importe |
|---|---|---|---|---|---|
| mt50spa052b | m | Tablón de madera de pino, de 20x7,2 cm. (material) | 0.020 | 96.33 | 1.93 |
| mt50spa101 | kg | Clavos de acero. (material) | 0.050 | 28.53 | 1.43 |
| mt50spa081a | Ud | Puntal metálico telescópico, de hasta 3 m de altura. (material) | 0.013 | 293.38 | 3.81 |
| mt07aco020h | Ud | Separador homologado para losas planas. (material) | 3.000 | 1.36 | 4.08 |
| mt07ame070a | m² | Malla electrosoldada de alambre liso de acero tipo 6x6 10/10, separación 15,24x15,24 cm y Ø 3,43-3,43 mm, según NMX-B-290-CANACERO. (material) | 1.200 | 18.31 | 21.97 |
| mt10haf061bc | m³ | Concreto f'c=20 MPa (200 kg/cm²), clasificación de exposición A1, tamaño máximo del agregado 12 mm, revenimiento nominal del concreto fresco de 5 a 10 mm, premezclado, según RCDF NTC Diseño y Construcción de Estructuras de Concreto (2004). (material) | 0.077 | 1339.80 | 103.16 |
| mt08aaa010a | m³ | Agua. (material) | 0.100 | 22.86 | 2.29 |
| op00ciz020 |  | Cizalla para acero en varillas corrugadas. | 1.000 | 0.00 | 0.00 |
| op00ata010 |  | Atadora de armado. | 1.000 | 0.00 | 0.00 |
| au00auh010 |  | Cubilote. | 1.000 | 0.00 | 0.00 |
| au00auh040 |  | Vibrador de concreto, eléctrico. | 1.000 | 0.00 | 0.00 |
| mo042 | h | Oficial estructurista. (mano de obra) | 0.996 | 124.86 | 124.36 |
| mo089 | h | Ayudante estructurista. (mano de obra) | 0.996 | 75.97 | 75.67 |
| % | % | Herramienta menor | 2 % | 338.70 | 6.77 |
|  |  | Costes directos |  |  | 345.47 |
