# Refuerzo de base y capitel de columna de concreto reforzado, con perfiles metálicos

- Propiedad del archivo: CYPE INGENIEROS, S.A.
- Formato: FIEBDC-3/2002
- Ámbito geográfico: México
- Divisa: MXN
- Costes indirectos: 3.00 %
- Gastos generales: 13.00 %
- Beneficio industrial: 6.00 %
- IVA: 16.00 %

## E Estructuras

### EH Concreto reforzado

#### EHP Refuerzos con perfiles metálicos

**EHP020** Ud Refuerzo de base y capitel de columna de concreto reforzado, con perfiles metálicos.
Base y capitel de refuerzo de columna de concreto reforzado de 30x30 cm, realizados con perfiles de acero A 572 Grado 42, laminados en caliente, con capa de imprimación anticorrosiva, unidos entre sí mediante soldadura y adheridos a las losas inferior y superior con adhesivo tixotrópico de dos componentes a base de resina epoxi, MasterBrace ADH 1460 "MBCC de Sika", con aporte de material de soldadura según ISO 2560, soldado del conjunto y relleno del espacio entre la losa y los perfiles metálicos, mediante inyección de adhesivo tixotrópico de dos componentes a base de resina epoxi, MasterBrace ADH 1460 "MBCC de Sika", para asegurar la continuidad del refuerzo a través del nudo.
Incluye: Replanteo de la posición de los refuerzos. Limpieza de la superficie de concreto. Aplicación del adhesivo. Colocación y fijación provisional de las piezas. Ejecución de las uniones por soldadura. Relleno por inyección de resinas epoxi.
Criterio de cuantificación de proyecto: Número de unidades previstas, según documentación gráfica de Proyecto.
Criterio de cuantificación de obra: Se medirá el número de unidades realmente ejecutadas según especificaciones de Proyecto.

| Código | Ud | Descripción | Rendimiento | Precio | Importe |
|---|---|---|---|---|---|
| mt09reh120d | kg | Adhesivo tixotrópico de dos componentes a base de resina epoxi, MasterBrace ADH 1460 "MBCC de Sika", para la correcta unión entre el concreto fresco y el concreto endurecido o para mejorar la adherencia del concreto endurecido y el acero. (material) | 0.320 | 175.60 | 56.19 |
| mt07ala000hb | kg | Acero laminado A 572 Grado 42, en perfiles laminados en caliente, según ASTM A 572, piezas simples, para aplicaciones estructurales, acabado con imprimación antioxidante. Trabajado y montado en taller, para colocar con uniones soldadas en obra. (material) | 6.000 | 30.75 | 184.50 |
| mt27pfi010 | l | Imprimación de secado rápido, formulada con resinas alquídicas modificadas y fosfato de zinc. (material) | 0.060 | 90.60 | 5.44 |
| mq08sol020 | h | Equipo y elementos auxiliares para soldadura eléctrica. (maquinaria) | 0.116 | 53.18 | 6.17 |
| op00ciz020 |  | Cizalla para acero en varillas corrugadas. | 1.000 | 0.00 | 0.00 |
| op00ata010 |  | Atadora de armado. | 1.000 | 0.00 | 0.00 |
| mo047 | h | Oficial montador de estructura metálica. (mano de obra) | 3.382 | 124.86 | 422.28 |
| mo094 | h | Ayudante montador de estructura metálica. (mano de obra) | 3.382 | 75.97 | 256.93 |
| % | % | Herramienta menor | 2 % | 931.51 | 18.63 |
|  |  | Costes directos |  |  | 950.14 |
