# Losa encasetonada con casetón recuperable

- Propiedad del archivo: CYPE INGENIEROS, S.A.
- Formato: FIEBDC-3/2002
- Ámbito geográfico: México
- Divisa: MXN
- Costes indirectos: 3.00 %
- Gastos generales: 13.00 %
- Beneficio industrial: 6.00 %
- IVA: 16.00 %

## E Estructuras

### EH Concreto reforzado

#### EHR Losas reticulares

**EHR015** m² Losa encasetonada con casetón recuperable.
Losa encasetonada de concreto reforzado con casetón recuperable, horizontal, con 15% de zonas macizas, con altura libre de piso a techo de hasta 3 m, peralte total 30 = 25+5 cm, realizado con concreto f'c=20 MPa (200 kg/cm²), clasificación de exposición A1, tamaño máximo del agregado 20 mm, revenimiento de 5 a 10 cm, premezclado, y colado con grúa, volumen 0,18 m³/m², y acero fy=4200 kg/cm² en zona de ábacos, nervaduras y cadenas, cuantía 19 kg/m²; nervaduras de concreto "in situ" de 12 cm de espesor, intereje 70 cm; casetón recuperable de PVC, 64x70x25 cm; capa de compresión de 5 cm de espesor, con armado de reparto formado por malla electrosoldada de alambre liso de acero tipo 6x6 10/10; construcción y desmontaje de sistema de cimbra continuo, con acabado visto con textura lisa, formado por: superficie de la cimbra de tableros de madera tratada, reforzados con varillas y perfiles, amortizables en 20 usos; estructura soporte horizontal de sopandas metálicas y accesorios de montaje, amortizables en 150 usos y estructura soporte vertical de puntales metálicos, amortizables en 150 usos, en zonas macizas y construcción y desmontaje de sistema de cimbra continuo, formado por: superficie de la cimbra de casetones recuperables; estructura soporte horizontal de portasopandas y guías metálicas y accesorios de montaje, amortizables en 150 usos y estructura soporte vertical de puntales metálicos, amortizables en 150 usos, en zonas aligeradas. Incluso alambre de atar, separadores, líquido desmoldante MasterFinish RL 211 "MBCC de Sika", para evitar la adherencia del concreto a la cimbra y agente filmógeno MasterKure 220 WB "MBCC de Sika", para el curado de concretos y morteros.
Criterio de valoración económica: El precio incluye el habilitado del acero (corte y doblez) en el área de trabajo, en obra y el armado en el lugar definitivo de su colocación en obra, pero no incluye las columnas.
Incluye: Replanteo del sistema de cimbra. Montaje del sistema de cimbra. Replanteo de la geometría del entrepiso sobre la cimbra. Colocación de los casetones recuperables. Colocación de los armados con separadores homologados. Colado y compactación del concreto. Regleado y nivelación de la capa de compresión. Curado del concreto. Desmontaje de la cimbra. Recuperación de los casetones.
Criterio de cuantificación de proyecto: Superficie medida en verdadera magnitud desde las caras exteriores de las cadenas del perímetro, según documentación gráfica de Proyecto, deduciendo los huecos de superficie mayor de 6 m².
Criterio de cuantificación de obra: Se medirá, en verdadera magnitud, desde las caras exteriores de las cadenas del perímetro, la superficie realmente ejecutada según especificaciones de Proyecto, deduciendo los huecos de superficie mayor de 6 m². Se consideran incluidos todos los elementos integrantes de la estructura señalados en los planos y detalles del Proyecto.

| Código | Ud | Descripción | Rendimiento | Precio | Importe |
|---|---|---|---|---|---|
| mt08eft035a | m² | Tablero de madera tratada, de 30 mm de espesor, reforzado con varillas y perfiles, para cimbra de losa encasetonada con casetón recuperable, para dejar un acabado visto del concreto. (material) | 0.008 | 943.27 | 7.55 |
| mt08eva030 | m² | Estructura soporte para cimbra recuperable, compuesta de: sopandas metálicas y accesorios de montaje. (material) | 0.001 | 1554.32 | 1.55 |
| mt08eva035 | m² | Estructura soporte para cimbra de casetones recuperables, compuesta de: portasopandas y guías metálicas y accesorios de montaje. (material) | 0.006 | 1737.19 | 10.42 |
| mt50spa081a | Ud | Puntal metálico telescópico, de hasta 3 m de altura. (material) | 0.027 | 293.38 | 7.92 |
| mt08cim030b | m³ | Madera de pino. (material) | 0.001 | 5417.28 | 5.42 |
| mt08var060 | kg | Puntas de acero de 20x100 mm. (material) | 0.006 | 133.34 | 0.80 |
| mt08dba010e | l | Agente desmoldeante biodegradable en fase acuosa MasterFinish RL 211 "MBCC de Sika", para concretos con acabado visto. (material) | 0.002 | 72.07 | 0.14 |
| mt07cre010b | Ud | Casetón recuperable de PVC, 64x70x25 cm. Incluso piezas especiales. (material) | 0.035 | 939.48 | 32.88 |
| mt07aco020g | Ud | Separador homologado para losas encasetonadas. (material) | 1.200 | 0.97 | 1.16 |
| mt07aco080a | kg | Acero fy=4200 kg/cm², de varios diámetros, según NMX-C-407-ONNCCE. (material) | 19.950 | 12.85 | 256.36 |
| mt08var050 | kg | Alambre galvanizado para atar, de 1,30 mm de diámetro. (material) | 0.190 | 22.86 | 4.34 |
| mt07ame070a | m² | Malla electrosoldada de alambre liso de acero tipo 6x6 10/10, separación 15,24x15,24 cm y Ø 3,43-3,43 mm, según NMX-B-290-CANACERO. (material) | 1.100 | 18.31 | 20.14 |
| mt10haf061bi | m³ | Concreto f'c=20 MPa (200 kg/cm²), clasificación de exposición A1, tamaño máximo del agregado 20 mm, revenimiento nominal del concreto fresco de 5 a 10 mm, premezclado, según RCDF NTC Diseño y Construcción de Estructuras de Concreto (2004). (material) | 0.189 | 1300.78 | 245.85 |
| mt08cur010g | l | Agente filmógeno MasterKure 220 WB "MBCC de Sika", para el curado de concretos y morteros, con acabado visto. (material) | 0.150 | 50.75 | 7.61 |
| op00ciz020 |  | Cizalla para acero en varillas corrugadas. | 1.000 | 0.00 | 0.00 |
| op00ata010 |  | Atadora de armado. | 1.000 | 0.00 | 0.00 |
| op00sie020 |  | Sierra de disco fijo, para mesa de trabajo. | 1.000 | 0.00 | 0.00 |
| au00auh010 |  | Cubilote. | 1.000 | 0.00 | 0.00 |
| au00auh040 |  | Vibrador de concreto, eléctrico. | 1.000 | 0.00 | 0.00 |
| mo044 | h | Oficial carpintero de obra negra. (mano de obra) | 0.816 | 124.86 | 101.89 |
| mo091 | h | Ayudante carpintero de obra negra. (mano de obra) | 0.816 | 75.97 | 61.99 |
| mo043 | h | Oficial fierrero. (mano de obra) | 0.355 | 124.86 | 44.33 |
| mo090 | h | Ayudante fierrero. (mano de obra) | 0.384 | 75.97 | 29.17 |
| mo045 | h | Oficial concretero. (mano de obra) | 0.063 | 124.86 | 7.87 |
| mo092 | h | Ayudante concretero. (mano de obra) | 0.255 | 75.97 | 19.37 |
| % | % | Herramienta menor | 2 % | 866.76 | 17.34 |
|  |  | Costes directos |  |  | 884.10 |
