# Losa con lámina metálica como cimbra perdida

- Propiedad del archivo: CYPE INGENIEROS, S.A.
- Formato: FIEBDC-3/2002
- Ámbito geográfico: México
- Divisa: MXN
- Costes indirectos: 3.00 %
- Gastos generales: 13.00 %
- Beneficio industrial: 6.00 %
- IVA: 16.00 %

## E Estructuras

### EH Concreto reforzado

#### EHX Losas con lámina metálica

**EHX010** m² Losa con lámina metálica como cimbra perdida.
Losa de 10 cm de peralte, con cimbra perdida de lámina de acero galvanizado con forma acanalada, de 0,76 mm de espesor, 38,10 mm de altura de perfil y 154,4 mm de intereje y concreto reforzado realizado con concreto f'c=20 MPa (200 kg/cm²), clasificación de exposición A1, tamaño máximo del agregado 20 mm, revenimiento de 5 a 10 cm, premezclado, y colado con grúa, volumen total de concreto 0,062 m³/m²; acero fy=4200 kg/cm², con una cuantía total de 6 kg/m²; y malla electrosoldada de alambre liso de acero tipo 6x6 10/10; apoyado todo ello sobre estructura metálica. Incluso piezas angulares para remates perimetrales y de voladizos, tornillos para fijación de las láminas, alambre de atar, separadores y agente filmógeno MasterKure 215 WB "MBCC de Sika", para el curado de concretos y morteros.
Criterio de valoración económica: El precio incluye el habilitado del acero (corte y doblez) en el área de trabajo, en obra y el armado en el lugar definitivo de su colocación en obra, pero no incluye la estructura metálica.
Incluye: Replanteo. Montaje de las láminas. Fijación de las láminas y resolución de los apoyos. Colocación de armados con separadores homologados. Colado y compactación del concreto. Regleado y nivelación de la superficie de acabado. Curado del concreto.
Criterio de cuantificación de proyecto: Superficie medida en verdadera magnitud, según documentación gráfica de Proyecto, deduciendo los huecos de superficie mayor de 6 m².
Criterio de cuantificación de obra: Se medirá, en verdadera magnitud, la superficie realmente ejecutada según especificaciones de Proyecto, deduciendo los huecos de superficie mayor de 6 m².

| Código | Ud | Descripción | Rendimiento | Precio | Importe |
|---|---|---|---|---|---|
| mt07pcl010bikha | m² | Perfil de lámina de acero galvanizado con forma acanalada, de 0,76 mm de espesor, 38,1 mm de altura de perfil y 154,4 mm de intereje, 7 a 8 kg/m² y un momento de inercia de 30 a 40 cm4. (material) | 1.050 | 449.65 | 472.13 |
| mt07pcl020 | m | Pieza angular de lámina de acero galvanizado, para remates perimetrales y de voladizos. (material) | 0.040 | 422.37 | 16.89 |
| mt07pcl030 | Ud | Tornillo autotaladrante rosca-metal, para fijación de láminas. (material) | 6.000 | 5.36 | 32.16 |
| mt07aco020i | Ud | Separador homologado para losas. (material) | 3.000 | 1.36 | 4.08 |
| mt07aco080a | kg | Acero fy=4200 kg/cm², de varios diámetros, según NMX-C-407-ONNCCE. (material) | 6.300 | 12.85 | 80.96 |
| mt08var050 | kg | Alambre galvanizado para atar, de 1,30 mm de diámetro. (material) | 0.099 | 22.86 | 2.26 |
| mt07ame070a | m² | Malla electrosoldada de alambre liso de acero tipo 6x6 10/10, separación 15,24x15,24 cm y Ø 3,43-3,43 mm, según NMX-B-290-CANACERO. (material) | 1.150 | 18.31 | 21.06 |
| mt10haf061bi | m³ | Concreto f'c=20 MPa (200 kg/cm²), clasificación de exposición A1, tamaño máximo del agregado 20 mm, revenimiento nominal del concreto fresco de 5 a 10 mm, premezclado, según RCDF NTC Diseño y Construcción de Estructuras de Concreto (2004). (material) | 0.065 | 1300.78 | 84.55 |
| mt08cur020d | l | Agente filmógeno MasterKure 215 WB "MBCC de Sika", para el curado de concretos y morteros. (material) | 0.150 | 24.53 | 3.68 |
| op00ciz020 |  | Cizalla para acero en varillas corrugadas. | 1.000 | 0.00 | 0.00 |
| op00ata010 |  | Atadora de armado. | 1.000 | 0.00 | 0.00 |
| op00lla010 |  | Llave de impacto. | 1.000 | 0.00 | 0.00 |
| au00auh010 |  | Cubilote. | 1.000 | 0.00 | 0.00 |
| au00auh040 |  | Vibrador de concreto, eléctrico. | 1.000 | 0.00 | 0.00 |
| mo047 | h | Oficial montador de estructura metálica. (mano de obra) | 0.187 | 124.86 | 23.35 |
| mo094 | h | Ayudante montador de estructura metálica. (mano de obra) | 0.373 | 75.97 | 28.34 |
| mo043 | h | Oficial fierrero. (mano de obra) | 0.162 | 124.86 | 20.23 |
| mo090 | h | Ayudante fierrero. (mano de obra) | 0.152 | 75.97 | 11.55 |
| mo045 | h | Oficial concretero. (mano de obra) | 0.021 | 124.86 | 2.62 |
| mo092 | h | Ayudante concretero. (mano de obra) | 0.087 | 75.97 | 6.61 |
| % | % | Herramienta menor | 2 % | 810.47 | 16.21 |
|  |  | Costes directos |  |  | 826.68 |
