# Reparación no estructural de concreto, con mortero de fraguado rápido a base de cemento, modificado con polímeros

- Propiedad del archivo: CYPE INGENIEROS, S.A.
- Formato: FIEBDC-3/2002
- Ámbito geográfico: México
- Divisa: MXN
- Costes indirectos: 3.00 %
- Gastos generales: 13.00 %
- Beneficio industrial: 6.00 %
- IVA: 16.00 %

## E Estructuras

### EH Concreto reforzado

#### EHY Reparaciones

**EHY029** m² Reparación no estructural de concreto, con mortero de fraguado rápido a base de cemento, modificado con polímeros.
Aplicación manual de mortero a base de cemento hidráulico, tixotrópico, de fraguado rápido (20 minutos) y retracción compensada, MasterEmaco N 352 RS "MBCC de Sika", con resistencia a compresión a 28 días mayor de 40 N/mm², Euroclase F de reacción al fuego, compuesto de cementos especiales, agregados seleccionados y resinas, en capa de 10 mm de espesor medio, con acabado superficial flotado con esponja o flota, para reparación no estructural de edificios y estructuras de concreto (coqueras, oquedades, nidos de gravas, etc.).
Incluye: Humectación de la superficie soporte. Preparación de la mezcla. Aplicación del producto. Perfilado de aristas. Curado.
Criterio de cuantificación de proyecto: Superficie medida según documentación gráfica de Proyecto.
Criterio de cuantificación de obra: Se medirá la superficie realmente ejecutada según especificaciones de Proyecto.

| Código | Ud | Descripción | Rendimiento | Precio | Importe |
|---|---|---|---|---|---|
| mt09reh095g | kg | Mortero a base de cemento hidráulico, tixotrópico, de fraguado rápido (20 minutos) y retracción compensada, MasterEmaco N 352 RS "MBCC de Sika", con resistencia a compresión a 28 días mayor de 40 N/mm², Euroclase F de reacción al fuego, compuesto de cementos especiales, agregados seleccionados y resinas, para reparación no estructural del concreto. (material) | 18.000 | 20.52 | 369.36 |
| mo020 | h | Oficial albañil. (mano de obra) | 0.653 | 119.98 | 78.35 |
| mo113 | h | Cabo albañil. (mano de obra) | 0.653 | 70.30 | 45.91 |
| % | % | Herramienta menor | 2 % | 493.62 | 9.87 |
|  |  | Costes directos |  |  | 503.49 |
