# Impermeabilización de tanque de agua con acabado sintético

- Propiedad del archivo: CYPE INGENIEROS, S.A.
- Formato: FIEBDC-3/2002
- Ámbito geográfico: México
- Divisa: MXN
- Costes indirectos: 3.00 %
- Gastos generales: 13.00 %
- Beneficio industrial: 6.00 %
- IVA: 16.00 %

## N Aislamientos e impermeabilizaciones

### NI Impermeabilizaciones

#### NIA Fosos de elevador, cisternas y piletas

**NIA200** m² Impermeabilización de tanque de agua con acabado sintético.
Impermeabilización de tanque de agua constituido por muro de superficie lisa de concreto, elementos prefabricados de concreto o revocos de mortero rico en cemento, con dos manos de revestimiento continuo elástico impermeabilizante, acabado satinado, color rojo, de 1,2 mm de espesor mínimo; previa aplicación de una mano de imprimación de dos componentes, a base de resina epoxi en dispersión acuosa, incolora, acabado satinado. Incluso geotextil no tejido de fibras de poliéster y masilla tixotrópica, para la resolución de puntos singulares.
Incluye: Limpieza y preparación de la superficie. Aplicación de la imprimación. Resolución de los puntos singulares. Aplicación del impermeabilizante.
Criterio de cuantificación de proyecto: Superficie medida según documentación gráfica de Proyecto.
Criterio de cuantificación de obra: Se medirá la superficie realmente ejecutada según especificaciones de Proyecto.

| Código | Ud | Descripción | Rendimiento | Precio | Importe |
|---|---|---|---|---|---|
| mt15dag500a | l | Imprimación de dos componentes, a base de resina epoxi en dispersión acuosa, incolora, acabado satinado, para aplicar con brocha, rodillo o pistola. (material) | 0.200 | 1036.15 | 207.23 |
| mt15dag502a | kg | Masilla tixotrópica a base de poliuretano líquido, color gris. (material) | 0.120 | 578.29 | 69.39 |
| mt15dag504a | m² | Geotextil no tejido de fibras de poliéster, de 100 g/m² de masa superficial y 0,82 mm de espesor, suministrado en rollos de 0,2x100 m. (material) | 0.100 | 91.14 | 9.11 |
| mt15dag501c | kg | Revestimiento continuo elástico impermeabilizante, a base de resina de poliuretano monocomponente, dióxido de titanio, pigmentos, pigmentos extendedores seleccionados, acabado satinado, color rojo, antimoho y antiverdín, con resistencia a los álcalis, para aplicar con brocha, rodillo o pistola. (material) | 2.000 | 465.04 | 930.08 |
| mo032 | h | Oficial aplicador de productos impermeabilizantes. (mano de obra) | 0.999 | 119.98 | 119.86 |
| mo070 | h | Ayudante aplicador de productos impermeabilizantes. (mano de obra) | 0.999 | 73.05 | 72.98 |
| % | % | Herramienta menor | 2 % | 1408.65 | 28.17 |
|  |  | Costes directos |  |  | 1436.82 |
