# Impermeabilización de tanque de agua con acabado sintético

- Propiedad del archivo: CYPE INGENIEROS, S.A.
- Formato: FIEBDC-3/2002
- Ámbito geográfico: México
- Divisa: MXN
- Costes indirectos: 3.00 %
- Gastos generales: 13.00 %
- Beneficio industrial: 6.00 %
- IVA: 16.00 %

## N Aislamientos e impermeabilizaciones

### NI Impermeabilizaciones

#### NIA Fosos de elevador, cisternas y piletas

**NIA200** m² Impermeabilización de tanque de agua con acabado sintético.
Impermeabilización de tanque de agua constituido por muro de superficie lisa de concreto, elementos prefabricados de concreto o revocos de mortero rico en cemento, con dos manos de revestimiento sintético impermeabilizante a base de resinas epoxi en dispersión acuosa con endurecedor amínico, MasterSeal M 338 "MBCC de Sika", con certificado de potabilidad, con un rendimiento de 0,5 kg/m².
Incluye: Limpieza y preparación de la superficie. Aplicación del impermeabilizante.
Criterio de cuantificación de proyecto: Superficie medida según documentación gráfica de Proyecto.
Criterio de cuantificación de obra: Se medirá la superficie realmente ejecutada según especificaciones de Proyecto.

| Código | Ud | Descripción | Rendimiento | Precio | Importe |
|---|---|---|---|---|---|
| mt15bas260a | kg | Revestimiento sintético impermeabilizante a base de resinas epoxi en dispersión acuosa con endurecedor amínico, MasterSeal M 338 "MBCC de Sika", con certificado de potabilidad, color gris, permeable al vapor de agua, impermeable al agua y al dióxido de carbono, con resistencia a las heladas y a la intemperie, con alta resistencia a los agentes químicos. (material) | 0.500 | 321.50 | 160.75 |
| mo032 | h | Oficial aplicador de productos impermeabilizantes. (mano de obra) | 0.328 | 119.98 | 39.35 |
| mo070 | h | Ayudante aplicador de productos impermeabilizantes. (mano de obra) | 0.328 | 73.05 | 23.96 |
| % | % | Herramienta menor | 2 % | 224.06 | 4.48 |
|  |  | Costes directos |  |  | 228.54 |
