# Obturación instantánea de vía de agua en el interior de muro de concreto, con mortero

- Propiedad del archivo: CYPE INGENIEROS, S.A.
- Formato: FIEBDC-3/2002
- Ámbito geográfico: México
- Divisa: MXN
- Costes indirectos: 3.00 %
- Gastos generales: 13.00 %
- Beneficio industrial: 6.00 %
- IVA: 16.00 %

## N Aislamientos e impermeabilizaciones

### NI Impermeabilizaciones

#### NIO Aberturas en muros

**NIO010** Ud Obturación instantánea de vía de agua en el interior de muro de concreto, con mortero.
Obturación instantánea de vía de agua en el interior de muro de concreto, con mortero de fraguado ultrarrápido, MasterSeal 573 "MBCC de Sika", presionando con fuerza sobre la zona a obturar, en tantas capas como sean necesarias hasta conseguir el corte de la vía de agua.
Incluye: Limpieza y preparación de la superficie. Aplicación del producto. Alisado final de la superficie.
Criterio de cuantificación de proyecto: Número de unidades previstas, según documentación gráfica de Proyecto.
Criterio de cuantificación de obra: Se medirá el número de unidades realmente ejecutadas según especificaciones de Proyecto.

| Código | Ud | Descripción | Rendimiento | Precio | Importe |
|---|---|---|---|---|---|
| mt09reh195d | kg | Mortero de fraguado ultrarrápido, MasterSeal 573 "MBCC de Sika". (material) | 0.440 | 23.45 | 10.32 |
| mo032 | h | Oficial aplicador de productos impermeabilizantes. (mano de obra) | 0.091 | 119.98 | 10.92 |
| mo070 | h | Ayudante aplicador de productos impermeabilizantes. (mano de obra) | 0.151 | 73.05 | 11.03 |
| % | % | Herramienta menor | 2 % | 32.27 | 0.65 |
|  |  | Costes directos |  |  | 32.92 |
