# Techumbre plana transitable, no ventilada, con piso fijo, tipo invertida, para uso deportivo. Impermeabilización con mantos prefabricados asfálticos, tipo monocapa

- Propiedad del archivo: CYPE INGENIEROS, S.A.
- Formato: FIEBDC-3/2002
- Ámbito geográfico: México
- Divisa: MXN
- Costes indirectos: 3.00 %
- Gastos generales: 13.00 %
- Beneficio industrial: 6.00 %
- IVA: 16.00 %

## Q Techumbres

### QA Planas transitables, no ventiladas

#### QAD Con piso fijo, para uso deportivo

**QAD020** m² Techumbre plana transitable, no ventilada, con piso fijo, tipo invertida, para uso deportivo. Impermeabilización con mantos prefabricados asfálticos, tipo monocapa.
Techumbre plana transitable, no ventilada, con piso fijo, tipo invertida, pendiente del 1% al 5%, para uso deportivo. FORMACIÓN DE PENDIENTES: mediante encintado de limatesas, limahoyas y juntas con maestras de tabique de barro hueco doble y capa de arcilla expandida, vertida en seco y consolidada en su superficie con lechada de cemento, proporcionando una resistencia a compresión de 1 MPa y con una conductividad térmica de 0,087 W/(mK), con espesor medio de 10 cm; con capa de regularización de mortero de cemento, confeccionado en obra, dosificación 1:6 de 4 cm de espesor, acabado flotado; IMPERMEABILIZACIÓN: tipo monocapa, adherida, formada por manto prefabricado de betún modificado con elastómero SBS, de 3,5 mm de espesor, con armado de fieltro de poliéster no tejido de 160 g/m² previa imprimación con emulsión asfáltica aniónica con cargas; CAPA SEPARADORA BAJO AISLAMIENTO: geotextil no tejido compuesto por fibras de poliéster unidas por agujeteado, (150 g/m²); AISLAMIENTO TÉRMICO: panel rígido de poliestireno extruido, de superficie lisa y mecanizado lateral a media madera, de 40 mm de espesor, resistencia a compresión >= 300 kPa; CAPA SEPARADORA BAJO CAPA DE REFUERZO: geotextil no tejido compuesto por fibras de poliéster unidas por agujeteado, (150 g/m²); CAPA DE REFUERZO: mortero de cemento CEM II/B-P 32,5 N tipo M-10 de 4 cm de espesor; CAPA SEPARADORA BAJO PROTECCIÓN: geotextil no tejido compuesto por fibras de poliéster unidas por agujeteado, (200 g/m²); CAPA DE PROTECCIÓN: revestimiento continuo sintético, formado por la aplicación sucesiva de una capa de mortero epoxi bicomponente, abrasión Taber en seco < 0,2 g y rendimiento aproximado de 0,80 kg/m²; dos capas de mortero bicomponente a base de resinas acrílico-epoxi, abrasión Taber en seco < 0,2 g y rendimiento aproximado de 0,4 kg/m² por capa; y una capa de sellado con pintura bicomponente a base de resinas acrílico-epoxi, abrasión Taber en seco < 0,2 g, viscosidad > 40 poises y rendimiento aproximado de 0,2 kg/m²; extendidas a mano mediante rastras de banda de goma en capas uniformes con un espesor total aproximado de 1,0 mm, colocado sobre base de concreto f'c=25 MPa (250 kg/cm²), clasificación de exposición A1, tamaño máximo del agregado 20 mm, revenimiento de 5 a 10 cm de 10 cm de espesor, armado con malla electrosoldada de alambre liso de acero tipo 6x6 6/6.
Criterio de valoración económica: El precio no incluye la ejecución y el sellado de las juntas ni la ejecución de remates en los encuentros con paramentos y desagües.
Incluye: Replanteo de los puntos singulares. Replanteo de las pendientes y trazo de limatesas, limahoyas y juntas. Formación de pendientes mediante encintado de limatesas, limahoyas y juntas con maestras de muro divisorio. Relleno de juntas con poliestireno expandido. Colado en seco de la arcilla expandida hasta alcanzar el nivel de coronación de las maestras, y consolidación con lechada de cemento. Colado, extendido y regleado del mortero de regularización. Limpieza y preparación de la superficie. Aplicación de la emulsión asfáltica. Colocación de la impermeabilización. Colocación de la capa separadora bajo aislamiento. Revisión de la superficie base en la que se realiza la fijación del aislamiento de acuerdo con las exigencias de la técnica a emplear. Corte, ajuste y colocación del aislamiento. Colocación de la capa separadora bajo protección. Colocación de la malla electrosoldada con separadores homologados. Colado y compactación del concreto. Aplicación de las sucesivas capas que forman el revestimiento deportivo.
Criterio de cuantificación de proyecto: Superficie medida en proyección horizontal, según documentación gráfica de Proyecto, desde las caras interiores de los antepechos o petos perimetrales que la limitan.
Criterio de cuantificación de obra: Se medirá, en proyección horizontal, la superficie realmente ejecutada según especificaciones de Proyecto, desde las caras interiores de los antepechos o petos perimetrales que la limitan.

| Código | Ud | Descripción | Rendimiento | Precio | Importe |
|---|---|---|---|---|---|
| mt04lvc010c | Ud | Tabique de barro hueco doble, para revestir, 24x11,5x9 cm, densidad 780 kg/m³. (material) | 3.000 | 4.93 | 14.79 |
| mt01arl030a | m³ | Arcilla expandida, suministrada en sacos. (material) | 0.100 | 2534.33 | 253.43 |
| mt09lec020b | m³ | Lechada de cemento CEM II/B-P 32,5 N 1/3. (material) | 0.010 | 1650.52 | 16.51 |
| mt16pea020b | m² | Panel rígido de poliestireno expandido, mecanizado lateral recto, de 20 mm de espesor, resistencia térmica 0,55 m²K/W, conductividad térmica 0,036 W/(mK), para junta de contracción. (material) | 0.010 | 39.70 | 0.40 |
| mt08aaa010a | m³ | Agua. (material) | 0.008 | 22.86 | 0.18 |
| mt01arg005a | t | Arena de cantera, para mortero hecho en obra. (material) | 0.065 | 315.71 | 20.52 |
| mt08cem000f | kg | Cemento gris en sacos. (material) | 10.000 | 2.24 | 22.40 |
| mt14lba010g | m² | Manto prefabricado de betún modificado con elastómero SBS, de 3,5 mm de espesor, masa nominal 4 kg/m², con armado de fieltro de poliéster no tejido de 160 g/m², de superficie no protegida. (material) | 1.100 | 205.22 | 225.74 |
| mt14iea020c | kg | Emulsión asfáltica aniónica con cargas. (material) | 0.300 | 97.72 | 29.32 |
| mt14gsa020bc | m² | Geotextil no tejido compuesto por fibras de poliéster unidas por agujeteado, con una resistencia a la tracción longitudinal de 1,88 kN/m, una resistencia a la tracción transversal de 1,49 kN/m, una apertura de cono a la prueba de perforación dinámica según ISO 13433 inferior a 40 mm, resistencia CBR a punzonamiento 0,3 kN y una masa superficial de 150 g/m². (material) | 2.100 | 20.12 | 42.25 |
| mt16pxa010aaq | m² | Panel rígido de poliestireno extruido, de superficie lisa y mecanizado lateral a media madera, de 40 mm de espesor, resistencia a compresión >= 300 kPa, resistencia térmica 1,2 m²K/W, conductividad térmica 0,033 W/(mK), Euroclase E de reacción al fuego, con código de designación XPS-EN 13164-T1-CS(10/Y)300-DS(70,90)-DLT(2)5-CC(2/1,5/50)125-WL(T)0,7-WD(V)3-FTCD1. (material) | 1.050 | 232.72 | 244.36 |
| mt09mor010e | m³ | Mortero de cemento CEM II/B-P 32,5 N tipo M-10, confeccionado en obra con 380 kg/m³ de cemento y una proporción en volumen 1/4. (material) | 0.040 | 1953.95 | 78.16 |
| mt14gsa020ce | m² | Geotextil no tejido compuesto por fibras de poliéster unidas por agujeteado, con una resistencia a la tracción longitudinal de 1,63 kN/m, una resistencia a la tracción transversal de 2,08 kN/m, una apertura de cono a la prueba de perforación dinámica según ISO 13433 inferior a 27 mm, resistencia CBR a punzonamiento 0,4 kN y una masa superficial de 200 g/m². (material) | 1.050 | 27.59 | 28.97 |
| mt07ame070o | m² | Malla electrosoldada de alambre liso de acero tipo 6x6 6/6, separación 15,24x15,24 cm y Ø 4,88-4,88 mm, según NMX-B-290-CANACERO. (material) | 1.100 | 37.07 | 40.78 |
| mt10haf061ci | m³ | Concreto f'c=25 MPa (250 kg/cm²), clasificación de exposición A1, tamaño máximo del agregado 20 mm, revenimiento nominal del concreto fresco de 5 a 10 mm, premezclado, según RCDF NTC Diseño y Construcción de Estructuras de Concreto (2004). (material) | 0.100 | 1391.26 | 139.13 |
| mt47adc010a | kg | Mortero epoxi bicomponente. (material) | 0.800 | 63.92 | 51.14 |
| mt47adc020a | kg | Mortero bicomponente a base de resinas acrílico-epoxi. (material) | 0.800 | 209.43 | 167.54 |
| mt27pij030a | kg | Pintura bicomponente a base de resinas acrílico-epoxi. (material) | 0.200 | 231.93 | 46.39 |
| mq06hor010 | h | Revolvedora de concreto eléctrica con una capacidad de amasado de 160 l. (maquinaria) | 0.038 | 53.58 | 2.04 |
| op00sop010 |  | Soplete para soldadura de mantos prefabricados asfálticos. | 1.000 | 0.00 | 0.00 |
| mo020 | h | Oficial albañil. (mano de obra) | 0.715 | 119.98 | 85.79 |
| mo113 | h | Cabo albañil. (mano de obra) | 1.434 | 70.30 | 100.81 |
| mo029 | h | Oficial aplicador de membranas y mantos impermeabilizantes. (mano de obra) | 0.221 | 119.98 | 26.52 |
| mo067 | h | Ayudante aplicador de membranas y mantos impermeabilizantes. (mano de obra) | 0.221 | 73.05 | 16.14 |
| mo054 | h | Oficial colocador de aislantes. (mano de obra) | 0.069 | 123.28 | 8.51 |
| mo101 | h | Ayudante colocador de aislantes. (mano de obra) | 0.069 | 73.05 | 5.04 |
| % | % | Herramienta menor | 2 % | 1666.86 | 33.34 |
|  |  | Costes directos |  |  | 1700.20 |
